# Ausbau der KC 14, in der Ortsdurchfahrt Neundorf
Angebotsaufforderung (GAEB 90, DA83)
Währung: EUR

## Ausbau der KC 14, in der Ortsdurchfahrt
Datum: 22.04.26

### Bereich 0 Baustelleneinrichtung, Verkehrssicherung, SIGE-Koordinator

#### Abschnitt 0.1 Baustelleneinrichtung

*Hinweis*
Für die folgenden Positionen ist besonders auf den 2.
Baubaschnitte und Leistungsphasen zu achten.

Eine gesonderte Vergütung aufgrund einer
Übergangsbaustelle von 2026 auf 2027 entfällt und ist
ensprechend in den einzelnen Positionen mit
einzukalkulieren.

Ein mehrmalige Baustelleneinrichtung wie z. B. für die
Asphaltkolonne ist in den folgenden Positionen mit
einzukalkulieren und wird nicht gesondert vergütet.

**0.1.10 Baustelle einrichten Sämtl.LV-Abschn. Zufahrt vorh.**
StL-Nr. 11910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 PSCH

**0.1.20 Baustelle räumen Sämtl. LV-Abschn.**
StL-Nr. 11910111201
Baustelle von allen Geräten, Anlagen, Einrichtungen und
dgl. räumen. Benutzte Flächen und Wege entsprechend dem
ursprünglichen Zustand herrichten. Soweit nicht für
bestimmte Leistungen für das Räumen der Baustelle gesonderte Positionen im Leistungsverzeichnis enthalten
sind, gilt die Pauschale
für alle Leistungen sämtlicher Abschnitte des Leistungsverzeichnisses.
Menge: 1,000 PSCH

**0.1.30 Baubüro für AG auf- und abbauen Fläche 15 m2 Zuf+Platz Wahl AN Platz für 2 PKW**
StL-Nr. 11910132210000011
Baubüro (Baracke oder Container) für den AG, doppelwandig, mit einem Fenster je Arbeitsplatz, antransportieren und nach Unterlagen des AG aufbauen. Jeden Arbeitsplatz mit Schreibtisch, Stuhl, Aktenbock und Akten-
/Kleiderschrank, jeden Raum zusätzlich mit Ablagetisch,
zwei weiteren Stühlen (bzw. Sitzbank) und verschließbarem Aktenschrank ausstatten. Raum- und Arbeitsplatzbeleuchtung entsprechend den Vorschriften für die Be-
leuchtung von Arbeitsplätzen herstellen. Elektrische
Beleuchtung, Waschgelegenheit mit fließend kaltem und
warmen Wasser, Heizgelegenheit sowie Toilette einrichten, für Abwasserbeseitigung sorgen. Der Bürowagen entspricht mit seinen Arbeitsplätzen allen gesetzlichen
Regelungen und Vorschriften. Baubüro mit allen
Einrichtungen abbauen und abtransportieren. Benutzte
Flächen entsprechend dem ursprünglichen Zustand herrichten. 70 v.H. der Pauschale werden nach Übernahme
des Baubüros durch den AG, der Rest nach Erfüllung der
Leistung vergütet.
Bürofläche ca. 15 m2 (ohne Flure und Toiletten) mit 1
Arbeitsplatz.
Zufahrt und Platzbefestigung nach Wahl des AN ausführen.
Einstellplatz für 2 PKW.
Menge: 1,000 PSCH

**0.1.40 Baubüro für AG vorhalten**
StL-Nr. 119101327
Baubüro für den AG mit allen Einrichtungen vor- und
unterhalten. Ver- und Entsorgung sicherstellen. Baubüro
heizen. 2 mal wöchentlich reinigen. Zufahrt und befestigte Plätze unterhalten. Teilzeiten nach Tagen werden
zu 1/30 des Einheitspreises vergütet.
Menge: 13,000 Mt

**0.1.50 Beweissicherung**
Durchführung einer Beweissicherung durch einen von der
IHK öffentlich bestellten und vereidigten
Sachverständigen für Schäden zur Feststellung des
Zustandes der vorhandenen Bausubstanz (von außen sowie
im erforderlichen Umfang von innen, einschl. bereits
vorhandener Schäden etc.) im Bereich der geplanten
Baumaßnahme.
Beweissicherung vor Baubeginn, während der Baumaßnahme
nach Bedarf und nach Baufertigstellung unter Mitwirkung
 der Eigentümer, einschl. Erstellung einer
Fotodokumentation der vorhandenen Bausubstanz.
Einschließlich Fotodokumentation der
Umleitungsstrecken.
Dokumentation im A4-Format dem AG übergeben. Alle
Bauten, die durch die Baumaßnahme Schaden nehmen
könnten, sind während der Bauarbeiten ständig zu
beobachten.
Für ggf. bereits vorhandene Risse bzw. während der
Baudurchführung neu erscheindende Risse sind
rechtzeitig geeignete Möglichkeiten für die laufende
Beobachtung (z.B. druch Gipsmarken etc.) einzuleiten.
Vorlage aller Beweissicherungen zeitnah,
Schlussbeweissicherung spätestens mit der
Schlussrechnung.
Freistellungsbescheinigungen von jedem Eigentümer sind
nach Beendigung der  Baumaßnahme durch den AN bis zur
VOB-Abnahme einzuholen und dem AG zu übergeben.
Menge: 1,000 PSCH

**0.1.60 Transport Müllbehälter**
Beschädigungsfreier Transport aller im jeweiligen
Leerungsturnus betroffenen Müll- und Wertstoffbehälter
(wie z.B. Hausmüll, Papier, Kunststoff, ggf.
Bioabfälle) an den entsprechenden Leerungstagen von
allen durch die Baumaßnahme betroffenen und während der
gesamten Bauzeit durch die Entsorgungsfahrzeuge nicht
mehr zugänglichen Grundstücken zu der mit den
Entsorgungsunternehmen bzw. mit der Stadt und dem AG
eigenverantwortlich abzustimmenden Übergabestellen.
Mehraufwendungen durch technolog. bedingte Änderungen
von Standorten werden nicht gesondert vergütet.
Einzurechnen sind alle Aufwendungen für den
Rücktransport nach Leerung zu den Privatgrundstücken
sowie ggf. bauzeitliche Beschriftung der jeweils
betroffenen Behälter mit Straße und Hausnummer.
Menge: 1,000 PSCH

**0.1.70 Unterlagen zusammenstellen**
Beschaffen und zusammenstellen von Unterlagen des AN
nach Fertigstellung.
Hierunter fallen:
-Prüfzeugnisse, Eignungsprüfungen, Eignungsnachweise
-Prüfprotokolle der Eigen- und Fremdüberwachung
-Ausführungspläne und werkzeichnungen
-Überwachungsnachweise, -protokolle
-Bestandsunterlagen
Eine Zusammenstellung aller Unterlagen ist dem AG bei
Inbetriebnahme, spätestens mit der Abnahme, sortiert in
jeweils einem Ordner mit Register und
Inhaltsverzeichnis zu übergeben. Die Ordner sind in
2-facher Ausfertigung auszuhändigen.
Menge: 1,000 PSCH

**0.1.80 Mehraufwand für Erschwernisse im gesamten Baubereich**
Mehraufwendungen zur Ausführung sämtlicher Bauarbeiten
für Erschwernisse auf Grund von

-angrenzende Randbebauung wie Mauern, Borde, Hecken
usw.
- ständige Aufrechterhaltung des priv. und gewerbl.
Anliegerverkehrkehrs
- Asphalteinbau abschnittsweise
- und ähnlichen Beeinträchtigungen.

Einzurechnen sind sämtliche Mehraufwendungen
personeller, maschineller und materieller Art, sowie
Verzögerungen im Baufortschritt, Stillstandzeiten,
Arbeiten über Kopf usw., die zur fachgerechten
Ausführung der ausgeschriebenen Leistungen
erforderlich werden.
Mit der Vergütung dieser Leistungsposition sind
sämtliche  Mehraufwendungen aller ausgeschriebenen
Bauleistungen in allen  Baubereichen abgegolten,
soweit diese nicht in gesonderten Positionen
ausgewiesen sind.
Die örtlichen Verhältnisse sind vor Angebotsabgabe in
Augenschein zu nehmen.
Diese Pauschale gilt über die gesamte Bauzeit und für
alle Bauteile und Bauabschnitte dieser Ausschreibung.
Menge: 1,000 PSCH

**0.1.90 Zulage für die Ausführung in Bauabschnitten**
Zulage zur Herstellung sämtlicher Bauarbeiten und
Baustelleneinrichtungen für die Ausführung in zwei
zeitlich versetzten Bauabschnitte:
1. Abschnitt 2026: von Bau-km 0+000 bis 0+604 (Einmündung nach Bächlein).
2. Abschnitt 2027: von Bau-km 0+604 bis 0+770 einschl.
Titel 3 (Straßenunterhalt).
Einzurechnen sind sämtliche Mehraufwendungen
personeller, maschineller und materieller Art, sowie
Verzögerungen im Baufortschritt, Stillstandzeiten,
Arbeiten über Kopf usw., die zur fachgerechten
Ausführung der ausgeschriebenen Leistungen
erforderlich werden.
Menge: 1,000 PSCH

#### Abschnitt 0.2 Verkehrssicherung

**0.2.10 Verkehrsrechtliche Anordnungen**
Sämtliche Verkehrsrechtliche Anordnungen
abschnittsweise nach den Bauphasen durch den AN
einholen.
Beschilderungspläne einschließlich Umleitungen
dokumentieren und durch AN bei zuständiger
Verkehrsbehörde zur Genehmigung vorlegen.
(siehe auch Baubeschreibung)
Menge: 1,000 PSCH

**0.2.20 Kennzeichnen, Absperr u. Absicher.**
Kennzeichen, Absperren und Absicherung der Baustelle
und
aller zugehörigen Baustellenteile einschl. Gerüste nach
den Vorschriften der StVO, der ZTV-SA und den
einschlägigen Unfallverhütungsvorschriften sowie nach
örtlichen Erfordernissen, mit den erforderlichen
Verkehrs- und Hinweiszeichen, Warneinrichtungen,
Leitelementen, Bauzäunen, Schutz- und Sicherheitseinrichtungen.
Vorübergehende Gelbmarkierungen im Bereich der
LSA-Punkte (z. B: Halteblöcke) sind einzurechnen.
Vorhalten, ggf. Umsetzen und Beleuchten der hierfür
benötigten Geräte/Einrichtungen incl. der
Betriebskosten
für die gesamte Bauzeit. Abbauen aller Kennzeichnungs-,
Sicherheits- und Signaleinrichtungen.
Menge: 1,000 PSCH

**0.2.30 Verkehrssicherung**
Verkehrssicherung und Verkehrsregelung nach StVO,
während der gesamten Bauzeit durch eine Fachfirma gemäß
Baubeschreibung.
Alle Maßnahmen zur Verkehrssicherung und
Verkehrsregelung nach StVO im Zusammenhang mit dem
Ausbau der KC 14 ausführen. Die Baumaßnahme Ausbau der
KC 14 wird in zwei Bauabschnitten durchgeführt, wobei
der 1. Bauabschnitt in zwei
Phasen erfolgen soll.
Entsprechend einer bauphasenorientierten
Betriebstechnologie sind Markierungs- und
Beschilderungspläne, einschließlich Ampelregelungen,
aufzustellen und genehmigen zu lassen.
Grundlage ist die Baubeschreibung mit allen Bauphasen
und vertraglichen Bauzeiten.
Einrichtungen zur Verkehrsicherung und Verkehrsregelung
nach StVO unter Aufrechterhaltung des Verkehrs
aufbauen, staendig
unterhalten und betreiben, ggf. umsetzen und abbauen.
Ein Vertreter der Fachfirma ist nach Aufforderung zur
Teilnahme an den regelmäßigen Bauberatungen
verpflichtet.
Regelmäßige Kontrollen der Sicherungselemente, Ampeln
und Beschilderung mit Nachweisführung durchführen.
Reinigung, Austausch oder Erneuerung der gesamten
Einrichtungsteile wird nicht gesondert vergütet und ist
in den Einheitspreis einzukalkulieren.
Lichtzeichenanlagen werden gesondert vergütet.
Menge: 1,000 PSCH

**0.2.40 Beschilderung/Verkehrsregelnde Umleitung**
Umleitungsbeschilderung nach RUB und Verkehrsregelung
nach StVO für Umleitung des Verkehrs, unter
Aufrechterhaltung des Anliegerverkehrs aufbauen,
ständig
unterhalten, betreiben und beseitigen.
Beschilderungspläne durch Fachfirma erstellen und
Genehmigung einholen.
Beschilderungsumfang komplett einschl. der
Aufstellvorrichtungen und Befestigungsmittel.
Verkehrsrechtliche Anordnungen einholen.
Die Pauschale beinhaltet alle notwendigen Verkehrs- und
Hinweiszeichen und Hinweistafeln nach StVO,
sowie das Umsetzen der Beschilderung entsprechend den
Bauphasen.
ggf. Gelbmarkierung
Menge: 1,000 PSCH

**0.2.50 Verkehrssicherung Fußgängerverkehr**
Für Absperr- und Sicherungsmaßnahmen, die zur
Gewährleistung des Fußgängerverkehrs in allen Bauphasen
 gemäß Baubeschreibung während der gesamten Bauzeit
erforderlich sind.
Bauzäune, Schutzgerüst, Leiteinrichtungen u.ä. zur
Aufrechterhaltung des Fußgängerverkehrs, aufbauen,
vorhalten, ständig unterhalten und betreiben, für
Änderungen der Verkehrsführung umsetzen und abbauen.
Sicherung mit elektrischen Warnleuchten.
Ausführung nach Unterlagen des AN. Durch AN bei
zuständiger Verkehrsbehörde zur Genehmigung vorlegen.
Menge: 1,000 PSCH

**0.2.60 Behelfsbrücken- und Überfahrten**
Behelfsbrücken für Fußgänger und Behelfsüberfahrten für
öffentlichen und privaten Verkehr während der Bauzeit
herstellen, vorhalten, unterhalten, je nach
Baufortschritt ständig umsetzen und am Ende der
Maßnahme entfernen.
Ausführung gemäß den UVV-Vorschriften für Straßenbau-
und Kanalbau-Massnahmen.
Der Umfang der erf. Maßnahmen ist den
Projektunterlagen zu entnehmen und anhand örtlicher
Einsichtnahmen einzuschätzen.
Menge: 1,000 PSCH

**0.2.70 Kontrolle d. Verkehrss. an Arb .st. zwei bzw. einmal schrift.Dokument**
StL-Nr. 12110590521
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Schriftliche Dokumentation der Kontrolle nach Unterlagen des AG.
Menge: 390,000 d

**0.2.80 Kontrolle d. Verkehrss. a. Uml .str. zwei bzw. einmal schriftl.Dokument**
StL-Nr. 12110591021
Kontrolle der temporären Verkehrsschilder, vorübergehenden Markierungen, transportablen Lichtsignalanlagen,
baulichen Leitelemente und transportablen Schutzeinrichtungen auf Umleitungsstrecke gemäß ZTV-SA durchführen. Die Kontrolle ist unmittelbar nach deren Durchführung zu erfassen und zu dokumentieren. Arbeits- und
Hilfsmittel sind vom AN zu stellen und dem AG jederzeit
zugänglich zu machen.
Kontrolle zweimal täglich, an arbeitsfreien Tagen einmal täglich.
Schriftliche Dokumentation der Kontrolle nach Unterlagen des AG.
Menge: 390,000 d

#### Abschnitt 0.3 BaustellV

**0.3.10 Vorankündigung erstellen**
StL-Nr. 119101508
Vorankündigung gemäß Baustellenverordnung erstellen und
spätestens zwei Wochen vor Einrichten der Baustelle der
zuständigen Behörde übermitteln. Vorankündigung sichtbar und witterungsgeschützt auf der Baustelle aushängen. Bei erheblichen Änderungen während der Bauzeit
anpassen.
Menge: 1,000 PSCH

**0.3.20 SiGe-Plan erstellen**
StL-Nr. 119101513
Sicherheits- und Gesundheitsschutzplan (SiGe-Plan) nach
RAB 31 erstellen und mit dem Sicherheits- und Gesundheitsschutzkoordinator dieser und weiterer berührter
Baustellen abstimmen. Bei erheblichen Änderungen in der
Ausführung des Bauvorhabens anpassen. Den SiGe-Plan für
jeden Beschäftigten einsehbar auf der Baustelle vorhalten.
Menge: 1,000 PSCH

**0.3.30 SiGe-Koordinator stellen.**
StL-Nr. 119101528
Sicherheits- und Gesundheitsschutzkoordinator während
der Ausführung des Bauvorhabens nach RAB 30 und Unterlagen des AG stellen.
Menge: 1,000 PSCH

### Bereich 1 Straßenbau KC 14, OD Neundorf, Fördermaßnahme

#### Abschnitt 1.1 Entsorgung

*Hinweis*
Die Positionen 1.1.10 bis 1.1.150 gelten für alle
Titel 1 bis 6 des Leistungsverzeichnisses.

**1.1.10 Entsorgungskonzept aufstellen alle Abfälle Zwischenlager AN BSF BE Haufwerk Ausbaust. innerh. Elekt. Papier Elekt. Papier Analyt. n. Unter.**
StL-Nr. 12480201034212201
Entsorgungskonzept nach Unterlagen des AG zum
Beproben, Aufnehmen, Fördern, Zwischenlagern,
Verladen sowie Verwerten, Aufbereiten oder
Beseitigen von Abfällen und Ausbaustoffen
aufstellen. Positions- und ortsbezogenen
Ablaufplan mit Personal-, Maschinen- und
Geräteeinsatz auf Grundlage des Bauzeitenplanes
des AN aufstellen. Abbruch- und Aufnahmeverfahren
für die jeweiligen Abfälle und Ausbaustoffe zur
Entsorgung beschreiben. Fördern zur
Wiederverwendung bzw. Verwertung innerhalb der
Baustelle und Beförderung zur Entsorgungsanlage
außerhalb der Baustelle beschreiben.
Arbeitsanweisungen für sämtliche Prozessbeteiligte
aufstellen. Entsorgungskonzept mit zeichnerischen
Darstellungen übergeben.
Für alle Abfälle und Ausbaustoffe.
Mit Bereitstellungsflächen außerhalb der Baustelle
nach Wahl des AN.
Lageplan der Bereitstellungsflächen mit
Haufwerksdarstellung, Betriebseinrichtungen sowie
Betriebs- und Handlungsanweisung nach Unterlagen
des AG anfertigen.
Verwertung von Ausbaustoffen, die keine
gefährlichen Stoffe enthalten, durch Aufbereitung
und Einbau innerhalb der Baustelle.
Entsorgungskonzept vor erster Entsorgung dem AG
nach Unterlagen des AG elektronisch und in
Papierform übergeben.
Vorlagen zur Dokumentation der Verbleibskontrolle
nicht gefährlicher Abfälle und Ausbaustoffe nach
Unterlagen des AG vor erster Entsorgung aufstellen
und dem AG nach Unterlagen des AG elektronisch und
in Papierform übergeben.
Deklarationsanalysen nach den Annahmeparametern
der Entsorgungsanlagen nach Unterlagen des AG.
Menge: 1,000 PSCH

**1.1.20 Entsorgungskonzept aufstellen alle Abfälle Zwischenlager AN BSF BE Haufwerk Ausbaust. außerh. Elekt. Papier Elekt. Papier Analyt. n. Unter.**
StL-Nr. 12480201034232201
Entsorgungskonzept nach Unterlagen des AG zum
Beproben, Aufnehmen, Fördern, Zwischenlagern,
Verladen sowie Verwerten, Aufbereiten oder
Beseitigen von Abfällen und Ausbaustoffen
aufstellen. Positions- und ortsbezogenen
Ablaufplan mit Personal-, Maschinen- und
Geräteeinsatz auf Grundlage des Bauzeitenplanes
des AN aufstellen. Abbruch- und Aufnahmeverfahren
für die jeweiligen Abfälle und Ausbaustoffe zur
Entsorgung beschreiben. Fördern zur
Wiederverwendung bzw. Verwertung innerhalb der
Baustelle und Beförderung zur Entsorgungsanlage
außerhalb der Baustelle beschreiben.
Arbeitsanweisungen für sämtliche Prozessbeteiligte
aufstellen. Entsorgungskonzept mit zeichnerischen
Darstellungen übergeben.
Für alle Abfälle und Ausbaustoffe.
Mit Bereitstellungsflächen außerhalb der Baustelle
nach Wahl des AN.
Lageplan der Bereitstellungsflächen mit
Haufwerksdarstellung, Betriebseinrichtungen sowie
Betriebs- und Handlungsanweisung nach Unterlagen
des AG anfertigen.
Verwertung von Ausbaustoffen, die keine
gefährlichen Stoffe enthalten, außerhalb der
Baustelle.
Entsorgungskonzept vor erster Entsorgung dem AG
nach Unterlagen des AG elektronisch und in
Papierform übergeben.
Vorlagen zur Dokumentation der Verbleibskontrolle
nicht gefährlicher Abfälle und Ausbaustoffe nach
Unterlagen des AG vor erster Entsorgung aufstellen
und dem AG nach Unterlagen des AG elektronisch und
in Papierform übergeben.
Deklarationsanalysen nach den Annahmeparametern
der Entsorgungsanlagen nach Unterlagen des AG.
Menge: 1,000 PSCH

**1.1.30 Entsorgungskonzept fortschreiben Monatsende Elekt. Papier**
StL-Nr. 124802020903200
Entsorgungskonzept nach Unterlagen des AG zum
Beproben, Aufnehmen, Fördern, Zwischenlagern,
Verladen sowie Verwerten, Aufbereiten oder
Beseitigen von Abfällen und Ausbaustoffen während
der gesamten Bauzeit fortschreiben. Positions- und
ortsbezogenen Ablaufplan mit Personal-, Maschinen-
und Geräteeinsatz auf Grundlage des aktuellen
Bauzeitenplanes des AN, Abbruch- und
Aufnahmeverfahren für die jeweiligen Abfälle und
Ausbaustoffe zur Entsorgung, Fördern zur
Wiederverwendung bzw. Verwertung innerhalb der
Baustelle und Beförderung zur Entsorgungsanlage
außerhalb der Baustelle sowie Arbeitsanweisungen
überprüfen und bei Änderungen nach technischen und
vertraglichen Erfordernissen überarbeiten.
Geändertes Entsorgungskonzept mit zeichnerischen
Darstellungen zur Prüfung übersenden.
Für Entsorgungskonzept aus OZ '1.1.10 '
Entsorgungskonzept zum Monatsende überprüfen und
fortschreiben.
Überprüfungsergebnis und Änderungen zum
Entsorgungskonzept vor geänderter Entsorgung dem
AG nach Unterlagen des AG elektronisch und in
Papierform übergeben.
Menge: 1,000 PSCH

**1.1.40 Entsorgungskonzept fortschreiben Monatsende Elekt. Papier Elekt. Papier**
StL-Nr. 124802020903202
Entsorgungskonzept nach Unterlagen des AG zum
Beproben, Aufnehmen, Fördern, Zwischenlagern,
Verladen sowie Verwerten, Aufbereiten oder
Beseitigen von Abfällen und Ausbaustoffen während
der gesamten Bauzeit fortschreiben. Positions- und
ortsbezogenen Ablaufplan mit Personal-, Maschinen-
und Geräteeinsatz auf Grundlage des aktuellen
Bauzeitenplanes des AN, Abbruch- und
Aufnahmeverfahren für die jeweiligen Abfälle und
Ausbaustoffe zur Entsorgung, Fördern zur
Wiederverwendung bzw. Verwertung innerhalb der
Baustelle und Beförderung zur Entsorgungsanlage
außerhalb der Baustelle sowie Arbeitsanweisungen
überprüfen und bei Änderungen nach technischen und
vertraglichen Erfordernissen überarbeiten.
Geändertes Entsorgungskonzept mit zeichnerischen
Darstellungen zur Prüfung übersenden.
Für Entsorgungskonzept aus OZ '1.1.20 '
Entsorgungskonzept zum Monatsende überprüfen und
fortschreiben.
Überprüfungsergebnis und Änderungen zum
Entsorgungskonzept vor geänderter Entsorgung dem
AG nach Unterlagen des AG elektronisch und in
Papierform übergeben.
Geänderte Vorlagen vor geänderter Entsorgung dem
AG nach Unterlagen des AG elektronisch und in
Papierform übergeben.
Menge: 1,000 PSCH

**1.1.50 Bodenlogistikkonzept aufstellen BSF Haufwerk Elekt. Papier Elekt. Papier Analyt. n. Unter.**
StL-Nr. 124802030001221
Bodenlogistikkonzept nach Unterlagen des AG zum
Beproben, Aufnehmen, Fördern, Zwischenlagern,
Verladen sowie Aufbereiten und Einbauen von
anfallendem Bodenmaterial und Baggergut mit
Bereitstellungsflächen aufstellen. Positions- und
ortsbezogenen Ablaufplan mit Personal-, Maschinen-
und Geräteeinsatz auf Grundlage des
Bauzeitenplanes des AN aufstellen. Aushub- und
Aufnahmeverfahren für die jeweiligen Böden und
Felsgesteine zur Wiederverwendung oder Verwertung
beschreiben. Transportwege von der Aufnahme- zur
Einbau- oder Verwertungsstelle beschreiben.
Bodenlogistikkonzept mit zeichnerischen
Darstellungen übergeben.
Lageplan der Bereitstellungsflächen mit
Haufwerksdarstellung sowie Betriebs- und
Handlungsanweisung nach Unterlagen des AG
anfertigen.
Bodenlogistikkonzept vor Ausführung dem AG nach
Unterlagen des AG elektronisch und in Papierform
übergeben.
Vorlagen zur Dokumentation der Wiederverwendung
und Verwertung von Bodenmaterial und Baggergut
nach Unterlagen des AG vor Beginn der Erdarbeiten
aufstellen und dem AG nach Unterlagen des AG
elektronisch und in Papierform übergeben.
Deklarationsanalysen und Einsatzmöglichkeiten nach
Unterlagen des AG.
Menge: 1,000 PSCH

**1.1.60 Bodenlogistikkonzept fortschreib. Monatsende Elekt. Papier Elekt. Papier**
StL-Nr. 1248020409322
Bodenlogistikkonzept nach Unterlagen des AG zum
Beproben, Aufnehmen, Fördern, Zwischenlagern,
Verladen sowie Aufbereiten und Einbauen von
anfallendem Bodenmaterial und Baggergut mit
Bereitstellungsflächen während der gesamten
Bauzeit fortschreiben. Positions- und
ortsbezogenen Ablaufplan mit Personal-, Maschinen-
und Geräteeinsatz auf Grundlage des aktuellen
Bauzeitenplanes des AN, Aushub- und
Aufnahmeverfahren für die jeweiligen Böden und
Felsgesteine, Fördern von der Aufnahme- zur
Einbau- oder Verwertungsstelle überprüfen und bei
Änderungen nach technischen und vertraglichen
Erfordernissen überarbeiten. Geändertes
Bodenlogistikkonzept mit zeichnerischen
Darstellungen zur Prüfung übersenden.
Für Bodenlogistikkonzept aus OZ '1.1.50 '
Bodenlogistikkonzept zum Monatsende überprüfen und
fortschreiben.
Überprüfungsergebnis und Änderungen zum
Bodenlogistikkonzept vor geänderter
Wiederverwendung oder Verwertung dem AG nach
Unterlagen des AG elektronisch und in Papierform
übergeben.
Geänderte Vorlagen zur Dokumentation vor
geänderten Wiederverwendungs- oder
Verwertungsbedingungen dem AG nach Unterlagen des
AG elektronisch und in Papierform übergeben.
Menge: 1,000 PSCH

**1.1.70 Abfallbeauftragten stellen mit eANV Koord. Entsorg. eig. Probenahme Bereitst. Auß.AN Vorl.ENW alleAbf. Vorl. TPP Abf. Nachw. eANV El. Pap. überg.**
StL-Nr. 12480205011244433
Abfallbeauftragten mit Fachkunde nach Paragraph 9
AbfBeauftrV stellen. Prozesse, Abläufe und
Vorgänge in Vorbereitung, Planung, Durchführung
und Dokumentation aller Entsorgungs- und
Wiederverwendungsleistungen überwachen und
steuern.
Mit eigenem eANV-Zugang.
Vom AG freigegebenes Entsorgungskonzept des AN
umsetzen. Aushub, Abbruch, Getrennthaltung,
Herstellung von Haufwerken und Beprobung von
Abfällen und Ausbaustoffen planen und überwachen.
Probenahmen fester Abfälle als Sachkundiger nach
LAGA PN98 durchführen. Deklarationsanalyse aus-
und bewerten. Dokumente zur Aus- und Bewertung an
den AG übergeben.
Tätigkeiten und Vorgänge zur Bereitstellung von
Abfällen und Ausbaustoffen mit
Bereitstellungsflächen nach Wahl des AN außerhalb
der Baustelle koordinieren.
Vorlagen für Entsorgungsnachweise für alle Abfälle
einschließlich aller erforderlichen Angaben zu den
Verfahrensbeteiligten, Deklarationsanalysen und
sonstiger Anlagen mittels eigenem eANV-Zugang nach
Unterlagen des AG erstellen und dem AG oder seinem
Bevollmächtigten zur weiteren Bearbeitung mittels
eANV übersenden.
Vorlagen nach Unterlagen des AG für Begleitpapiere
für alle Abfälle nach Bedarf des AN mittels eANV
mit Angaben zu Zeitraum, Menge und den beteiligten
Beförderern und Entsorgern erstellen und dem AG
oder seinem Bevollmächtigten zum Signieren mit
zeitlichem Vorlauf nach Unterlagen des AG
übersenden.
Dokumentation der Verbleibskontrolle von nicht
gefährlichen Abfällen, Ausbaustoffen und
Verwertung von Bodenmaterial und Baggergut
außerhalb der Baustelle mittels Nachweisführung im
eANV nach Unterlagen des AG führen. Wiege- bzw.
Leistungsnachweise nach Unterlagen des AG erfassen
und dem AG elektronisch übergeben.
Dokumentation der Wiederverwendung von
Bodenmaterial und Baggergut innerhalb der
Baustelle nach Unterlagen des AG führen. Aus- und
Einbaumengen erfassen, auswerten und nach
Abschluss dem AG nach Unterlagen des AG
elektronisch und in Papierform übergeben.
Menge: 1,000 PSCH

**1.1.80 Abfallnachweisverf. durchführen alle Abfälle Dat. Abf. ber. Vorl. TPP Abf. El. Pap. überg. Analyt. n. Unter.**
StL-Nr. 124802060224201
Abfallnachweisverfahren mit Dokumentation der
Verbleibskontrolle als Verfahrensbeteiligter nach
Unterlagen des AG durchführen.
Für alle Abfälle und Ausbaustoffe.
Daten für das eANV zum Beauftragten des AN, den
beteiligten Beförderern und Entsorgern für die
Erstellung von Entsorgungsnachweisen durch den AG
für alle Abfälle bereitstellen. Erforderliche
Annahmeparameter der Entsorgungsanlage nach Wahl
des AN für die Deklarationsanalyse übergeben.
Vorlagen für Begleitpapiere für alle Abfälle nach
Bedarf des AN mittels eANV mit Angaben zu
Zeitraum, Menge und den beteiligten Beförderern
und Entsorgern erstellen und dem AG oder seinem
Bevollmächtigten zum Signieren mit zeitlichem
Vorlauf nach Unterlagen des AG übersenden.
Dokumentation der Verbleibskontrolle Verwertung
von Bodenmaterial und Baggergut außerhalb der
Baustelle nach Unterlagen des AG führen. Wiege-
bzw. Leistungsnachweise nach Unterlagen des AG
erfassen, auswerten und Dokumentation nach
Abschluss dem AG elektronisch und in Papierform
übergeben.
Deklarationsanalysen nach den Annahmeparametern
der Entsorgungsanlagen nach Unterlagen des AG
durchführen und übergeben.
Menge: 1,000 PSCH

**1.1.90 Wiederverw. Bodenmat. dokument. El. Pap. überg. El. Pap. überg. Analyt. n. Unter.**
StL-Nr. 1248020700331
Dokumentation über den Ausbau und Wiederverwendung
sowie die Verwertung von Bodenmaterial als
Verfahrensbeteiligter nach Unterlagen des AG
durchführen.
Dokumentation der Wiederverwendung von
Bodenmaterial und Baggergut innerhalb der
Baustelle nach Unterlagen des AG führen. Aus- und
Einbaumengen erfassen, auswerten und nach
Abschluss dem AG nach Unterlagen des AG
elektronisch und in Papierform übergeben.
Dokumentation der Verbleibskontrolle Verwertung
von Bodenmaterial und Baggergut außerhalb der Baustelle nach Unterlagen des AG führen. Wiege- bzw.
Leistungsnachweise nach Unterlagen d. AG erfassen,
auswerten und Dokumentation nach Abschluss dem AG
elektronisch und in Papierform übergeben. Wiege-
bzw. Leistungsnachweise in Papierform nach
Unterlagen des AG dem AG übergeben.
Deklarationsanalysen nach den Einbauparametern für
den Wiedereinbau nach Unterlagen des AG.
Menge: 1,000 PSCH

**1.1.100 Probenahmeplan Boden erstellen BBodSchV Strateg. 3-fach**
StL-Nr. 12480208011
Probenahmeplan Bodenbeschaffenheit nach BBodSchV
Abschnitt 4 und Technischen Regeln und Normen der
BBodSchV Anlage 4 erstellen. Probenahmeplan mit
zeichnerischen Darstellungen übergeben.
Probenahmestrategie nach BBodSchV Abschnitt 4 und
Technischen Regeln und Normen der BBodSchV Anlage
4 zur Erstellung eines Probenahmeplanes
Bodenbeschaffenheit festlegen.
Probenahmeplan vor erster Probenahme im PDF-Format
und 3-fach in Papierform übergeben.
Menge: 1,000 PSCH

**1.1.110 Probenahme Boden durchführen Akkred. Labor Probe an Lab AN**
StL-Nr. 1248021201992
Bodenprobe nach BBodSchV Abschnitt 4, Technischen
Regeln und Normen der BBodSchV Anlage 4 und
Unterlagen des AG entnehmen, in Probebehälter mit
zugehörigem Verschluss verpacken, bezeichnen,
konservieren, befördern und aufbewahren.
Probenüberschuss aus nicht aufbereiteter
Probenmasse als Rückstellprobe aufbewahren.
Probenahme durch akkreditiertes Labor nach
BBodSchV Abschnitt 4 nach Wahl des AN.
Aus 'Haufwerk vom Zwischenlagerplatz des AN
außerhalb der Baustelle.  '
Probe ' je 500 m³ aus allen Schichten. '
Probe an akkreditiertes Labor nach BBodSchV
Abschnitt 4 und Technischen Regeln und Normen der
BBodSchV Anlage 4 nach Wahl des AN mit Probenahme-
und gesondertem Probenbegleitprotokoll nach
Unterlagen des AG übergeben.
Menge: 15,000 St

**1.1.120 Deklarationsanalyse durchführen EBVTab.3 Sp. 6 BBodSchV Tab. 1/2 El. Pap. überg. Rückstellp.12Mon**
StL-Nr. 12480216011000202
Chemische Analyse von Proben nach Unterlagen des
AG durchführen. Probeneingang erfassen, Proben für
chemische Analyse zu umwelttechnischen
Untersuchungen aufbereiten, Laborbericht
einschließlich tabellarischer Aufstellung der
Ergebnisse mit Einstufung nach jeweiliger
Verordnung, Richtlinie oder Regelwerk und
Auswertung mit Abgrenzung gefährlicher/ nicht
gefährlicher Abfall nach länderspezifischen
Regelungen aufstellen. Entsorgung des
Probenmaterials nach Ende der Aufbewahrungsfrist.
Chemische Analyse für umwelttechnische
Untersuchungen mit Bestimmungsverfahren nach
jeweiliger Verordnung, Richtlinie oder Regelwerk
durch akkreditierte Untersuchungsstelle.
Untersuchung von Materialproben Bodenmaterial BM
und Baggergut BG gemäß Ersatzbaustoffverordnung.
Bestimmung der Materialklasse nach Anlage 1,
Tabelle 3, Spalte 6 einschließlich pH-Wert.
Untersuchung von Materialproben Boden gemäß
BBodSchV. Bestimmung der Vorsorgewerte nach Anlage
1, Tabellen 1 und 2.
Laborbericht als Deklarationsanalyse dem AG nach
Unterlagen des AG elektronisch und in Papierform
übergeben.
Aufbewahrung und Lagerung von Rückstellproben
mindestens 12 Monate nach Vorlage Laborbericht als
Deklarationsanalyse.
Menge: 15,000 St

**1.1.130 Bereitstellungsflächen herstellen Zwischenl.AN,Alle HW >300bis500 m3 HW-h >3bis5 m Bod. Verwertung Zeitw. Lag.**
StL-Nr. 12480220559923220
Flächen für die zeitweilige Lagerung von
Bodenmaterial, Baggergut, Ausbaustoffen oder
Abfällen nach Unterlagen des AG als
Bereitstellungsflächen herstellen. Haufwerks- und
Behälterkataster mit Lageplänen, Angaben zu
Haufwerksnummer, Anlieferungszeitraum, Herkunft
nach Entnahmestelle mit Homogenbereich und
Probenahmen aufstellen. Haufwerke mit reißfester,
witterungsbeständiger Folie abgedeckt und Behälter
mit wetterfester Beschilderung einschließlich der
Angaben zu Haufwerks- oder Behälternummer,
Anlieferungszeitraum, Herkunft nach Entnahmestelle
und Homogenbereich ausstatten. Erforderliche
Schutz- und Betriebseinrichtungen sowie
Betriebsräume mit Sanitäreinrichtungen
einschließlich erforderlicher Ver- und Entsorgung
mit den erforderlichen Medien nach Unterlagen des
AG aufstellen.
Bereitstellungsflächen außerhalb der Baustelle
nach Wahl des AN für alle Leistungen sämtlicher
Abschnitte des Leistungsverzeichnisses.
Flächenbefestigungen 'nach Wahl des AN, mit Einhaltung
aller erforderlichen umweltbedingten Vorschriften '
Lagerfläche für Menge '8.000 bis 12.000 m3 für den
Bodenaushub alle Erdaushubpositionen und für das
Zwischenlagern
des vorh. Verfüllmaterials aus den Rohrgräben für die
Her- stellung des Bodenaustausches '
Haufwerksgröße über 300 m3 bis 500 m3. Vorhalten,
Betreiben, Unterhalten und Beseitigen werden
gesondert vergütet.
Haufwerkshöhe über 3,00 m bis 5,00 m.
Material = Bodenmaterial und Baggergut für die
Verwertung oder Beseitigung, Bestimmung der
Maßgebender Parameter nach Unterlagen des AG.
Lagerung = Zeitweilige Lagerung von Abfällen nach
4. BImSchV, Anhang 1, Nr. 8.12.
Menge: 1,000 PSCH

**1.1.140 Bereitstellungsflächen betreiben**
StL-Nr. 12480221099
Flächen für die zeitweilige Lagerung von
Bodenmaterial, Baggergut, Ausbaustoffen oder
Abfällen nach Unterlagen des AG als
Bereitstellungsflächen vorhalten, unterhalten und
betreiben. Haufwerks- und Behälterkataster mit
Lageplänen, Angaben zu Haufwerksnummer,
Anlieferungszeitraum, Herkunft nach Entnahmestelle
mit Homogenbereich und Probenahmen auf der
Baustelle führen und fortschreiben. Wetterfeste
Beschilderung einschließlich der Angaben zu
Haufwerks- oder Behälternummer,
Anlieferungszeitraum, Herkunft nach Entnahmestelle
und Homogenbereich vorhalten, bei Bedarf anpassen
und unterhalten. Haufwerksabdeckungen aus
reißfester, witterungsbeständiger Folie nach
Bedarf des AN verwehungssicher öffnen und
schließen, arbeitstäglich kontrollieren und
beschädigte Folien austauschen. Erforderliche
Schutz- und Betriebseinrichtungen sowie
Betriebsräume mit Sanitäreinrichtungen nach Wahl
des AN einschließlich erforderlicher Ver- und
Entsorgung mit den erforderlichen Medien nach
Unterlagen des AG vorhalten, unterhalten und
betreiben. Teilzeiten nach Tagen werden zu 1/30
des Einheitspreises vergütet.
Bereitstellungsflächen aus OZ '1.1.130 '
Menge: 18,000 Mt

**1.1.150 Bereitstellungsflächen räumen**
StL-Nr. 12480221599
Flächen für die zeitweilige Lagerung von
Bodenmaterial, Baggergut, Ausbaustoffen oder
Abfällen nach Unterlagen des AG als
Bereitstellungsflächen einschließlich aller
Betriebseinrichtungen, Abdichtungs- und
Abdeckmaterialien, hergestellte Medienanschlüsse
und Flächenbefestigungen beseitigen. Benutzte
Flächen entsprechend dem ursprünglichen Zustand
wiederherstellen. Abdichtungs- und
Abdeckmaterialien aufnehmen und entsorgen.
Bereitstellungsflächen aus OZ '1.1.130 '
Menge: 1,000 PSCH

**1.1.160 Gefährl. Abfall Baustelle entsorg . 17 03 01* BSF HfW außerh. PAK Phenolindex Wahl AN Kosten Ent. eANV NW n. Unterl. AG**
StL-Nr. 12480254003611101
Gefährlichen Abfall aus Baustelle nach Unterlagen
des AG aufnehmen, laden, zur Entsorgungsanlage
befördern und entsorgen. Abrechnung nach
Wiegenachweisen.
Abfall = Ausbauasphalt als kohlenteerhaltige
Bitumengemische. Abfallschlüsselnummer = 17 03
01*.
Abfall von Bereitstellungsfläche außerhalb der
Baustelle in Haufwerk gelagert laden.
Maßgebender Parameter PAK nach EPA und/oder
Phenolindex nach Unterlage des AG.
Entsorgung nach Wahl des AN.
Die Kosten und Gebühren der Abfallentsorgung und
die Bearbeitung im eANV trägt der AN.
Entsorgungsnachweis nach Unterlagen des AG.
Menge: 25,000 t

**1.1.170 Nicht gef. Abf. Baustelle entsorg . Boden 17 05 04 DepV=DK0 BSF HfW außerh. Wahl AN einr. Verb. eANV Pap.**
StL-Nr. 12480244007236104
Nicht gefährlichen Abfall aus Aufbruch und Ausbau
nach Unterlagen des AG laden, zur
Entsorgungsanlage befördern und entsorgen.
Abrechnung nach Wiegenachweisen.
Abfall = Bodenaushub als Boden und Steine mit
Ausnahme derjenigen, die unter 17 05 03* fallen.
Abfallschlüssel = 17 05 04.
Zuordnungswert DepV = DK 0.
Abfall von Bereitstellungsfläche außerhalb der
Baustelle in Haufwerk gelagert laden.
Entsorgung nach Wahl des AN. Kosten der
Abfallentsorgung trägt der AN.
Verbleibsdokumentation mittels Nachweisführung im
eANV nach Unterlagen des AG führen. Wiegenachweise
nach Abschluss dem AG elektronisch und in
Papierform übergeben.
Menge: 3150,000 t

**1.1.180 Nicht gef. Abf. Baustelle entsorg . Boden 17 05 04 DepV=DKI BSF HfW außerh. Wahl AN einr. Verb. eANV Pap.**
StL-Nr. 12480244007246104
Nicht gefährlichen Abfall aus Aufbruch und Ausbau
nach Unterlagen des AG laden, zur
Entsorgungsanlage befördern und entsorgen.
Abrechnung nach Wiegenachweisen.
Abfall = Bodenaushub als Boden und Steine mit
Ausnahme derjenigen, die unter 17 05 03* fallen.
Abfallschlüssel = 17 05 04.
Zuordnungswert DepV = DK I.
Abfall von Bereitstellungsfläche außerhalb der
Baustelle in Haufwerk gelagert laden.
Entsorgung nach Wahl des AN. Kosten der
Abfallentsorgung trägt der AN.
Verbleibsdokumentation mittels Nachweisführung im
eANV nach Unterlagen des AG führen. Wiegenachweise
nach Abschluss dem AG elektronisch und in
Papierform übergeben.
Menge: 4500,000 t

#### Abschnitt 1.2 Hilfsleistungen

**1.2.10 Belastungsfahrze- ug bereitstellen**
StL-Nr. 119101707
Belastungsfahrzeug als Gegengewicht (z.B. ausreichend
beladener Lkw) für Plattendruckversuch bei Kontrollprüfungen bereitstellen.
Menge: 5,000 h

**1.2.20 Plattendruckvers. f.Kpruefg.durchf.**
Plattendruckversuch nach DIN 18 134 fuer Kontrollpruefung nach Angabe des AG durchfuehren einschliesslich
Bereitstellung saemtlicher Geraete, sowie Auswertung und Darstellung der Messergebnisse.
Menge: 10,000 St

**1.2.30 Probegefäß liefern 10-l-Blecheimer Mithilfe Kprüf.**
StL-Nr. 11910171211
Probegefäß zur Aufnahme von Baustoffproben, für Kontrollprüfungen und für Rückstellproben des AG liefern.
Probegefäß = sauberer 10-l-Blecheimer mit dicht schließendem Deckel.
Mithilfe bei der Probennahme im Baubereich nach Angaben
des AG.
Menge: 4,000 St

**1.2.40 Bohrkern entnehmen Kern-DU 15 cm Tiefe 15 bis 20cm Asphaltschicht Verfül. Asphalt**
StL-Nr. 1191017222311
Bohrkern für Kontrollprüfungen nach Angabe des AG entnehmen und im Baubereich dem AG übergeben. Bohrloch
fachgerecht verfüllen.
Bohrkerndurchmesser 15 cm.
Bohrtiefe über 15 bis 20 cm.
Material = Asphaltschicht.
Verfüllmaterial = Asphalt. Material verdichten.
Menge: 4,000 St

**1.2.50 Gegenpole für Kontrollpr. verlegen AL RO 07, 0,5 mm**
StL-Nr. 1191017372199
Gegenpole für Kontrollprüfungen nach Anweisung des AG
für die elektromagnetische Dickenmessung verlegen.
Gegenpol = Kreisförmige Scheibe AL RO 07
(Aluminium 0,5 mm, D =70 mm), max. Messtiefe 12 cm
Unterlage 'Ashaltschicht
Durchführung der elektromagnetischen Dickenmessungen
durch den AN im Beisein der Örtl. Bauüberwachung '
Menge: 30,000 St

**1.2.60 Gegenpole für Kontrollpr. verlegen AL RO 30, 1 mm**
StL-Nr. 1191017372699
Gegenpole für Kontrollprüfungen nach Anweisung des AG
für die elektromagnetische Dickenmessung verlegen.
Gegenpol = Kreisförmige Scheibe AL RO 30
(Aluminium 1 mm, D = 300 mm), max. Messtiefe 35 cm
Unterlage 'Schicht ohne Bindemittel
Durchführung der elektromagnetischen Dickenmessungen
durch den AN im Beisein der Örtl. Bauüberwachung '
Menge: 30,000 St

**1.2.70 Lagepläne herstellen**
Lagepläne als Bestandszeichnung herstellen
nach Angabe des AG laut Baubeschreibung.
Übergabe im Deutschen Höhenhauptnetz 2016 (DHHN 2016),
Höhenangabe in m über Normalhöhennull (m über NHN)
sowie im amtlichen Koordinatensystem UTM 32.
im Maßstab 1:250,
als Zeichnung in 2-facher Ausfertigung,
mit Eintragung aller Anlagen zur Entwässerung,
sowie Eintragungen von Veränderungen gegenüber den
ausgelieferten Unterlagen,
für die Bestandsunterlage der Straßendokumentation mit
dem Antrag auf Endabnahme dem AG übergeben.
Dem Antrag auf Abnahme ist 1 Lichtpause beizugeben.
Nach Prüfung und evtl. notwendiger Korrektur sind die
Bestandspläne 3-fach gepaust der Bauoberleitung
einschl. einer CD im DXF- und im PDF-Format
auszuhändigen.
Menge: 1,000 PSCH

#### Abschnitt 1.3 Erdbau-/Abbrucharbeiten

*Hinweis*
Schadstoffbelastung des Bodens/Fels laut beigefügten
Bodengutachten vom 04.08.2023.
Entsprechend der durchgeführten stichprobenhaften
Analysen sind die angetroffenen Auffüllungen,
vorbehaltlich einer repräsentativen Beprobung, als BM/BG-0-Material bis
BM/BG-F3-Material gemäß der EBV bzw. DK0- und
DKI-Materialgemäß der Deponieverordnung einzustufen.

nachfolgende Positionen gilt für sämtliche
Aushubbereiche im Straßenbau und Nebenflächen
entsprechend den Regelprofilen, einschl. Aushub des
bestehenden Straßen-Koffers und die Herstellung der Baugruben und Leitungsgräben.

**1.3.10 Bäume fällen mit Roden DU über 0,3-0,5 m verdicht/Boden AG Holz Verwert. AN Wst.Verwert. AN S.Abr.Verwert. AN**
StL-Nr. 124106033203111
Bäume fällen, höchstens 0,25 m über dem Erdboden
absägen. Wurzelstöcke roden. Gemessen wird der Durchmesser 1,00 m über dem Erdboden.
Durchmesser über 0,30 bis 0,50 m.
Wurzellöcher unterhalb des Planums mit geeignetem Boden
verfüllen. Boden verdichten. Boden aus Abtragsbereichen
profilgerecht lösen.
Gesamtes Holz nach Wahl des AN verwerten.
Wurzelstöcke nach Wahl des AN verwerten.
Schlagabraum nach Wahl des AN verwerten.
Menge: 8,000 St

**1.3.20 Boden bzw. Fels lös. u. wiederverw. Boden a. Zw.verd. Planum gesondert Abrechng. Auftrag**
StL-Nr. 124106210900421
Boden bzw. Fels aus Abtragsbereichen profilgerecht
lösen und wiederverwenden, einschließlich ggf. erforderlicher Wasserzugabe. Beschreibung der Homogenbereiche nach Unterlagen des AG. Die Herstellung von Mulden
und Gräben wird gesondert vergütet.
Homogenbereich 'B1
Die vorh. künstliche Auffüllung aus den Rohrgräben des
SW-,
RW-Kanal und TWL werden als Bodenaustausch in Teilbereichen wieder verwendet. Die Mehraufwendungen und
Erschwernisse für den Ausbau in Teilbereichen und
Streifen sind bei die Herstellung des Erdaushubes in
dieser Position mit einzukalkulieren und wird nicht
gesondert vergütet. '
Boden bzw. Fels fördern und außerhalb der Baustelle auf
Zwischenlager nach Unterlagen des AG einbauen und verdichten.
Das Herstellen des Planums wird gesondert vergütet.
Abrechnung nach Abtragsprofilen.
Menge: 700,000 m3

**1.3.30 Boden bzw. Fels lös. u. wiederverw. Boden a. Zw.verd. Planum gesondert Abrechng. Auftrag**
StL-Nr. 124106210900421
Boden bzw. Fels aus Abtragsbereichen profilgerecht
lösen und wiederverwenden, einschließlich ggf. erforderlicher Wasserzugabe. Beschreibung der Homogenbereiche nach Unterlagen des AG. Die Herstellung von Mulden
und Gräben wird gesondert vergütet.
Homogenbereich 'B2,
Die Mehraufwendungen und Erschwernisse für den Ausbau
in Teilbereichen und Streifen sind bei die Herstellung
des Erdaushubes in dieser Position mit einzukalkulieren
und wird nicht gesondert vergütet. '
Boden bzw. Fels fördern und außerhalb der Baustelle auf
Zwischenlager nach Unterlagen des AG einbauen und verdichten.
Das Herstellen des Planums wird gesondert vergütet.
Abrechnung nach Abtragsprofilen.
Menge: 2550,000 m3

**1.3.40 Boden bzw. Fels lös. u. wiederverw. Boden a. Zw.verd. Planum gesondert Abrechng. Auftrag**
StL-Nr. 124106210900421
Boden bzw. Fels aus Abtragsbereichen profilgerecht
lösen und wiederverwenden, einschließlich ggf. erforderlicher Wasserzugabe. Beschreibung der Homogenbereiche nach Unterlagen des AG. Die Herstellung von Mulden
und Gräben wird gesondert vergütet.
Homogenbereich 'B2
Mehraushub unterhalb des Planums bis 0,50 m Tiefe lösen
für erforderlichen Bodenaustausch. Die Mehraufwendungen
und Erschwernisse für den Ausbau in Teilbereichen und
Streifen sind bei die Herstellung des Erdaushubes in
dieser Position mit einzukalkulieren und wird nicht
gesondert vergütet. '
Boden bzw. Fels fördern und außerhalb der Baustelle auf
Zwischenlager nach Unterlagen des AG einbauen und verdichten.
Das Herstellen des Planums wird gesondert vergütet.
Abrechnung nach Abtragsprofilen.
Menge: 650,000 m3

**1.3.50 Zulage für Zwischenlagerung in Haufwerken**
Zulage zur Herstellung des Straßenkoffers der
vorherigen Positionen für das Separieren, laden,
transportieren und lagern in Haufwerken auf vom AN zu
beschaffende Lagerflächen außerhalb des Baubereichs.
Zwischenlagerung auf wasserundurchlässiger Fläche.
Abdeckung mit Folie o.ä.
Die Größe des Haufwerks darf 500 m3 nicht
überschreiten.
Ausführung gemäß den geltenden, umweltrechtlichen
Vorschriften.

DIe Übergabe an einen Entsorgungsbetrieb erfolgt in
einem Umkreis von < 100 km.

Die Beprobungen und Analysen werden durch den AN
veranlasst. Der AN hat die Durchführung der Beprobung
mit dem Baugrundgutachter/Fachlabor rechtzeitig
abzustimmen sowie die weiteren Beprobungen mit dem AG
zu koordinieren.
Ergebnisse aus den Analysen sind dem AG zu übergeben.
Alle Mehraufwendungen hierfür sind in die Position mit
einzukalkulieren.
Menge: 4200,000 m3

**1.3.60 Mehraufwand vorh. Leitungen, Kabel**
Mehraufwand bei der Ausführung der Abtrags-
und/oder Verfüllarbeiten einschließlich des ungebundenen Oberbaues in Folge von vorhandenen Leitungen unter Beachtung der einschlägigen Vorschriften.
Der Mehraufwand wird bis zu einem Abstand von
50 cm in horizontaler und vertikaler Richtung
vergütet, sofern kein anderer Abstand angegeben ist.
Abgerechnet wird die Mehraufwandspauschale für die
gesamte Baustelle.
Leitung = 'Kabel, Leerrohre (Strom, TK usw.)
es wird ausdrücklich darauf hingewiesen, dass hier alle

anfallenden Erschwernisse wie Handschachtung, Sicherung

der Leitungen usw. in dieser Position einzukalkulieren
ist
und nicht gesondert vergütet wird. '
Verlauf der Leitungen 'längs- und querlaufend '
Menge: 1,000 PSCH

**1.3.70 Mehraufwand vorh. Leitungen**
Mehraufwand bei der Ausführung der Abtrags-
und/oder Verfüllarbeiten einschließlich des ungebundenen Oberbaues in Folge von vorhandenen Leitungen unter Beachtung der einschlägigen Vorschriften.
Der Mehraufwand wird bis zu einem Abstand von
50 cm in horizontaler und vertikaler Richtung
vergütet, sofern kein anderer Abstand angegeben ist.
Abgerechnet wird die Mehraufwandspauschale für die
gesamte Baustelle.
Leitung = 'Gas, TWL, Kanäle usw.
es wird ausdrücklich darauf hingewiesen, dass hier alle

anfallenden Erschwernisse wie Handschachtung, Sicherung

der Leitungen usw. in dieser Position einzukalkulieren
ist
und nicht gesondert vergütet wird. '
Verlauf der Leitungen 'längs- und querlaufend '
Menge: 1,000 PSCH

**1.3.80 Suchgraben herstellen Tiefe bis 1,25 m mitMasch.unterst. Aufbruch gesond. Boden einb.u.v.**
StL-Nr. 121108911912101
Suchgraben nach Unterlagen des AG einschließlich Handschachtung herstellen. Aushub zur Wiederverwendung
seitlich lagern. Beschreibung der Homogenbereiche nach
Unterlagen des AG. Abgerechnet wird nach Abtragsprofilen.
Homogenbereiche 'B1 und B2 '
Grabentiefe bis 1,25 m.
Handschachtung mit Maschinenunterstützung.
Straßenaufbruch wird gesondert vergütet.
Seitlich gelagerten Boden einbauen und verdichten.
Menge: 20,000 m3

**1.3.90 Untergrundverbesserung durchführen**
StL-Nr. 12110633990
Untergrundverbesserung nach Unterlagen des AG durchführen. Baustoff in nicht genügend tragfähigen Boden einbringen. Baustoff liefern.
Baustoff 'gebrochenes Naturgestein der Körnung 0/56 mm,

Erschwernisse für den Einbau in Teilbereichen und
Streifen sind einzurechnen '
Menge: 1400,000 t

**1.3.100 Gel. Boden bzw. Fels des AG aufn. BM-0 Planum gesondert Abrechng. Auftrag**
StL-Nr. 12410623099912002
Gelagerten Boden bzw. Fels des AG aufnehmen. Beschreibung der Homogenbereiche nach Unterlagen des AG.
Homogenbereich 'B1 '
Einbaustelle 'als Untergrundverbeserung '
Boden 'aus Rohrgrabenverfüllung der TWL, des RW- und
Schmutzwasserkanals, der Pos. 1.3.20
Material lagert außerhalb der Baustelle auf dem
Zwischenlagerplatz des AN. Material aufnehmen, laden,
transportieren
und einbauen. '
Materialwerte nach EBV = BM-0
Das Herstellen des Planums wird gesondert vergütet.
Abrechnung nach Auftragsprofilen.
Menge: 700,000 m3

**1.3.110 Planum herstellen Ev2 = 45 MPa**
Planum herstellen nach Unterlagen des AG.
Verformungsmodul Ev2 = 45 MPa.
Diese Position wird neu 1x vergütet. Entweder
für den Erdaushub, oder für den Bodenaustausch.
Menge: 5400,000 m2

**1.3.120 Beton abbrechen Ger.bewehrt.Beton C12/15 bis C20/25 Ohne Sprengen Verwerten**
StL-Nr. 121118013922101
Beton nach Unterlagen des AG abbrechen.
Bauteil 'Betonabbruch verschiener Art in Kleinmengen '
Material = Beton, mit geringer Bewehrung.
Druckfestigkeitsklasse über C12/15 bis C20/25.
Abbruch ohne Sprengen.
Abbruchgut nach Wahl des AN verwerten.
Menge: 10,000 m3

**1.3.130 Handschachtung**
Aushub für Handschachtung als Zuschlag zur
Aushubpos. für Hindernisse .
Ausführung nur nach separater Anweisung des AG.
Menge: 20,000 m3

**1.3.140 Unbewehrten Beton herstellen C12/15 X0 Ohne Schalung Abr. Frischbeton**
StL-Nr. 121118338921011
Unbewehrten Beton nach Unterlagen des AG herstellen.
Beton 'Unterfangungen, Betonummantelungen usw. '
Druckfestigkeitsklasse C12/15.
Expositionsklasse X0.
Beton ohne Schalung herstellen.
Abgerechnet wird die eingebaute Frischbetonmenge.
Menge: 20,000 m3

**1.3.150 Kabel umlegen in Betrieb Masse ü. 2-4 kg/m Kabel freiliegend Kabel verl., Sand Trassenband d. AN**
StL-Nr. 12113411792210032
Kabel umlegen. Erdarbeiten und der Aufbruch von Straßenbefestigungen werden gesondert vergütet.
Kabeltyp 'Energiekabel, Telekommunikationskabel '
Kabel bleibt während des Umlegens in Betrieb.
Kabelmasse über 2 bis 4 kg/m.
Kabel freiliegend.
Kabel aufnehmen und in Graben verlegen, einschl. Herstellen der Bettung aus Sand, 10 cm dick. Kabel mit
mind. 10 cm Sand überdecken.
Trassenwarnband nach Unterlagen des AG liefern und auslegen.
Menge: 60,000 m

#### Abschnitt 1.4 Landschaftsbauarbeiten

**1.4.10 Schutz für Baumstamm herstellen StU ü. 50-100 cm Polst. Wahl AN Brett 24 mm Höhe mind. 2,50m Schutz Verwert.AN**
StL-Nr. 121107004231201
Schutz für Baumstamm durch Mantel mit Polsterung herstellen und während der Bauzeit vor- und unterhalten.
Der Mantel darf den Baumstamm und die Wurzelanläufe
nicht berühren.
Stammumfang über 50 bis 100 cm.
Polsterung des Stammes nach Wahl des AN.
Mantel aus Brettern, 24 mm dick, lückenlos befestigen.
Mantelhöhe mindestens 2,50 m.
Schutz nach Beendigung der Bauarbeiten abbauen und nach
Wahl des AN verwerten.
Menge: 10,000 St

**1.4.20 Hecke schneiden Hainbuche vorher über 2-3 m vorh. 0,6-1mbreit**
StL-Nr. 12110763810949100
Hecke schneiden. Schnittgut nach Wahl des AN verwerten.
Gehölz = Hainbuche.
Heckenschnitt 'einseitig, bei Bedarf entlang des
Gehweges '
Höhe vor dem Schnitt über 2,00 bis 3,00 m.
Höhe 'entsprechend den Baufahrzeuge, die vom Gewicht
und Größe auf ein minmales gewählt werden muss, damit
Beschädigungen am Baumbestand ausgeschlossen werden. '
Basisbreite vor dem Schnitt über 0,60 bis 1,00 m.
Menge: 50,000 m

#### Abschnitt 1.5 Baugruben, Leitungsgräben

**1.5.10 Leitungsgr. m. Schachtbaugr. herst. Tiefe >1,25-1,75m mit Verbau Verfüllboden ges. Entsorg. gesond. Abr. senkrecht**
StL-Nr. 12110821492953031
Leitungsgraben einschließlich Schachtbaugruben herstellen. Straßenaufbruch wird gesondert vergütet. Schachtdurchmesser und -abstände nach Unterlagen des AG.
In gewachsenem Boden. Homogenbereiche 'B2 '
Grabentiefe über 1,25 bis 1,75 m.
Breite der Grabensohle 'nach DIN EN 1610
Die Abrechnungstiefe wird ab das Erdplanum der Fahrbahn vergütet. Sollte eine evtl. Sauberkeitsschicht aus
FS-Material eingebaut werden, so ist der Mehraushub
in dieser Position mit einzukalkulieren und wird nicht
gesondert vergütet. Bei evtl. Bodenaustausch, wird die
Abrechnungstiefe ab Planum des Bodenaustausches
vergütet. '
Notwendigen Verbau entsprechend statischen und konstruktiven Erfordernissen herstellen, vorhalten und
entfernen.
Aushub wird zum Verfüllen nicht verwendet. Verfüllen
der Baugruben und des Grabens nach Verlegen der Leitung
wird gesondert vergütet.
Zum Verfüllen nicht verwendeten Aushub beseitigen. Entsorgung wird gesondert vergütet.
Abgerechnet wird mit senkrechten Wänden.
Menge: 420,000 m3

**1.5.20 Zulage für Zwischenlagerung in Haufwerken**
Zulage zur Herstellung der Leitungsgräben der
vorherigen Positionen sowie der Sickerleitungspos. in
Titel 1.4,
für das Separieren, laden, transportieren und lagern in
Haufwerken auf vom AN zu beschaffende
Lagerflächen außerhalb des Baubereichs.
Zwischenlagerung auf wasserundurchlässiger Fläche.
Abdeckung mit Folie o.ä.
Die Größe des Haufwerks darf 500 m3 nicht
überschreiten.
Ausführung gemäß den geltenden, umweltrechtlichen
Vorschriften.

Die Beprobungen und Analysen werden durch den AN
veranlasst. Der AN hat die Durchführung der Beprobung
mit dem Baugrundgutachter/Fachlabor rechtzeitig
abzustimmen sowie die weiteren Beprobungen mit dem AG
zu koordinieren.
Ergebnisse aus den Analysen sind dem AG zu übergeben.
Alle Mehraufwendungen hierfür sind in die Position mit
einzukalkulieren.
Menge: 420,000 m3

**1.5.30 Zulage für Hindernisse abbrechen**
Zulage zum Leitungsgrabenaushub
fuer 'Hindernisse im Boden aus Mauerwerk, Beton
oder Stahlbeton abbrechen und aufnehmen
Abbruch in Handarbeit mit Abbruchhammer
Abrechnungsskizzen mit genauer Lage, Art und
Abmessungen anfertigen.
Einzelgrößen bis 0,25 m3.
Abbruchgut in Eigentum des AN übernehmen und entsorgen.
Menge: 10,000 m3

**1.5.40 Zulage Freilegen der vorh. Kanalanschlüsse**
Zulage Freilegen der vorh. Kanalanschlüsse für die
Straßeneinläufe. In dieser Position werden alle Mehraufwendungen für die Freilegungen wie z.B. Handschachtung, Trennen der Leitung und Anschließen
der neuen Leitung.
Menge: 64,000 St

**1.5.50 Baustoff lief.,in Leitungsgr. einb . Tiefe >1,25-1,75m eischl.Leit.zone.**
StL-Nr. 121108237929020
Baustoff liefern, in Leitungsgraben einschließlich
Schachtbaugruben einbauen und verdichten.
Baustoff 'Natursand 0/4 mm oder Splitt (bei
Grundwasser), 15 cm stark als Rohrauflager und die
Rohrumhüllung ca. 20 cm stark über OK Rohr als
Vollumhüllung '
Grabentiefe über 1,25 bis 1,75 m.
Breite der Grabensohle 'Rohr bis d=160 '
Baustoff nach Verlegen der Leitung in Graben einschl.
der Leitungszone und in Baugruben einbauen und verdichten.
Menge: 140,000 m3

**1.5.60 Baustoff lief.,in Leitungsgr. einb . grobk. Boden Tiefe >1,25-1,75m oberh.Leitungsz.**
StL-Nr. 121108237129010
Baustoff liefern, in Leitungsgraben einschließlich
Schachtbaugruben einbauen und verdichten.
Baustoff = grobkörniger Boden.
Grabentiefe über 1,25 bis 1,75 m.
Breite der Grabensohle 'für Rohr bis d= 160 '
Baustoff nach Verlegen der Leitung in Graben oberhalb
der Leitungszone und in Baugruben einbauen und verdichten.
Menge: 280,000 m3

**1.5.70 Mehraufwand vorh. Leitungen, Kabel**
Mehraufwand bei Leitungsgrabenaushubarbeiten-
und/oder Verfüllarbeiten einschließlich des ungebundenen Oberbaues in Folge von vorhandenen Leitungen unter Beachtung der einschlägigen Vorschriften.
Der Mehraufwand wird bis zu einem Abstand von
50 cm in horizontaler und vertikaler Richtung
vergütet, sofern kein anderer Abstand angegeben ist.
Abgerechnet wird die Mehraufwandspauschale für die
gesamte Baustelle.
Leitung = 'Kabel, Leerrohre (Strom, TK usw.) '
Verlauf der Leitungen 'längs- und querlaufend,
Diese Position gilt für alle Mehraufwändungen wie z. B.
Hand-schachtung, Sicherung, Herstellen der
Sandumhüllung usw. Speziell erforderliche
Handschachtung wird nicht gesondert vergütet.  '
Menge: 1,000 PSCH

**1.5.80 Mehraufwand vorh. Leitungen**
Mehraufwand bei Leitungsgrabenaushubarbeiten-
und/oder Verfüllarbeiten einschließlich des ungebundenen Oberbaues in Folge von vorhandenen Leitungen unter Beachtung der einschlägigen Vorschriften.
Der Mehraufwand wird bis zu einem Abstand von
50 cm in horizontaler und vertikaler Richtung
vergütet, sofern kein anderer Abstand angegeben ist.
Abgerechnet wird die Mehraufwandspauschale für die
gesamte Baustelle.
Leitung = 'Gas, TWL usw. '
Verlauf der Leitungen 'längs- und querlaufend,
Diese Position gilt für alle Mehraufwändungen wie z. B.
Hand-schachtung, Sicherung, Herstellen der
Sandumhüllung usw. Speziell erforderliche
Handschachtung wird nicht gesondert vergütet. '
Menge: 1,000 PSCH

**1.5.90 Handschachtung**
Aushub für Handschachtung als Zuschlag zur
Aushubpos. für Hindernisse .
Ausführung nur nach separater Anweisung des AG.
Menge: 10,000 m3

#### Abschnitt 1.6 Entwässerung für Straßen

**1.6.10 Entwässerungsrohrleitung abbrechen Rohr DN bis 250 Kunststoff-Rohr Tiefe ü.1,25-1,75 Ausb. verwerten**
StL-Nr. 121110304140201
Entwässerungsrohrleitung abbrechen. Entwässerungsrohrleitung liegt bis Oberkante Rohr frei. Erdarbeiten in
der verbliebenen Leitungszone ausführen. Offene Wasserhaltung bis zu einer Pumpenleistung von 10 m3 Fördermenge und 5,00 m Förderhöhe je Stunde und Haltung ausführen. Das Ausbauen von Schächten wird gesondert vergütet.
Rohr DN/ID bis 250.
Rohr aus Kunststoff.
Fließsohlentiefe über 1,25 bis 1,75 m.
Ausbaustoffe nach Wahl des AN verwerten.
Menge: 70,000 m

**1.6.20 Entwässerungsrohrleitung abbrechen Rohr DN bis 250 Steinzeug-Rohr Tiefe ü.1,25-1,75 Ausb. verwerten**
StL-Nr. 124110305130201
Entwässerungsrohrleitung abbrechen. Entwässerungsrohrleitung liegt bis Oberkante Rohr frei. Erdarbeiten in
der verbliebenen Leitungszone ausführen. Offene Wasserhaltung bis zu einer Pumpenleistung von 10 m3 Fördermenge und 5,00 m Förderhöhe je Stunde und Haltung ausführen. Das Ausbauen von Schächten wird gesondert vergütet.
Rohr DN/ID bis 250.
Rohr aus Steinzeug.
Fließsohlentiefe über 1,25 bis 1,75 m.
Ausbaustoffe nach Wahl des AN verwerten.
Menge: 70,000 m

**1.6.30 Entwässerungsrohrleitung abbrechen Rohr DN ü.250-500 Beton-Rohr Tiefe ü.1,25-1,75 Ausb. verwerten**
StL-Nr. 121110304210201
Entwässerungsrohrleitung abbrechen. Entwässerungsrohrleitung liegt bis Oberkante Rohr frei. Erdarbeiten in
der verbliebenen Leitungszone ausführen. Offene Wasserhaltung bis zu einer Pumpenleistung von 10 m3 Fördermenge und 5,00 m Förderhöhe je Stunde und Haltung ausführen. Das Ausbauen von Schächten wird gesondert vergütet.
Rohr DN/ID über 250 bis 500.
Rohr aus Beton.
Fließsohlentiefe über 1,25 bis 1,75 m.
Ausbaustoffe nach Wahl des AN verwerten.
Menge: 10,000 m

**1.6.40 Straßenablauf ausbauen Betonfertigteile Tiefe bis 1,25 m StrA in bef. Fl. Ausbau verwerten**
StL-Nr. 121110505112001
Straßenablauf einschließlich Aufsatz ausbauen. An-
schlussleitungen, die bestehen bleiben, soweit erforderlich abdichten. Das Ausbauen von Rohrleitungen wird
gesondert vergütet.
Straßenablauf aus Betonfertigteilen, vollständig ausbauen.
Ausbautiefe ab OK Aufsatz bis 1,25 m.
Straßenablauf liegt in befestigter Fläche. Aufbruch und
Erdarbeiten ausführen.
Sämtliche Ausbaustoffe verwerten nach Wahl des AN.
Menge: 34,000 St

**1.6.50 Sickerstrang herst. m. Erdarbeiten im Straßenkörp. B ü. 0,40-0,60 m T ü. 0,50-0,75 m Kies 16/32 Boden Unterl. AG**
StL-Nr. 12111022513240290
Sickerstrang durch Einfüllen und Verdichten von Filtermaterial in Graben herstellen. Erdarbeiten ausführen.
Offene Wasserhaltung bis zu einer Pumpenleistung von
10 m3 Fördermenge und 5,00 m Förderhöhe je Stunde und
Haltung ausführen. Sickerrohrleitungen werden gesondert
vergütet.
Graben im Bereich des Straßenkörpers.
Grabenbreite über 0,40 bis 0,60 m.
Grabentiefe über 0,50 bis 0,75 m.
Filter aus Kies 16/32.
Homogenbereich nach Unterlagen des AG.
Aushub 'Zwischenlagerung und Entsorgung des
Aushubmaterials siehe Titel 1.1 und 1.3 '
Menge: 1600,000 m

**1.6.60 Sickerrohrleitung verlegen in Sickerstrang Rohr DN 150 Teilsickerrohr PE-HD-Rohr,Typ R2 Tiefe bis 1,25 m**
StL-Nr. 121110228332191
Sickerrohrleitung in Sickeranlage verlegen. Schachtanschluss wird gesondert vergütet.
Einbau in Sickerstrang.
Rohr DN/ID 150.
Teilsickerrohr (LP).
Rohr aus PE-HD Typ R 2 (innen glatt, außen gewellt).
Sickerraumsohle 'und Gefällebeton aus Beton C 12/15
herstellen, das umlaufende Filter-Vlies wird gesondert
in
Pos. 1.6.70 vergütet. '
Fließsohlentiefe bis 1,25 m.
Menge: 1600,000 m

**1.6.70 Geotextil in Sickeranlagen einbauen Sickerstrang GRK 4 Abr. Abwicklung**
StL-Nr. 121106412110001
Geotextil als Filter nach Unterlagen des AG in Sickeranlagen einbauen. Überlappung mindestens 0,50 m. Erforderliche Nutzungsdauer über 25 Jahre. Sickermaterial,
Sickerrohre und Erdarbeiten werden gesondert vergütet.
Filter in Sickerstrang.
Geotextilrobustheitsklasse 4.
Abgerechnet wird die abgewickelte, überdeckte Fläche
ohne Überlappung.
Menge: 4000,000 m2

**1.6.80 Anschlussleitung herstellen Rohr DN 150 PP-Rohr Rohrverb.Wahl AN Bettung Typ 1 Ringst. Kl.SN 8**
StL-Nr. 12111031422119902
Anschlussleitung zum Schacht bzw. zur Sammelrohrleitung
nach statischen und konstruktiven Erfordernissen herstellen. Anschluss an Schacht bzw. Sammelrohrleitung
sowie Formstücke werden gesondert vergütet.
Rohr DN/ID 150.
Rohr aus PP.
Rohrverbindung nach Wahl des AN.
Bettung nach DIN EN 1610, Typ 1.
Fließsohlentiefe '1,50 bis 3,00 '
Überdeckungshöhe '1,50 bis 3,00 '
Ringsteifigkeit SN 8 nach DIN EN ISO 9969.
Menge: 260,000 m

**1.6.90 Formstück einbauen (Zul.) Bogen DN 150 Kunststoff-Rohr**
StL-Nr. 121110368210400
Formstück in Rohrleitung einbauen. Vergütet wird der
Mehraufwand für den Einbau des Formstückes gegenüber
der bis zur Innenfläche der Sammelrohrleitung durchgemessenen Rohrleitung.
Formstück = Bogen DN/ID 150.
Rohr aus Kunststoff.
Menge: 400,000 St

**1.6.100 Formstück einbauen (Zul.) Abzweig DN 150 Kunststoff-Rohr Rohr DN 150**
StL-Nr. 121110368020403
Formstück in Rohrleitung einbauen. Vergütet wird der
Mehraufwand für den Einbau des Formstückes gegenüber
der bis zur Innenfläche der Sammelrohrleitung durchgemessenen Rohrleitung.
Formstück = Abzweig, Anschlussrohr DN/ID 150.
Rohr aus Kunststoff.
Durchgangsrohr DN/ID 150.
Menge: 40,000 St

**1.6.110 Liner-Rohranschluss DN 300 herstellen**
Liner-Anschluss System Connex DN/OD160/162 für
Hauptrohre DN300
Liner-Anschluss mit integriertem Kugelgelenk DN/OD
160/162 für Hauptrohre DN 300

Bezeichnung:
Liner-Anschluss mit integriertem Kugelgelenk DN/OD
160/162
Hauptrohrnennweite: DN 300
Innendurchmesser des Hauptrohres (mm): 287 - 306
Rohrwanddicken des Liners (mm): 2 - 10
Farbe (RAL): 7037 grau / 1015 beige

Technische Eigenschaften:
Material: bio-attributed Polyvinylchlorid (PVC-U),
weichmacherfrei
E-Modul: = 3200 kN/m² kurzzeit bzw. = 1600 kN/m²
langzeit
stufenlos abwinkelbar 0°-11° gemäß DWA-A 139
Wandaufbau: kompakt, innen und außen glattwandig
Muffenverbindung: eine angeformte Muffe
Einbautiefe: 0,5 bis 6 m,
bis LM1 nach DIN EN 1991-2 / SLW 60
Dichtungssystem: Dichtungen nach DIN EN 681
für Hauptrohre mit eingezogenem GFK- oder Nadelfilz
Schlauchliner

Im Lieferumfang:
2K-Dichtmasse
Einbauanleitung
Gleitmittel
Reiniger

Erforderliches Zubehör:
Gewinderadschlüssel
Kartuschenpistole 25:1
GFK - Bohrkrone Ø 162 mm
Zentrierschablone
Anschlagscheibe (inkl. Trennscheibe)
Winkelschleifer

Einsatzbereich:
seitlicher Anschluss an GFK- und Nadelfilzliner
mit GFK- oder Nadelfilzliner sanierte:
Regenwasserkanäle

Hinweis:
Die Verlegerichtlinien des Herstellers nach
Einbauanleitung sind zu beachten
Ein fachgerechter Einbau ist nur mit dem
Gewinderadschlüssel, Kartuschenpistole,
Zentrierschablone und dem Schlüsseleinsatz möglich
Im Einheitspreis ist der fachgerechte Anschluss mittels
Bohrmaschine und Bohrkronenaufsatz (Bohrung Ø 162 +/- 1
mm) am Hauptkanal einzurechnen

Zulassung und Normen:
DIBt-Zulassung Z-42.1-376
Geprüft nach DIN 4060

Produktname:
Liner-Anschluss System Connex DN/OD 160/162

Fabrikat:
Funke Kunststoffe GmbH
Artikelnr.:  1600950037

oder gleichwertig.
Menge: 20,000 St

**1.6.120 Liner-Rohranschluss DN 400 herstellen**
Liner-Anschluss System Connex DN/OD160 für Hauptrohre
DN400
Liner-Anschluss mit integriertem Kugelgelenk DN/OD 160
für Hauptrohre DN 400

Bezeichnung:
Liner-Anschluss mit integriertem Kugelgelenk DN/OD
160/200
Hauptrohrnennweite: DN 400
Innendurchmesser des Hauptrohres (mm): 388 - 412
Rohrwanddicken des Liners (mm): 3 - 27
Farbe (RAL): 7037 grau / 1015 beige

Technische Eigenschaften:
Material: bio-attributed Polyvinylchlorid (PVC-U),
weichmacherfrei
E-Modul: = 3200 kN/m² kurzzeit bzw. = 1600 kN/m²
langzeit
stufenlos abwinkelbar 0°-11° gemäß DWA-A 139
Wandaufbau: kompakt, innen und außen glattwandig
Muffenverbindung: eine angeformte Muffe
Einbautiefe: 0,5 bis 6 m,
bis LM1 nach DIN EN 1991-2 / SLW 60
Dichtungssystem: Dichtungen nach DIN EN 681
für Hauptrohre mit eingezogenem GFK- oder Nadelfilz
Schlauchliner

Im Lieferumfang:
2K-Dichtmasse
Einbauanleitung
Gleitmittel
Reiniger

Erforderliches Zubehör:
Gewinderadschlüssel
Kartuschenpistole 25:1
GFK - Bohrkrone Ø 200 mm
Zentrierschablone
Anschlagscheibe (inkl. Trennscheibe)
Winkelschleifer

Einsatzbereich:
seitlicher Anschluss an GFK- und Nadelfilzliner
mit GFK- oder Nadelfilzliner sanierte:
Regenwasserkanäle

Hinweis:
Die Verlegerichtlinien des Herstellers nach
Einbauanleitung sind zu beachten
Ein fachgerechter Einbau ist nur mit dem
Gewinderadschlüssel, Kartuschenpistole und dem
Schlüsseleinsatz möglich
Im Einheitspreis ist der fachgerechte Anschluss mittels
Bohrmaschine und Bohrkronenaufsatz (Bohrung Ø 200 +/- 1
mm) am Hauptkanal einzurechnen

Zulassung und Normen:
DIBt-Zulassung Z-42.1-376
Geprüft nach DIN 4060

Produktname:
Liner-Anschluss System Connex DN/OD 160/200

Fabrikat:
Funke Kunststoffe GmbH

Artikelnr.:  1600950040

oder gleichwertig.
Menge: 10,000 St

**1.6.130 PP-Straßenablauf DN 400,für Aufsätze 300 x 500 mm,**
PP-Straßenablauf DN 400, für Aufsätze 300 x 500 mm
Klasse D 400 nach DIN EN 124/ DIN 1229,
Werkstoff PP, Straßenablauf aus 100 % Neumaterial
ohne Recycling- und Schäumungsanteile,
CO2 neutrale Produktion,beständig gegen aggressive
Abwässer, Tausalze und Frost,
Auslaufstutzen DN/OD 160 mm, 10 Grad geneigt
Anschluss:
Anschluss für PP-Rohre nach DIN EN 1852, mit
integrierter
Verschiebesicherung
inklusive Auflagering 10b nach DIN 4052-3,
geeignet zur Ausrüstung mit Schmutzeimer Form D1 nach
DIN 4052-4, mit horizontalen Verstärkungsrippen zur
teilweisen
Lastabtragung in den Straßenaufbau.
Farbe: blau
Bauhöhe: ca. 45 cm
(Gesamthöhe mit Standardaufsatz: ca. 65 cm),

liefern und entsprechend den Einbauhinweisen des
Herstellers setzen.

System ROMOLD, oder gleichwertig
Typ: GRI 40.50.30.15/45 BI
Menge: 64,000 St

**1.6.140 Aufsatz f. Straßenablauf aufsetzen dämpf.Einlage Zinkeimer D 1 Höhe Zug um Zug Mörtel M20**
StL-Nr. 12111052299001621
Aufsatz für Straßenablauf aufsetzen.
Klasse 'D 400, 300x500, mit Schlitzweite 34,5 mm. '
Dämpfende Einlage.
Verzinkter Eimer, Form D 1.
Aufsatz zunächst provisorisch auflegen und entsprechend
Bauablauf Zug um Zug bis auf planmäßige Höhe setzen.
Fuge zwischen Fertigteilen mit Mörtel M20 vollflächig
herstellen, Fugen glattstreichen.
Menge: 64,000 St

**1.6.150 Schachtanschluss herstellen (Zul.) Rohr DN 150 Betonfertigteile Öffnung herst. Schachtfutter**
StL-Nr. 121110361039115
Rohrleitung an Schacht anschließen, Anschluss dichten.
Vergütet wird der Mehraufwand für das Herstellen des
Anschlusses einschließlich Passstücke gegenüber der bis
zur Innenfläche des Schachtes durchgemessenen Rohrleitung.
Rohrleitung DN/ID 150.
Rohr aus 'PP '
Schacht aus Betonfertigteilen.
Öffnung für Rohranschluss durch Bohren herstellen.
Anschluss mit Schachtfutter.
Menge: 2,000 St

**1.6.160 Rohranschluss herstellen (Zul.) Anschluss DN 150 AL Kunststoff SL Kunststoff**
StL-Nr. 1241103642340
Rohranschluss an Sammelrohrleitung herstellen, An-
schluss abdichten. Vergütet wird der Mehraufwand für
das Herstellen des Anschlusses einschließlich Pass- und
Sattelstücke gegenüber der bis zur Innenfläche der Sammelrohrleitung durchgemessenen Rohrleitung.
Rohr DN/ID der Anschlussleitung 150.
Anschlussleitung aus Kunststoff.
Sammelleitung aus Kunststoff.
Menge: 34,000 St

**1.6.170 Anschluß Sickerleitung herstellen**
Anschluß Sickerleitung an Anschlußleitung des
Straßenablaufes herstellen, Anschluss dichten.
Anschluß einschließlich aller Formstücke.
Rohr DN der Sickerleitung 150, Teilsickerrohr aus
Kunststoff
Sammelleitung aus Kunststoff.
Abzweig 160/150 Kunststoff wird gesondert vergütet.
Menge: 30,000 St

**1.6.180 Formstück einbauen (Zul.) Abzweig DN 150 Kunststoff-Rohr**
StL-Nr. 124110369020499
Formstück in Rohrleitung einbauen. Vergütet wird der
Mehraufwand für den Einbau des Formstückes gegenüber
der bis zur Innenfläche der Sammelrohrleitung durchgemessenen Rohrleitung.
Formstück = Abzweig, Anschlussrohr DN/ID 150.
Rohr aus Kunststoff.
Durchgangsrohr 'DN 160, als Zulage zu Pos. vor,
Anschluss TSR DN 150 an Abzweig '
Menge: 30,000 St

#### Abschnitt 1.7 Schichten ohne Bindemittel

**1.7.10 Bankett schälen Breite bis 1,00 m Dicke 5-10cm SG entsorgen**
StL-Nr. 12381204112900002
Bankett einschließlich Vegetationsdecke schälen durch
abschieben oder abfräsen.
Breite bis 1,00 m.
Dicke über 5 bis 10 cm.
Querneigung '6 bis 12%
Ausbaumaterial auf Zwischenlager des AN außerhalb
der Baustelle transportieren und lagern. Die Entsorgung
wird unter Titel 3 in Pos. 3.1.10 vergütet. '
Schälgut entsorgen. Entsorgen wird gesondert
vergütet.
Menge: 35,000 m

**1.7.20 Bankett profilgerecht herstellen Neben Fahrbahn Baustoff. C 90/3 URM n. Unterl. AG Breite 1,00 m Einbaudicke 15 cm 12 tief+ 6 hoch 3cm tiefer EV2 mind. 100MPa**
StL-Nr. 12381270711121111
Bankett gemäß ZTV E-StB profilgerecht herstellen.
Neben Verkehrsfläche Fahrbahn.
Baustoffgemisch, Kategorie C 90/3, Größtkorn
von 32 mm. Der Feinkornanteil muss im eingebauten Zu-
Stand 8 M.-v.H. bis 12 M.-v.H. betragen.
Umweltrelevante Anforderungen beim Einsatz von Baustoffgemischen nach Unterlagen des AG.
Breite = 1,00 m.
Einbaudicke = 15 cm.
Querneigung 12 v.H. am tiefliegenden und 6 v.H. am
hochliegenden Fahrbahnrand.
Einbau 3 cm tiefer als Fahrbahnrand.
Verformungsmodul EV2 auf der Oberfläche mindestens
100 MPa.
Menge: 35,000 m

**1.7.30 Frostschutzschicht herstellen Bk100 b.1,0 o.F. 0/56 URA+Einbaudoku DPr min. 100 v.H. Dicke Unterl. AG Abrechng. Auftrag**
StL-Nr. 12411221020071111
Frostschutzschicht herstellen.
In Verkehrsflächen der Belastungsklassen Bk100 bis
Bk1,0, ohne Fertiger bei schwieriger Profilgestaltung oder bei zahlreichen Einbauten.
Baustoffgemisch 0/56.
Umweltrelevante Anforderungen beim Einsatz von Baustoffgemischen einschließlich Einbaudokumentation nach
Unterlagen des AG. Einbaudokumentation übergeben.
Verdichtungsgrad DPr mindestens 100 v.H.
Einbaudicke nach Unterlagen des AG.
Abrechnung nach Auftragsprofilen.
Menge: 2300,000 m3

**1.7.40 Erschwernis durch Einbauten b.Herst. ToB Hydranten+Schiebk**
StL-Nr. 12211290751
Erschwernis durch Einbauten.
Beim Herstellen von Tragschichten ohne Bindemittel.
Einbauten = Hydranten und Schieberkappen.
Menge: 90,000 St

**1.7.50 Erschwernis durch Einbauten b.Herst. ToB Schächte**
StL-Nr. 12211290752
Erschwernis durch Einbauten.
Beim Herstellen von Tragschichten ohne Bindemittel.
Einbauten = Schächte.
Menge: 55,000 St

**1.7.60 Erschwernis durch Einbauten b.Herst. ToB Straßenabläufe**
StL-Nr. 12211290753
Erschwernis durch Einbauten.
Beim Herstellen von Tragschichten ohne Bindemittel.
Einbauten = Straßenabläufe.
Menge: 64,000 St

#### Abschnitt 1.8 Asphaltbauweisen

*Hinweis*
In den folgenden Positionen ist der Handeinbau
(Zwickeln) und Einbau mit Kleingeräten (Zufahrten,
Nebenflächen) mit einzukalkulieren.

**1.8.10 Pechhaltige Befestigung aufnehmen Tragschicht Dicke ü. 5-10 cm Fahrbahn aufbrechen Pech förd. abl.**
StL-Nr. 123113018293132
Pechhaltige Befestigung lösen und aufnehmen. Beschaffenheit nach Unterlagen des AG.
Tragschicht.
Befestigung 'Asphalttragschicht, in dieser Position ist
die Mehrschichtigkeit der vorh. vier Asphaltschichten
mit einzukalkulieren. Vergütet wird hier nur das
gefährliche pechhaltige Aufbruchmaterial. Die darüber
liegenden
Schichten werden in den folgenden Positionen vergütet.
Ausbaubereich: bei Station ca. 0+770 (Bauende) Einmündungsbereich Lohäckerstraße '
Dicke über 5 bis 10 cm.
Fläche = Fahrbahn.
Lösen durch Aufbrechen.
Pechhaltiges Fräsgut / Aufbruchgut zu einer Aufbereitungsanlage nach Unterlagen des AG fördern und abladen.
Menge: 80,000 m2

**1.8.20 Asphalt fräsen ADS Asphaltbeton Tiefe ü.2,5-4,5cm Fräsasph. verw.**
StL-Nr. 12211300512309010
Asphalt fräsen und Fräsgut aufnehmen. Anschlusskante
geradlinig auf Frästiefe herstellen. Der Schnittlinienabstand darf maximal 15 mm betragen.
Asphaltdeckschicht.
Asphaltdeckschicht = Asphaltbeton.
Frästiefe über 2,5 bis 4,5 cm.
Fläche 'Anschlußbereiche Fahrbahn, Einmündungen,
Angleichungen. Verwertungsklasse A '
Fräsasphalt nach Wahl des AN verwerten.
Menge: 50,000 m2

**1.8.30 Asphalt fräsen Fahrbahn Fräsasph. verw.**
StL-Nr. 12311300599901910
Asphalt fräsen und Fräsgut aufnehmen. Anschlusskante
geradlinig auf Frästiefe herstellen. Der Schnittlinienabstand darf maximal 15 mm betragen.
Asphalt 'Asphalttragschicht und Asphaltdeckschicht '
Asphaltschicht 'ATS und ADS
Verwertungsklasse A '
Frästiefe '8cm bis 14cm '
Fläche = Fahrbahn.
Breite '6,00m '
Fräsasphalt nach Wahl des AN verwerten.
Menge: 4650,000 m2

**1.8.40 Asphalt fräsen Fräsasph. verw.**
StL-Nr. 12311300599909010
Asphalt fräsen und Fräsgut aufnehmen. Anschlusskante
geradlinig auf Frästiefe herstellen. Der Schnittlinienabstand darf maximal 15 mm betragen.
Asphalt 'Asphalttragschicht und Asphaltdeckschicht '
Asphaltschicht 'ATS und ADS
Verwertungsklasse A '
Frästiefe '8cm bis 14cm '
Fläche 'Einmündungen, Randbereiche Fahrbahn '
Fräsasphalt nach Wahl des AN verwerten.
Menge: 650,000 m2

**1.8.50 Asphaltbefestigung aufnehmen Dicke ü. 6-12 cm Aufbr. Verw. AN**
StL-Nr. 12211302890309003
Asphaltbefestigung aufbrechen und aufnehmen.
Fläche 'Zufahrten, Nebenflächen, Randbereiche
Verwertungsklasse A '
Dicke der Asphaltbefestigung über 6 cm bis 12 cm.
Gesamtaufbruchtiefe 'bis 12 cm '
Aufbruchgut nach Wahl des AN verwerten.
Menge: 50,000 m2

**1.8.60 Asphaltbefestigung trennen Anbauber. quer schneiden**
StL-Nr. 1221130382109
Asphaltbefestigung geradlinig trennen.
im Anbaubereich quer zur Fahrbahnachse,
Trennen durch Schneiden.
Dicke der Asphaltbefestigung '4 cm bis 8 cm '
Menge: 20,000 m

**1.8.70 Asphaltbefestigung trennen Anbauber. quer schneiden**
StL-Nr. 1221130382109
Asphaltbefestigung geradlinig trennen.
im Anbaubereich quer zur Fahrbahnachse,
Trennen durch Schneiden.
Dicke der Asphaltbefestigung '8 cm bis 15 cm '
Menge: 30,000 m

**1.8.80 Asphaltbefestigung trennen Anbauber. quer schneiden Dicke ü. 18-24 cm**
StL-Nr. 1221130382105
Asphaltbefestigung geradlinig trennen.
im Anbaubereich quer zur Fahrbahnachse,
Trennen durch Schneiden.
Dicke der Asphaltbefestigung über 18 bis 24 cm.
Menge: 5,000 m

**1.8.90 Unterlage reinigen Asphaltbefestig. Hochdr.-Sauganl.**
StL-Nr. 1231130581002
Unterlage reinigen. Anfallendes Kehrgut nach Wahl des
AN verwerten.
Unterlage = Asphaltbefestigung.
Selbstaufnehmende Kehrmaschine. Letzter Arbeitsgang mit
Wasserhochdruckreinigungsgeräten mit rotierenden Düsen
und Absaugeinrichtung.
Menge: 5400,000 m2

**1.8.100 Bitumenemulsion aufsprühen Bk1,8-Bk0,3 Asphalt frisch C40B5-S Menge 300 g/m2 vor A.deckschicht**
StL-Nr. 122113063210233
Bitumenemulsion zur Herstellung des Schichtenverbundes
aufsprühen.
Auf Verkehrsflächen der Belastungsklassen Bk1,8 bis
Bk0,3.
Unterlage = Asphaltbefestigung, frisch.
Bindemittel = C40B5-S.
Bindemittelmenge = 300 g/m2.
Vor Einbau Asphaltdeckschicht.
Menge: 5350,000 m2

**1.8.110 Bitumenemulsion aufsprühen Bk1,8-Bk0,3 Asphalt gefräst manuell C40B5-S Menge 500 g/m2 vor A.deckschicht**
StL-Nr. 122113063222263
Bitumenemulsion zur Herstellung des Schichtenverbundes
aufsprühen.
Auf Verkehrsflächen der Belastungsklassen Bk1,8 bis
Bk0,3.
Unterlage = Asphaltbefestigung, gefräst.
Ausführung in Teilflächen manuell.
Bindemittel = C40B5-S.
Bindemittelmenge = 500 g/m2.
Vor Einbau Asphaltdeckschicht.
Menge: 50,000 m2

**1.8.120 Erschwernis infolge Einfassungen Erschwer. gesamt Asphaltbefestig.**
StL-Nr. 1231130831599
Erschwernis infolge Einfassungen, Borden und Fahrbahnübergängen. Abgerechnet wird die Länge der Einfassung.
Erschwernis beim Fräsen oder Aufnehmen, Aufsprühen von
Bitumenemulsionen sowie Herstellen von Asphaltschichten.
Asphaltbefestigung.
Einbauten 'bei Asphaltausbau (Rinnenplatten), bei
Asphalteinbau (1-Zeiler aus Granitgroßpflaster) '
Menge: 1600,000 m

**1.8.130 Erschwernis infolge Einbauten Erschwer. gesamt Asphaltbefestig. Hydranten+Schieb**
StL-Nr. 1221130781501
Erschwernis infolge Einbauten, Schächten und Straßenabläufen.
Erschwernis beim Fräsen, Aufnehmen, Aufsprühen von Bi-
tumenemulsionen sowie Herstellen von Asphaltschichten.
Asphaltbefestigung.
Hydranten und Schieberkappen.
Menge: 90,000 St

**1.8.140 Erschwernis infolge Einbauten Erschwer. gesamt Asphaltbefestig. Schächte**
StL-Nr. 1221130781502
Erschwernis infolge Einbauten, Schächten und Straßenabläufen.
Erschwernis beim Fräsen, Aufnehmen, Aufsprühen von Bi-
tumenemulsionen sowie Herstellen von Asphaltschichten.
Asphaltbefestigung.
Schächte.
Menge: 55,000 St

**1.8.150 Erschwernis infolge Einbauten Erschwer. gesamt Asphaltbefestig. Straßenabläufe**
StL-Nr. 1221130781503
Erschwernis infolge Einbauten, Schächten und Straßenabläufen.
Erschwernis beim Fräsen, Aufnehmen, Aufsprühen von Bi-
tumenemulsionen sowie Herstellen von Asphaltschichten.
Asphaltbefestigung.
Straßenabläufe.
Menge: 65,000 St

**1.8.160 Schachtteil ausbauen bis OK Schachth. Schacht sichern Ausbau verwerten**
StL-Nr. 1241104095101
Freigelegtes Schachtteil ausbauen. Aufbruch von Straßenbefestigung wird gesondert vergütet.
Teil = Abdeckung und Auflageringe bis Oberkante
Schachthals.
Schachtöffnung durch geeignete Abdeckung sichern. Verfüllen des Schachtes wird gesondert vergütet.
Sämtliche Ausbaustoffe nach Wahl des AN verwerten.
Menge: 25,000 St

**1.8.170 Schachtteil ausbauen bis OK Schachth. Schacht sichern Baut.s.+lagern Rest verwerten**
StL-Nr. 1241104095113
Freigelegtes Schachtteil ausbauen. Aufbruch von Straßenbefestigung wird gesondert vergütet.
Teil = Abdeckung und Auflageringe bis Oberkante
Schachthals.
Schachtöffnung durch geeignete Abdeckung sichern. Verfüllen des Schachtes wird gesondert vergütet.
Abdeckung säubern und innerhalb der Baustelle lagern.
Restliche Ausbaustoffe nach Wahl des AN verwerten.
Menge: 30,000 St

**1.8.180 Einbauteile in Asphaltbef. anpassen in Fahrbahn Aufbrt.ü. 10-20cm**
StL-Nr. 123113073192999
Einbauteile in Asphaltbefestigung freilegen und an die
neue Höhe anpassen.
Freigelegten Bereich verfüllen und verdichten. Aufbruchmaterial nach Wahl des AN verwerten.
Einbauteil in Fahrbahn.
Einbauteil 'Schieber- und Hydrantenkappen '
Aufbruchtiefe über 10 bis 20 cm.
Anpassung 'Zug um Zug während des Baufortschrittes.
Ausgebaute Straßenkappen reinigen und innerhalb
der Baustelle lagern. Die Schiebergestänge und
Unterflurhydranten sind während der Bauzeit zu
sichern. Der Wiedereinbau der Kappen ist in dieser
Position für alle Schichten mit einzukalkulieren. '
Verfüllung 'erfolgt während des Baufortschrittes,
der Frostschutz-, Asphaltrag- und Asphaltdeckschicht '
Menge: 70,000 St

**1.8.190 Schachtabdeckung des AG aufsetzen Höhe planmäßig WW-Mörtel**
Schachtabdeckung des AG, rund, mit lichter Weite bis DU
625 mm ausbauen, innerhalb der Baustelle zwischenlagern
und wieder mehrfach aufsetzen.
Auf planmäßige Höhe entsprechend des Baufortschrittes
mehrfach setzen. Diese Position wird nur einmal
vergütet.
Weiterhin ist zu berücksichtigen, dass das letzmalige
setzen
der Schachtabdeckung im Zuge des Einbaus der Asphaltdeckschicht im Jahr 2027 erfolgt. Hierfür sind alle
erforderlichen
Leistungen und Mehraufwändungen mit einzukalkulieren.
Fuge zwischen Fertigteilen mit Mörtel WW-
Schachtkopfmörtel nach DIN 19573, unter Verwendung von
mindestens drei Distanzstücken entsprechender Festigkeit vollflächig herstellen, Fugen glattstreichen.
Der Ausbau der Schachtabdeckung, zwischenlagern
innerhalb der Baustelle und entsprechend Zug um Zug bis
auf planmäßige Höhe setzen ist in dieser Position mit
einzukalkulieren.
Menge: 30,000 St

**1.8.200 Schachtabdeckung Klasse D**
Schachtabdeckung Klasse D, DIN EN 124,
lichte Weite 610 mm, glattschaftiger Rahmen,
Rahmen und Deckel aus Kugelgraphitguss ISO 1083,
mit frei lagerndem Gelenk, mit dämpfender Spezial
einlage, Deckel mit Lüftungsöffnungen,
Spezialöffnungslaschen
und rutschsicherer Oberflächen
einschl. passendem Schmutzfänger aus verzinktem
Stahlblech ähnl. DIN 1221, Rahmen und Deckel mit
Beschichtung liefern und
Auf planmäßige Höhe entsprechend des Baufortschrittes
mehrfach setzen.
Das mehrfache setzen wird nur einmal vergütet.
Weiterhin ist zu berücksichtigen, dass das letzmalige
setzen
der Schachtabdeckung im Zuge des Einbaus der Asphaltdeckschicht im Jahr 2027 erfolgt. Hierfür sind alle
erforderlichen
Leistungen und Mehraufwändungen mit einzukalkulieren.
Fuge zwischen Fertigteilen mit Mörtel WW-
Schachtkopfmörtel nach DIN 19573 höhengerecht setzen,
mit werkseitiger Füllung.
Fabrikat VIATOP oder gleichwertige Art.
Menge: 25,000 St

**1.8.210 Schieber- und Hydrantenkappen des AG einbauen**
Schieber- und Hydrantenkappen des AG einbauen.
Bauseits gestellt Kabben des AG Zug um Zug während
des Baufortschrittes einbauen.
Menge: 20,000 St

**1.8.220 Asphalttragsch. aus AC 32 T N herst Bk1,8-Bk0,3 Dicke 14 cm Bitumen 70/100**
StL-Nr. 122113138121000
Asphalttragschicht aus Asphalttragschichtmischgut
AC 32 T N herstellen. Anlieferung des Asphaltmischguts
in thermoisolierten Transportbehältern.
In Verkehrsflächen der Belastungsklassen Bk1,8 bis
Bk0,3.
Einbaudicke = 14 cm.
Bindemittel = 70/100.
Menge: 4650,000 m2

**1.8.230 Asphalttragsch. aus AC 32 T N herst Dicke 10 cm Bitumen 70/100**
StL-Nr. 122113138941000
Asphalttragschicht aus Asphalttragschichtmischgut
AC 32 T N herstellen. Anlieferung des Asphaltmischguts
in thermoisolierten Transportbehältern.
In Verkehrsflächen 'Einmündungen, Nebenflächen '
Einbaudicke = 10 cm.
Bindemittel = 70/100.
Menge: 750,000 m2

**1.8.240 Asphaltdecksch. aus AC 11 D N herst Bk1,8-Bk0,3 Dicke 4,0 cm Bitumen 50/70**
StL-Nr. 12211333811100000
Asphaltdeckschicht aus Asphaltbeton für Asphaltdeckschichten AC 11 D N herstellen. Anlieferung des
Asphaltmischguts in thermoisolierten
Transportbehältern.
In Verkehrsflächen der Belastungsklassen Bk1,8 bis
Bk0,3.
Einbaudicke = 4 cm.
Bindemittel = 50/70.
Menge: 4650,000 m2

**1.8.250 Asphaltdecksch. aus AC 11 D N herst Dicke 4,0 cm Bitumen 50/70**
StL-Nr. 12211333891100000
Asphaltdeckschicht aus Asphaltbeton für Asphaltdeckschichten AC 11 D N herstellen. Anlieferung des
Asphaltmischguts in thermoisolierten
Transportbehältern.
In Verkehrsflächen 'Einmündungen, Nebenflächen '
Einbaudicke = 4 cm.
Bindemittel = 50/70.
Menge: 750,000 m2

**1.8.260 Anschluss a. Fuge m. Fugenm. herst . Längs-/Querfuge Deckschicht Tiefe 40 mm Breite 10 mm Fugenmasse N2**
StL-Nr. 12211391231061001
Anschluss als Fuge mit Fugenmasse herstellen.
Längs- und Querfuge.
In der Asphaltdeckschicht ausbilden.
Fugenspalttiefe = 40 mm.
Fugenspaltbreite = 10 mm.
Mit heiß verarbeitbarer Fugenmasse Typ N2, einschließlich zugehörigem und zuvor aufgetragenem Voranstrichmittel.
Menge: 55,000 m

**1.8.270 Anschluss a. Fuge m. Fugenm. herst . versch.Randfugen Deckschicht Tiefe 40 mm Breite 12 mm Fugenmasse N2**
StL-Nr. 12211391251062001
Anschluss als Fuge mit Fugenmasse herstellen.
Randfuge vor Borden, Übergängen, Abläufen u.ä.
In der Asphaltdeckschicht ausbilden.
Fugenspalttiefe = 40 mm.
Fugenspaltbreite = 12 mm.
Mit heiß verarbeitbarer Fugenmasse Typ N2, einschließlich zugehörigem und zuvor aufgetragenem Voranstrichmittel.
Menge: 1600,000 m

**1.8.280 Anschluss a. Fuge m. Fugenm. herst . Deckschicht Tiefe 40 mm Breite 12 mm Fugenmasse N2**
Anschluss als Fuge mit Fugenmasse herstellen.
Fuge um Schachtabdeckungen.
In der Asphaltdeckschicht ausbilden.
Fugenspalttiefe = 40 mm.
Fugenspaltbreite = 12 mm.
Mit heiß verarbeitbarer Fugenmasse Typ N2, einschließlich zugehörigem und zuvor aufgetragenem Voranstrichmittel.
Menge: 55,000 St

**1.8.290 Anschluss a. Fuge m. Fugenm. herst . Deckschicht Tiefe 40 mm Breite 12 mm Fugenmasse N2**
Anschluss als Fuge mit Fugenmasse herstellen.
Fuge bei Einbauteilen wie Hydranten- und
Schieberkappen.
In der Asphaltdeckschicht ausbilden.
Fugenspalttiefe = 40 mm.
Fugenspaltbreite = 12 mm.
Mit heiß verarbeitbarer Fugenmasse Typ N2, einschließlich zugehörigem und zuvor aufgetragenem Voranstrichmittel.
Menge: 90,000 St

**1.8.300 Abstumpfungsmaßnahme durchführen LFK 1/3 Gestein wie Decke Menge 1 kg/m2 maschinell**
StL-Nr. 1221139521111
Abstumpfungsmaßnahme zur Erhöhung der Anfangsgriffigkeit durch gleichmäßiges Aufbringen und Einwalzen von
Abstreukörnung durchführen. Nicht gebundene Abstreukörnung aufnehmen und nach Wahl des AN verwerten.
Abstreukörnung = Lieferkörnung 1/3.
Aus Gestein wie grobe Gesteinskörnung in Asphaltdeckschicht.
Abstreumenge = 1 kg/m2.
Maschinell abstreuen.
Menge: 5400,000 m2

**1.8.310 Verkehrsfläche kehren Walzasphalt VSM durchführen**
StL-Nr. 12211397721
Verkehrsfläche mit einer selbstaufnehmenden Kehrmaschine nach Verkehrsfreigabe unverzüglich nach Aufforderung
durch den AG kehren. Kehrgut aufnehmen und nach Wahl
des AN verwerten.
Verkehrsfläche = Fahrbahndeckschicht aus Walzasphalt.
Erforderliche Verkehrssicherungsmaßnahmen durchführen.
Menge: 5400,000 m2

#### Abschnitt 1.9 Pflaster, Platten, Borde, Rinnen

**1.9.10 Rinne aus Betonformst. aufnehmen Rinnenpl.8-10 cm Breite 20-30 cm Fugenmörtel Fund.bet. ü.10-20 Verwertung AN**
StL-Nr. 123115041421201
Rinne aus Betonformsteinen aufnehmen. Aufbruch der
Tragschicht wird gesondert vergütet.
Art = Rinnenplatte, Dicke über 8 bis 10 cm.
Breite über 20 bis 30 cm.
Mit Fugenfüllung aus hydraulisch gebundenem Fu-
genmörtel.
Fundament aus Beton/Mörtel, über 10 bis 20 cm dick,
aufbrechen.
Formsteine und Aufbruchgut nach Wahl des AN verwerten.
Menge: 1600,000 m

**1.9.20 Streifen aus Pfl. st. a. Nst. herst . St. 160/160/160 Granit 1-zeilig bis 10 cm unt.OK Fuge Typ A**
StL-Nr. 12111541192111910
Streifen aus Pflastersteinen aus Naturstein herstellen.
Ein mehrzeiliger Streifen ist mit beidseitigen Schnurkanten herzustellen.
Streifen 'als Entwässerungsrinne vor den
Granitbordstein, nach Unterlage des AG.
Granitpflastersteine gesägt und gestockt. '
Format für Rastermaß des Pflastersteins = 160/160/160
mm.
Pflasterstein aus Granit.
Breite 1-zeilig.
Rückenstütze bis 10 cm unter Oberkante Streifen. Beton
mit einer Druckfestigkeit (Einzelwert) am Bohrkern von
mind. 12 MPa.
Fundamentbeton 'C 25/30, 20 cm dick '
Fuge aus Fugenmörtel Typ A mit Zementmörtel 0/2.
Druckfestigkeit zwischen 40 MPa und 70 MPa im Mittel.
Biegezugfestigkeit mind. 6 MPa im Mittel und mind. 5
MPa im Einzelwert. Widerstand gegen Frost-Taumittel-
Beanspruchung max. 500 g/m2 Masseverlust im Einzelwert
mit dem CDF-Test. Haftzugfestigkeit mind. 1,5 MPa im
Mittel und mind. 1,2 MPa im Einzelwert. Statischer E-
Modul mind. 17000 MPa, max. 22000 MPa im Einzelwert.
Menge: 1600,000 m

**1.9.30 Pflasterd. gebBw Kleinpfl.st. herst Park-/sonst. Fl. n. Unterlagen AG St.90/90/90 Granit Bett.mörtel 0/4 Haftvermittler Reihenverband**
StL-Nr. 12111515224211193
Pflasterdecke in gebundener Bauweise mit Kleinpflastersteinen aus Naturstein herstellen. Bearbeitung der O-
berfläche der Kleinpflastersteine nach Unterlagen des
AG.
Haftzugfestigkeit zwischen Pflasterstein und Bettung
sowie zwischen Pflasterstein und Fugenfüllung, im fertigen Zustand mind. 0,6 MPa im Einzelwert.
In Park- und sonstigen Verkehrsflächen.
Einzelflächen nach Unterlagen des AG.
Format für Rastermaß = 90/90/90 mm.
Pflasterstein aus Granit.
Bettungsmörtel 0/4. Wasserdurchlässigkeit größer 5 * 10
exp -5 m/s. Druckfestigkeit mind. 30 MPa im Mittel und
mind. 25 MPa im Einzelwert. Biegezugfestigkeit mind. 5
MPa im Mittel und mind. 4 MPa im Einzelwert.
Haftzugfestigkeit mind. 1,5 MPa im Mittel und mind. 1,2
MPa im Einzelwert.
Abfall der Druckfestigkeit nach Frosttauwechselversuch
im Mittel max. 10 v.H., im Einzelwert max. 20 v.H.
Haftvermittler zwischen Bettung und Pflaster einbauen.
Fuge 'kunstharzgebundener Pflasterfugenmörtel,
wasserdurchlässig
Granitpflastersteine gesägt und gestockt '
Verlegen im Läufer- oder Reihenverband ohne Kreuzfugen.
Menge: 20,000 m2

**1.9.40 Dränbetontragschicht herstellen Pfl. Bk1,0+Bk0,3 Dicke 15 cm C16/20 kf 1 x 10-3 m/s kerben,Betonrast. wasserh. Abdeck.**
StL-Nr. 121114581222111
Dränbetontragschicht (DBT) mit von außen zugänglichem
Hohlraumgehalt von mindestens 15 Vol. v. H. herstellen.
Als Unterlage für Pflaster Bk1,0 und Bk0,3.
Dicke = 15 cm.
Festigkeitsklasse = C16/20.
Wasserdurchlässigkeit kf-Wert mindestens 1 x 10-3 m/s
(stark durchlässig).
Kerben in der frischen Schicht im Fugenraster der Be-
tondecke herstellen.
DBT nachbehandeln und schützen durch Aufbringen und
Feuchthalten einer wasserhaltenden Abdeckung.
Menge: 20,000 m2

**1.9.50 Pflastersteine zuarbeiten Dicke ü. 8-10 cm**
StL-Nr. 1231151950902
Pflastersteine auf Passmaß trennen und Pflastersteine
an Kanten und Einfassungen oder an Aussparungen und
Einbauten über 1,00 m2 Einzelgröße zuarbeiten, nassschneiden oder behauen.
Das Zuarbeiten, Nassschneiden oder Behauen der Pflastersteine an Aussparungen und Einbauten bis zu 1,00 m2
Einzelgröße wird gesondert vergütet.
Art 'Granitkleinpflaster 90/90/90mm '
Dicke über 8 bis 10 cm.
Menge: 25,000 m

**1.9.60 Granitflachbord Form F10 herstellen**
Flachbordstein aus Granit Form F10
mit einer Fugenbreite von 10 mm
auf 20 cm dickem Fundament herstellen.
Den Fundamentbeton als Rückenstütze
mit einer Breite von 15 cm hochziehen. Oberkante
nach Dicke der angenzenden Flächenbefestigung.
Fundamentbeton C25/30.
Größe F10, Breite 100/200 mm, Höhe 250 mm
Gerader Stein,
Fugen mit Fertigzementmörtel verfüllen,
Druckfestigkeit fck,cube des Mörtels min. 50 MPa,
Zement Art CEM I, max. w/z 0,50,
frost-/tausalzbeständig, Ausbreitmaßklasse F3.
Menge: 30,000 m

**1.9.70 Granitflachbord Form F10 herstellen, R=2,0**
Flachbordstein aus Granit Form F10
mit einer Fugenbreite von 10 mm
auf 20 cm dickem Fundament herstellen.
Den Fundamentbeton als Rückenstütze
mit einer Breite von 15 cm hochziehen. Oberkante
nach Dicke der angenzenden Flächenbefestigung.
Fundamentbeton C25/30.
Größe RF10 AR 2,0, Breite 100/200 mm, Höhe 250 mm
Kurven-Stein für  Außenradius R = m '2,50'
Fugen mit Fertigzementmörtel verfüllen,
Druckfestigkeit fck,cube des Mörtels min. 50 MPa,
Zement Art CEM I, max. w/z 0,50,
frost-/tausalzbeständig, Ausbreitmaßklasse F3.
Menge: 2,500 m

**1.9.80 Granitflachbord Form F10 herstellen, R=0,5**
Flachbordstein aus Granit Form F10
mit einer Fugenbreite von 10 mm
auf 20 cm dickem Fundament herstellen.
Den Fundamentbeton als Rückenstütze
mit einer Breite von 15 cm hochziehen. Oberkante
nach Dicke der angenzenden Flächenbefestigung.
Fundamentbeton C25/30.
Größe RF10 AR 0,5, Breite 100/200 mm, Höhe 250 mm
Kurven-Stein für  Außenradius R = m '5,00'
Fugen mit Fertigzementmörtel verfüllen,
Druckfestigkeit fck,cube des Mörtels min. 50 MPa,
Zement Art CEM I, max. w/z 0,50,
frost-/tausalzbeständig, Ausbreitmaßklasse F3.
Menge: 5,000 m

**1.9.90 Bordstein trennen NBSt. 15/30-15/25 BSt.nassschneiden BSt. trennen**
StL-Nr. 1211153266101
Bordstein auf Passmaß trennen.
Bordstein aus Naturstein ca. 15/30 bis 15/25 cm.
Bordstein trennen durch Nassschneiden.
Bordstein quer trennen.
Menge: 50,000 St

**1.9.100 Bewegungsfuge im Fundament herst. Fuge unter Borden Band mit PU-Kaut.**
StL-Nr. 12111550631
Bewegungsfuge im Fundament von Streifen, Rinnen und
Borden mit einer Dicke von 8 mm bis 15 mm herstellen.
Fuge unter Bord.
Bewegungsfuge mit Band aus PU-Kautschuk mit Shore A-
Härte (ShA) 50 +/-10, nach DIN ISO 7619-1:2012-02.
Menge: 6,000 St

**1.9.110 Bewegungsfuge im Fundament herst. Band mit PU-Kaut.**
StL-Nr. 12111550691
Bewegungsfuge im Fundament von Streifen, Rinnen und
Borden mit einer Dicke von 8 mm bis 15 mm herstellen.
Fuge unter 'Großpflaster-Einzeiler '
Bewegungsfuge mit Band aus PU-Kautschuk mit Shore A-
Härte (ShA) 50 +/-10, nach DIN ISO 7619-1:2012-02.
Menge: 200,000 St

**1.9.120 Bewegungsf. in Str. u. Ri. herst . Fuge in Streifen verf. Pflasterfm.**
StL-Nr. 1211155111901
Bewegungsfuge in Streifen und Rinnen herstellen. Fugenbreite 8 mm bis 15 mm.
Fuge in Streifen.
Streifen-/Rinnenbreite 'Granitgroßpflasterstreifen,
1-zeilig '
Verfüllen mit Pflasterfugenmasse. Unterfüllung mit Band
aus PU-Kautschuk mit Shore A-Härte (ShA) 50 +/-10, nach
DIN ISO 7619-1:2012-02.
Menge: 200,000 St

**1.9.130 Bewegungsfuge in Borden herstellen Fugenl. b. 30 cm verf. Pflasterfm.**
StL-Nr. 12111551611
Bewegungsfuge in einer Dicke von 8 mm bis 15mm in Borden herstellen.
Fugenlänge bis 30 cm.
Verfüllen mit Pflasterfugenmasse. Unterfüllung mit Band
aus PU-Kautschuk mit Shore A-Härte (ShA) 50 +/-10, nach
DIN ISO 7619-1:2012-02.
Menge: 6,000 St

#### Abschnitt 1.10 Verkehrsschilder/Markierung

**1.10.10 Verkehrsschild abbauen Größe bis 1,1 m2 Rohrpf. bis 76,1 Fundament entf. neben d. Fahrbahn säubern u. lagern Boden a.Bst.verf.**
StL-Nr. 12113001110051111
Verkehrsschild ggf. mit Aufstellvorrichtung abbauen.
Schildgröße bis 1,1 m2.
Aufstellvorrichtung = Rohrpfosten, DU bis 76,1 mm abbauen.
Fundament entfernen.
Schild neben der Fahrbahn.
Wieder verwendbare Stoffe säubern, fördern und nach Un-
terlagen des AG lagern. Restliches Abbruchgut nach Wahl
des AN verwerten.
Fundamentlöcher mit Boden aus dem Baubereich flächenhaft verfüllen und verdichten.
Menge: 5,000 St

**1.10.20 Schild mit Verkehrsz. liefern u. anbringen Z 224-40 Aluschild 2 mm, randgeb. Groesse 2**
Schild mit Verkehrszeichen nach StVO und VwV-StVO an
Aufstellvorrichtung nach Angabe des AG liefern und
anbringen.
Aufstellvorrichtung wird gesondert berechnet.
Schild = Zeichen 224-40
voll retroreflektierend mit Folie Typ 2 DIN 67520.
Schild aus Aluminium, 2 mm dick, randgeboerdelt.
Schildgroesse 2.
Befestigungsmittel liefern.
Befestigung mit Edelstahl-Klemmschelle,
Schrauben aus korrosionsbestaendigem Stahl
nach DIN 17 440, Werkstoff-Nr. 1.4571.
Menge: 2,000 St

**1.10.30 Rohrpfosten lief. u. aufstellen Laenge .... mm Stahlrohr 60,3/2,9**
Rohrpfosten, Kopf wasserdicht verschlossen, fuer Verkehrsschild nach Angabe des AG liefern und aufstellen.
Pfostenlaenge 3500 mm,
Rohr aus Stahl, feuerverzinkt, Schichtdicke mind.
60 mym, Aussendurchmesser 60,3 mm, Wanddicke 2,9 mm.
Befestigungsmittel liefern.
Menge: 7,000 St

**1.10.40 Ausruestungsteil liefern f.Pfosten Bodenhuelse 76 mm Grauguss Gewindering**
Ausruestungsteil fuer Schilderpfosten liefern.
Bodenhuelse aus bituminiertem Grauguss, 300 mm lang,
mit korrosionsgeschuetztem aufschraubbarem Blindstopfen
und Gewindering sowie Klemmring fuer Rohrdurchmesser
76 mm.
Menge: 7,000 St

**1.10.50 Fundament herstellen Rohrpfosten Bodenhuelse Ortbetonfund.75cm Aushub beseitigen**
Fundament fuer Rohrpfosten herstellen einschliesslich
der anfallenden Erdarbeiten.
Umgebende unbefestigte Flaeche entsprechend dem
frueheren Zustand herstellen.
Strassenaufbruch oder Rasenansaat werden gesondert
verguetet.
Bodenhuelse einbauen.
in den Bodenklassen 3-5,
Fundament aus Ortbeton C 12/15,
Breite 30/30 cm, Tiefe 75 cm,
herstellen.
Ueberschuessiger Aushub geht in Eigentum des AN ueber
und wird beseitigt.
Menge: 7,000 St

**1.10.60 Markierungsfläche reinigen von Hand**
StL-Nr. 12113111003
Fläche für Markierung reinigen. Kehrgut aufnehmen und
nach Wahl des AN verwerten. Abgerechnet wird die zu
markierende Fläche. Bei Pfeil, Buchstabe, Ziffer, Verkehrsschild, und Piktogramm ergibt sich die Fläche aus
dem kleinsten umschließenden Rechteck.
Reinigung von Hand.
Menge: 100,000 m2

**1.10.70 Parkmarkierung Typ II herstellen Zick-Zack-Linie mit Vormarkierung Heißspritzplastik grobe Nachstreum. mind. P 6 grobstr. Decke**
StL-Nr. 12113152531510101
Parkflächenmarkierung und Grenzmarkierung für Halt- und
Parkverbot Typ II als endgültige Markierung herstellen.
Abgerechnet wird der markierte Strich.
Markierung = Zick-Zack-Linie.
Strich mit Vormarkierung.
Markierungssystem aus thermoplastischem Stoff, spritzbar (Heißspritzplastik).
Als System mit groben Nachstreumitteln.
Verkehrsklasse mindestens P 6.
Markierung auf grobstrukturierter Asphaltdeckschicht.
Menge: 32,000 m

**1.10.80 Sonstiges Mark. zeichen Typ II herst mit Vormarkierung Heißplastikmasse grobe Nachstreum. grobstr. Decke**
StL-Nr. 121131530912101
Sonstiges Markierungszeichen Typ II als endgültige Markierung nach Unterlagen des AG herstellen. Verkehrsklasse P 7.
Markierungszeichen 'Buchstabe, Länge 13,00 m,
(BUS-Markierung nach Plan)  '
Mit Vormarkierung.
Markierungssystem aus thermoplastischem Stoff, nicht
spritzbar (Heißplastikmasse).
Als System mit groben Nachstreumitteln.
Markierung auf grobstrukturierter Asphaltdeckschicht.
Menge: 2,000 St

### Bereich 2 Gehwege an der KC 14, OD Neundorf, Fördermaßnahme

#### Abschnitt 2.1 Entsorgung

**2.1.10 Nicht gef. Abf. Baustelle entsorg . Boden 17 05 04 DepV=DK0 HfW Anfallstelle Wahl AN einr. Verbl. el. Pap.**
StL-Nr. 12480244007232102
Nicht gefährlichen Abfall aus Aufbruch und Ausbau
nach Unterlagen des AG laden, zur
Entsorgungsanlage befördern und entsorgen.
Abrechnung nach Wiegenachweisen.
Abfall = Bodenaushub als Boden und Steine mit
Ausnahme derjenigen, die unter 17 05 03* fallen.
Abfallschlüssel = 17 05 04.
Zuordnungswert DepV = DK 0.
Abfall an Anfallstelle in Haufwerk gelagert laden.
Entsorgung nach Wahl des AN. Kosten der
Abfallentsorgung trägt der AN.
Verbleibsdokumentation nach Unterlagen des AG
führen. Dokumentation und Wiegenachweise nach
Abschluss dem AG elektronisch und in Papierform
übergeben.
Menge: 1400,000 t

**2.1.20 Nicht gef. Abf. Baustelle entsorg . Boden 17 05 04 DepV=DKI HfW Anfallstelle Wahl AN einr. Verbl. el. Pap.**
StL-Nr. 12480244007242102
Nicht gefährlichen Abfall aus Aufbruch und Ausbau
nach Unterlagen des AG laden, zur
Entsorgungsanlage befördern und entsorgen.
Abrechnung nach Wiegenachweisen.
Abfall = Bodenaushub als Boden und Steine mit
Ausnahme derjenigen, die unter 17 05 03* fallen.
Abfallschlüssel = 17 05 04.
Zuordnungswert DepV = DK I.
Abfall an Anfallstelle in Haufwerk gelagert laden.
Entsorgung nach Wahl des AN. Kosten der
Abfallentsorgung trägt der AN.
Verbleibsdokumentation nach Unterlagen des AG
führen. Dokumentation und Wiegenachweise nach
Abschluss dem AG elektronisch und in Papierform
übergeben.
Menge: 2100,000 t

#### Abschnitt 2.2 Hilfsleistungen

**2.2.10 Belastungsfahrze- ug bereitstellen**
StL-Nr. 119101707
Belastungsfahrzeug als Gegengewicht (z.B. ausreichend
beladener Lkw) für Plattendruckversuch bei Kontrollprüfungen bereitstellen.
Menge: 5,000 h

**2.2.20 Plattendruckvers. f.Kpruefg.durchf.**
Plattendruckversuch nach DIN 18 134 fuer Kontrollpruefung nach Angabe des AG durchfuehren einschliesslich
Bereitstellung saemtlicher Geraete, sowie Auswertung und Darstellung der Messergebnisse.
Menge: 10,000 St

#### Abschnitt 2.3 Erdbau-/Abbrucharbeiten

*Hinweis*
Schadstoffbelastung des Bodens/Fels laut beigefügten
Bodengutachten vom 04.08.2023.
Entsprechend der durchgeführten stichprobenhaften
Analysen sind die angetroffenen Auffüllungen,
vorbehaltlich einer repräsentativen Beprobung, als BM/BG-0-Material bis
BM/BG-F3-Material gemäß der EBV bzw. DK0- und
DKI-Materialgemäß der Deponieverordnung einzustufen.

nachfolgende Positionen gilt für sämtliche
Aushubbereiche im Straßenbau und Nebenflächen
entsprechend den Regelprofilen, einschl. Aushub des
bestehenden Gehweg-Koffers.

Für den Erdaushub ab Hinterkante des Gehweges wird ein
Arbeitsraum von 0,50m Breite ab Hinterkante
Tiefbordstein vergütet.

**2.3.10 Fläche abräumen Aufwuchs Steine/Mauer/Zaun ges.Räumg.Verw.AN**
StL-Nr. 12110600210010003
Fläche nach Unterlagen des AG abräumen.
Strauch- und Baumbestand sowie sonstiger Aufwuchs bis
zu 0,10 m Stammdurchmesser, 1,00 m über dem Erdboden
gemessen, einschließlich Wurzelwerk.
Steine, Betonreste, Mauerreste und abgängige Zäune.
Gesamtes Räumgut nach Wahl des AN verwerten.
Menge: 1,000 PSCH

**2.3.20 Schutz f. Baumwurzelbereich herst. 30 cm Kiess. 0/32 Schutz entfernen**
StL-Nr. 12110700611
Schutz für Baumwurzelbereich, zum Schutz vor Verdichtung, nach Unterlagen des AG herstellen und während der
Bauzeit unterhalten. Pflanzendecken, Laub und sonstige
organische Stoffe von der Oberfläche des Wurzelbereichs
vorher entfernen und nach Wahl des AN verwerten.
Schutzschicht aufbringen und mit Stahlplatten, Baggermatratze oder dgl. Verrutsch sicher abdecken. Un-
geschützten Baumwurzelbereich nicht befahren
und belasten.
Schutzschicht = 30 cm Kiessand 0/32 mm auf Trennvlies
mind. 300 g/m2.
Schutz nach Beendigung der Bauarbeiten entfernen. O-
berfläche von Hand lockern.
Menge: 50,000 m2

**2.3.30 Oberboden abtragen Abtrag ü. 10-30cm Oberb.Verw. AN Abrechnung Abtrag**
StL-Nr. 121106119002101
Oberboden ggf. einschließlich Vegetationsdecke abtragen. Homogenbereiche nach Unterlagen des AG.
Dicke des Abtrages über 10 bis 30 cm.
Oberboden nach Wahl des AN verwerten.
Abgerechnet wird nach Abtragsprofilen.
Menge: 190,000 m3

**2.3.40 Oberboden liefern und andecken Andeckung 10 cm**
StL-Nr. 1211061529002
Oberboden liefern und profilgerecht andecken. Abgerechnet werden die angedeckten Flächen.
Andeckung 'Randbereich, Nebenflächen Gehweg '
Dicke der Andeckung = 10 cm.
Menge: 950,000 m2

**2.3.50 Rasenansaat mit RSM Regio herst. Feinplanum lock. UG 12**
StL-Nr. 12110720409191200
Rasenansaat mit RSM Regio herstellen. Saatgut ohne Entmischung ausbringen, einarbeiten und andrücken.
Fläche 'Randbereiche Straße '
Feinplanum feinkrümelig lockern.
Saatgutmenge '10 g/m2 '
Regiosaatgutmischung (RSM Regio), Ursprungsgebiet 12,
Fränkisches Hügelland.
Menge: 950,000 m2

**2.3.60 Boden bzw. Fels lös. u. wiederverw. Boden a. Zw.verd. Planum gesondert Abrechng. Auftrag**
StL-Nr. 124106210900421
Boden bzw. Fels aus Abtragsbereichen profilgerecht
lösen und wiederverwenden, einschließlich ggf. erforderlicher Wasserzugabe. Beschreibung der Homogenbereiche nach Unterlagen des AG. Die Herstellung von Mulden
und Gräben wird gesondert vergütet.
Homogenbereich 'B1 und B2,
die Abrechnungsgrenze des Gehweges beginnt am Fahrbahnrand (Vorderkante Granitbordstein / Hinterkante Granit
1-Zeiler) '
Boden bzw. Fels fördern und außerhalb der Baustelle auf
Zwischenlager nach Unterlagen des AG einbauen und verdichten.
Das Herstellen des Planums wird gesondert vergütet.
Abrechnung nach Abtragsprofilen.
Menge: 1300,000 m3

**2.3.70 Boden bzw. Fels lös. u. wiederverw. Boden a. Zw.verd. Planum gesondert Abrechng. Auftrag**
StL-Nr. 124106210900421
Boden bzw. Fels aus Abtragsbereichen profilgerecht
lösen und wiederverwenden, einschließlich ggf. erforderlicher Wasserzugabe. Beschreibung der Homogenbereiche nach Unterlagen des AG. Die Herstellung von Mulden
und Gräben wird gesondert vergütet.
Homogenbereich 'B2,
Mehraushub unterhalb des Planums bis 0,30 m Tiefe lösen
für erforderlichen Bodenaustausch. Erschwernisse für
den Ausbau in Teilbereichen und Streifen sind
einzurechnen.  '
Boden bzw. Fels fördern und außerhalb der Baustelle auf
Zwischenlager nach Unterlagen des AG einbauen und verdichten.
Das Herstellen des Planums wird gesondert vergütet.
Abrechnung nach Abtragsprofilen.
Menge: 600,000 m3

**2.3.80 Zulage für Zwischenlagerung in Haufwerken**
Zulage zur Herstellung des Straßenkoffers der
vorherigen Positionen für das Separieren, laden,
transportieren und lagern in Haufwerken auf vom AN zu
beschaffende Lagerflächen außerhalb des Baubereichs.
Zwischenlagerung auf wasserundurchlässiger Fläche.
Abdeckung mit Folie o.ä.
Die Größe des Haufwerks darf 500 m3 nicht
überschreiten.
Ausführung gemäß den geltenden, umweltrechtlichen
Vorschriften.

Die Beprobungen und Analysen werden durch den AN
veranlasst. Der AN hat die Durchführung der Beprobung
mit dem Baugrundgutachter/Fachlabor rechtzeitig
abzustimmen sowie die weiteren Beprobungen mit dem AG
zu koordinieren.
Ergebnisse aus den Analysen sind dem AG zu übergeben.
Alle Mehraufwendungen hierfür sind in die Position mit
einzukalkulieren.
Menge: 1900,000 m3

**2.3.90 Suchgraben herstellen Tiefe bis 1,25 m mitMasch.unterst. Aufbruch gesond. Boden einb.u.v.**
StL-Nr. 121108911912101
Suchgraben nach Unterlagen des AG einschließlich Handschachtung herstellen. Aushub zur Wiederverwendung
seitlich lagern. Beschreibung der Homogenbereiche nach
Unterlagen des AG. Abgerechnet wird nach Abtragsprofilen.
Homogenbereiche 'B1 und B2 '
Grabentiefe bis 1,25 m.
Handschachtung mit Maschinenunterstützung.
Straßenaufbruch wird gesondert vergütet.
Seitlich gelagerten Boden einbauen und verdichten.
Menge: 20,000 m3

**2.3.100 Untergrundverbesserung durchführen**
StL-Nr. 12110633990
Untergrundverbesserung nach Unterlagen des AG durchführen. Baustoff in nicht genügend tragfähigen Boden einbringen. Baustoff liefern.
Baustoff 'gebrochenes Naturgestein der Körnung 0/56 mm,

Erschwernisse für den Einbau in Teilbereichen und
Streifen sind einzurechnen '
Menge: 1300,000 t

**2.3.110 Planum herstellen Ev2 = 45 MPa**
Planum herstellen nach Unterlagen des AG.
Verformungsmodul Ev2 = 45 MPa.
Diese Position wird neu 1x vergütet. Entweder
für den Erdaushub, oder für den Bodenaustausch.
Menge: 3850,000 m2

**2.3.120 Beton abbrechen Ger.bewehrt.Beton C12/15 bis C20/25 Ohne Sprengen Verwerten**
StL-Nr. 121118013922101
Beton nach Unterlagen des AG abbrechen.
Bauteil 'Betonabbruch verschiener Art in Kleinmengen '
Material = Beton, mit geringer Bewehrung.
Druckfestigkeitsklasse über C12/15 bis C20/25.
Abbruch ohne Sprengen.
Abbruchgut nach Wahl des AN verwerten.
Menge: 5,000 m3

**2.3.130 Beton abbrechen Ger.bewehrt.Beton C12/15 bis C20/25 Verwerten**
StL-Nr. 122118023922001
Beton nach Unterlagen des AG abbrechen.
Bauteil 'Fundamente für Einfriedungen und Gartenmauern
Dicke Abbruch: 0,10 bis 0,20m
Höhe Abbruch: 0,40 bis 0,60m '
Material = Beton, mit geringer Bewehrung.
Druckfestigkeitsklasse über C12/15 bis C20/25.
Abbruchgut nach Wahl des AN verwerten.
Menge: 120,000 m

**2.3.140 Handschachtung**
Aushub für Handschachtung als Zuschlag zur
Aushubpos. für Hindernisse .
Ausführung nur nach separater Anweisung des AG.

Erforderliche Handschachtung in den Versorgunsleitungen
der Telekom, SÜC, Bayernwerk usw. sind in die Pos.
2.3.90 und
2.3.100 einzukalkulieren und wird nicht gesondert
vergütet.
Menge: 20,000 m3

**2.3.150 Unbewehrten Beton herstellen C12/15 X0 Ohne Schalung Abr. Frischbeton**
StL-Nr. 121118338921011
Unbewehrten Beton nach Unterlagen des AG herstellen.
Beton 'Unterfangungen, Betonummantelungen usw. '
Druckfestigkeitsklasse C12/15.
Expositionsklasse X0.
Beton ohne Schalung herstellen.
Abgerechnet wird die eingebaute Frischbetonmenge.
Menge: 5,000 m3

*Hinweis*
Vergütet wird in der Position 2.3.190 ein kompletter
Kabel- bündel, bei dem innerhalb von einer Breite bis
zu 1,00m
alle Leitungen zusammen liegen.

Ausgenommen sind hierbei die 20-KV Leitungen, die
separat
mit der Position 2.3.200 vergütet werden. Hier wird
allerdings
wie vor nur 1 lfm vergütet, wenn mehrere Kabel bis zu
einen Abstand von 1,00m liegen. Des Weiteren sind die
Mehrauf-wendungen für das evtl. Abschalten der
Leitungen einzu-rechnen.

**2.3.160 Mehraufwand vorh. Leitungen, Kabel**
Mehraufwand bei der Ausführung der Abtrags-
und/oder Verfüllarbeiten einschließlich des ungebundenen Oberbaues in Folge von vorhandenen Leitungen unter Beachtung der einschlägigen Vorschriften.
Der Mehraufwand wird bis zu einem Abstand von
50 cm in horizontaler und vertikaler Richtung
vergütet, sofern kein anderer Abstand angegeben ist.
Abgerechnet wird die Mehraufwandspauschale für die
gesamte Baustelle.
Leitung = 'Kabel, Leerrohre (Strom, TK usw.) '
Verlauf der Leitungen 'längs- und querlaufend,
Diese Position gilt für alle Mehraufwändungen wie z. B.
Hand-schachtung, Sicherung, Herstellen der
Sandumhüllung usw. Speziell erforderliche
Handschachtung wird nicht gesondert vergütet.  '
Menge: 1,000 PSCH

**2.3.170 Mehraufwand vorh. Leitungen**
Mehraufwand bei der Ausführung der Abtrags-
und/oder Verfüllarbeiten einschließlich des ungebundenen Oberbaues in Folge von vorhandenen Leitungen unter Beachtung der einschlägigen Vorschriften.
Der Mehraufwand wird bis zu einem Abstand von
50 cm in horizontaler und vertikaler Richtung
vergütet, sofern kein anderer Abstand angegeben ist.
Abgerechnet wird die Mehraufwandspauschale für die
gesamte Baustelle.
Leitung = 'Gas, TWL usw. '
Verlauf der Leitungen 'längs- und querlaufend,
Diese Position gilt für alle Mehraufwändungen wie z. B.
Hand-schachtung, Sicherung, Herstellen der
Sandumhüllung usw. Speziell erforderliche
Handschachtung wird nicht gesondert vergütet. '
Menge: 1,000 PSCH

**2.3.180 Kabel umlegen in Betrieb Masse ü. 2-4 kg/m Kabel freiliegend Kabel verl., Sand Trassenband d. AN**
StL-Nr. 12113411792210032
Kabel umlegen. Erdarbeiten und der Aufbruch von Straßenbefestigungen werden gesondert vergütet.
Kabeltyp 'Energiekabel, Telekommunikationskabel, usw '
Kabel bleibt während des Umlegens in Betrieb.
Kabelmasse über 2 bis 4 kg/m.
Kabel freiliegend.
Kabel aufnehmen und in Graben verlegen, einschl. Herstellen der Bettung aus Sand, 10 cm dick. Kabel mit
mind. 10 cm Sand überdecken.
Trassenwarnband nach Unterlagen des AG liefern und auslegen.
Menge: 100,000 m

**2.3.190 Kabel umlegen E-Kabel außer Betrieb Masse ü. 4-8 kg/m Kabel freiliegend verwerten Kabel verl., Sand Trassenband d. AN**
StL-Nr. 12113411711313032
Kabel umlegen. Erdarbeiten und der Aufbruch von Straßenbefestigungen werden gesondert vergütet.
Kabeltyp = Energiekabel.
Kabel wird während des Umlegens außer Betrieb gesetzt.
Kabelmasse über 4 bis 8 kg/m.
Kabel freiliegend.
Abdeckung aufnehmen und nach Wahl des AN verwerten. Ka-
bel freilegen.
Kabel aufnehmen und in Graben verlegen, einschl. Herstellen der Bettung aus Sand, 10 cm dick. Kabel mit
mind. 10 cm Sand überdecken.
Trassenwarnband nach Unterlagen des AG liefern und auslegen.
Menge: 50,000 m

#### Abschnitt 2.4 Schichten ohne Bindemittel

**2.4.10 Schottertragschicht herstellen 0/45 URM n. Unterl. AG Dicke Unterl. AG**
Schottertragschicht herstellen. Erschwernisse durch
Einbauten, Schächte und Straßenabläufe werden gesondert vergütet.
In Verkehrsflächen Gehwege, Nebenflächen, Grundstückszufahrten.
Baustoffgemisch 0/45.
Umweltrelevante Merkmale des Baustoffgemisches nach
Unterlagen des AG.
Verdichtungsgrad/Verformungsmodul 80 MPa
Einbaudicke nach Unterlagen des AG.
Menge: 800,000 m3

**2.4.20 Frostschutzschicht herstellen 0/56 URA+Einbaudoku**
StL-Nr. 12411221090071099
Frostschutzschicht herstellen.
In Verkehrsflächen 'unterhalb der Randeinfassungen
8/25/100cm im Fundamentgraben. '
Baustoffgemisch 0/56.
Umweltrelevante Anforderungen beim Einsatz von Baustoffgemischen einschließlich Einbaudokumentation nach
Unterlagen des AG. Einbaudokumentation übergeben.
Einbaudicke '20cm '
Abrechnung 'erfolgt über den Grabenquerschnittmit der
vor
genannten Einbaudicke und einer Breite von 60cm '
Menge: 195,000 m3

**2.4.30 Erschwernis durch Einbauten b.Herst. ToB Hydranten+Schiebk**
StL-Nr. 12211290751
Erschwernis durch Einbauten.
Beim Herstellen von Tragschichten ohne Bindemittel.
Einbauten = Hydranten und Schieberkappen.
Menge: 2,000 St

**2.4.40 Erschwernis durch Einbauten b.Herst. ToB Schächte**
StL-Nr. 12211290752
Erschwernis durch Einbauten.
Beim Herstellen von Tragschichten ohne Bindemittel.
Einbauten = Schächte.
Menge: 5,000 St

#### Abschnitt 2.5 Asphaltbauweisen

*Hinweis*
In den folgenden Positionen ist der Handeinbau
(Zwickeln) und Einbau mit Kleingeräten (Zufahrten,
Nebenflächen) mit einzukalkulieren.

**2.5.10 Erschwernis infolge Einbauten Erschwer. gesamt Asphaltbefestig. Schächte**
StL-Nr. 1221130781502
Erschwernis infolge Einbauten, Schächten und Straßenabläufen.
Erschwernis beim Fräsen, Aufnehmen, Aufsprühen von Bi-
tumenemulsionen sowie Herstellen von Asphaltschichten.
Asphaltbefestigung.
Schächte.
Menge: 15,000 St

**2.5.20 Schachtteil ausbauen bis OK Schachth. Schacht sichern Ausbau verwerten**
StL-Nr. 1241104095101
Freigelegtes Schachtteil ausbauen. Aufbruch von Straßenbefestigung wird gesondert vergütet.
Teil = Abdeckung und Auflageringe bis Oberkante
Schachthals.
Schachtöffnung durch geeignete Abdeckung sichern. Verfüllen des Schachtes wird gesondert vergütet.
Sämtliche Ausbaustoffe nach Wahl des AN verwerten.
Menge: 10,000 St

**2.5.30 Schachtteil ausbauen bis OK Schachth. Schacht sichern Baut.s.+lagern Rest verwerten**
StL-Nr. 1241104095113
Freigelegtes Schachtteil ausbauen. Aufbruch von Straßenbefestigung wird gesondert vergütet.
Teil = Abdeckung und Auflageringe bis Oberkante
Schachthals.
Schachtöffnung durch geeignete Abdeckung sichern. Verfüllen des Schachtes wird gesondert vergütet.
Abdeckung säubern und innerhalb der Baustelle lagern.
Restliche Ausbaustoffe nach Wahl des AN verwerten.
Menge: 5,000 St

**2.5.40 Schachtabdeckung des AG aufsetzen Höhe planmäßig WW-Mörtel**
Schachtabdeckung des AG, rund, mit lichter Weite bis DU
625 mm ausbauen, innerhalb der Baustelle zwischenlagern
und wieder mehrfach aufsetzen.
Auf planmäßige Höhe entsprechend des Baufortschrittes
mehrfach setzen. Diese Position wird nur einmal
vergütet.
Weiterhin ist zu berücksichtigen, dass das letzmalige
setzen
der Schachtabdeckung im Zuge des Einbaus der Asphaltdeckschicht im Jahr 2027 erfolgt. Hierfür sind alle
erforderlichen
Leistungen und Mehraufwändungen mit einzukalkulieren.
Fuge zwischen Fertigteilen mit Mörtel WW-
Schachtkopfmörtel nach DIN 19573, unter Verwendung von
mindestens drei Distanzstücken entsprechender Festigkeit vollflächig herstellen, Fugen glattstreichen.
Der Ausbau der Schachtabdeckung, zwischenlagern
innerhalb der Baustelle und entsprechend Zug um Zug bis
auf planmäßige Höhe setzen ist in dieser Position mit
einzukalkulieren.
Menge: 5,000 St

**2.5.50 Schachtabdeckung Klasse D**
Schachtabdeckung Klasse D, DIN EN 124,
lichte Weite 610 mm, glattschaftiger Rahmen,
Rahmen und Deckel aus Kugelgraphitguss ISO 1083,
mit frei lagerndem Gelenk, mit dämpfender Spezial
einlage, Deckel mit Lüftungsöffnungen,
Spezialöffnungslaschen
und rutschsicherer Oberflächen
einschl. passendem Schmutzfänger aus verzinktem
Stahlblech ähnl. DIN 1221, Rahmen und Deckel mit
Beschichtung liefern und
Auf planmäßige Höhe entsprechend des Baufortschrittes
mehrfach setzen.
Das mehrfache setzen wird nur einmal vergütet.
Weiterhin ist zu berücksichtigen, dass das letzmalige
setzen
der Schachtabdeckung im Zuge des Einbaus der Asphaltdeckschicht im Jahr 2027 erfolgt. Hierfür sind alle
erforderlichen
Leistungen und Mehraufwändungen mit einzukalkulieren.
Fuge zwischen Fertigteilen mit Mörtel WW-
Schachtkopfmörtel nach DIN 19573 höhengerecht setzen,
mit werkseitiger Füllung.
Fabrikat VIATOP oder gleichwertige Art.
Menge: 10,000 St

**2.5.60 Erschwernis infolge Einfassungen Erschwer. gesamt Asphaltbefestig.**
StL-Nr. 1231130831500
Erschwernis infolge Einfassungen, Borden und Fahrbahnübergängen. Abgerechnet wird die Länge der Einfassung.
Erschwernis beim Fräsen oder Aufnehmen, Aufsprühen von
Bitumenemulsionen sowie Herstellen von Asphaltschichten.
Asphaltbefestigung.
Menge: 3100,000 m

**2.5.70 Asphaltbefestigung aufnehmen Dicke ü. 6-12 cm Aufbr. Verw. AN**
StL-Nr. 12211302890309003
Asphaltbefestigung aufbrechen und aufnehmen.
Fläche 'Gehwege, Zufahrten, Nebenflächen '
Dicke der Asphaltbefestigung über 6 cm bis 12 cm.
Gesamtaufbruchtiefe 'bis 12 cm, Verwertungsklasse A,
im Gehweg beidseitig befindet sich jeweils ein Streifen
aus vorhandenes Frostschutzmaterial aus dem Gehweg
bis Oberkante vorh. Asphaltdeckschicht, Breite ca.
60cm.
Die Erschwernisse sind bei der Kalkulation zu berücksichtigen. Der Schotterstreifenausbau erfolgt in Pos.
2.3.60. '
Aufbruchgut nach Wahl des AN verwerten.
Menge: 2160,000 m2

**2.5.80 Asphalttragsch. aus AC 22 T N herst Dicke 8 cm Bitumen 70/100**
StL-Nr. 122113148951000
Asphalttragschicht aus Asphalttragschichtmischgut
AC 22 T N herstellen. Anlieferung des Asphaltmischguts
in thermoisolierten Transportbehältern.
In Verkehrsflächen 'Zufahrten, Nebenflächen '
Einbaudicke = 8 cm.
Bindemittel = 70/100.
Menge: 770,000 m2

**2.5.90 Asphaltdecksch. aus AC 8 D N herst. Dicke 3 cm Bitumen 70/100**
StL-Nr. 12211334893100000
Asphaltdeckschicht aus Asphaltbeton für Asphaltdeckschichten AC 8 D N herstellen. Anlieferung des
Asphaltmischguts in thermoisolierten
Transportbehältern.
In Verkehrsflächen 'Zufahrten, Nebenflächen '
Einbaudicke = 3 cm.
Bindemittel = 70/100.
Menge: 770,000 m2

**2.5.100 Asphaltbefestigung trennen Anbauber. quer schneiden Dicke ü. 6-12 cm**
StL-Nr. 1221130382103
Asphaltbefestigung geradlinig trennen.
im Anbaubereich quer zur Fahrbahnachse,
Trennen durch Schneiden.
Dicke der Asphaltbefestigung über 6 bis 12 cm.
Menge: 360,000 m

#### Abschnitt 2.6 Pflaster, Platten, Borde, Rinnen

**2.6.10 Bordstein aufnehmen. Hochbord Beton Fund.ü10-20/R-St. alles Verw. AN**
StL-Nr. 121115031150200
Bordstein aufnehmen.
Bordstein = Hoch- und Rundbordstein aus Beton, Breite
bis 18 cm, Höhe bis 30 cm.
Fundament aus Beton, über 10 bis 20 cm dick, und
Rückenstütze aus Beton aufbrechen.
Sämtliche Steine und übriges Aufbruchgut nach Wahl des
AN verwerten.
Menge: 1600,000 m

**2.6.20 Bordstein aufnehmen. Tiefbord Beton Fund. ü. 10-20 cm alles Verw. AN**
StL-Nr. 123115031220200
Bordstein aufnehmen.
Bordstein = Tiefbordstein aus Beton, Höhe bis 30 cm.
Fundament aus Beton, über 10 bis 20 cm dick, aufbrechen.
Sämtliche Steine und übriges Aufbruchgut nach Wahl des
AN verwerten.
Menge: 1500,000 m

**2.6.30 Pfl.m. Kl.pfl.st. a. Nat.st. herst . St.80/80/80 Granit**
StL-Nr. 12111514790319999
Pflasterdecke mit Kleinpflastersteinen aus Naturstein
herstellen. Bearbeitung der Oberfläche der Kleinpflastersteine nach Unterlagen des AG.
In Flächen 'Kleinflächen, Zwickel usw. '
Format für Rastermaß = 80/80/80 mm.
Pflasterstein aus Granit.
Baustoffgemisch für Bettung und Fugen Kategorie 'nach
Unterlage AG  '
Bettung aus Baustoffgemisch 'aus Beton C 25/30, 20 cm
dick'
Fuge 'mit kunststoffmodifiziertem Zementmörtel'
Verlegen 'mehrzeiliger Streifen zwischen Bord und Mauer
(wechselnde Breiten) '
Menge: 20,000 m2

**2.6.40 Eganto-Kombi 10 cm Wilder Reihenverband liefern und verlegen**
Kunststein aus hochwertigen farbidentischen natürlichen
Zuschlagsstoffen
in verschiedenen Marmorierungen mit angeformten
Abstandshilfen nach
EN 1338 Qualität KDI als Flächenbefestigung fachgerecht
herstellen.
Gefertigt mit hydrophobierenden Zusatzmittel, welches
die Wasseraufnahme
im Beton reduziert. Die Frost- und Tausalzbeständigkeit
erhöht sich und
eine Verminderung von Verschmutzungen und Ausblühungen
ist gewährleistet.
Die Verlegevorschriften des Herstellers und die Angaben
des Merkblattes für
Flächenbefestigung (MFP-1) sind zu beachten.

Format: 16x28cm, 16x24cm, 16x20cm, 16x16cm
Steinhöhe: 10 cm
Fugenbreite: 5 mm
Fugenfüllung: Diabas
Farbe: Muschelkalk Nr. 1 bzw. nach Wahl des AG
Oberfläche: Die Oberfläche der Steine ist zu den Kanten
hin abfallend.
Ausführung: glatt
Kantenausbildung: ohne Fase (scharfkantig)
Verlegeart "Wilder Reihenverband"
Einzukalkulieren ist, dass entlang der Randeinfassungen
oder Mauern ein Läufer herzustellen und das
Verlegemuster in den Bereichen der Grundstückzufahrten
um 90 Grad zu drehen.

Das aktuelle Regelwerk ZTV P-StB 2020 ist zu beachten.
Die Pflasterfugen sind kontinuierlich, mit dem
Fortschreiten des Verlegens,
mit geeignetem Fugenmaterial zu schließen. Das
Fugenmaterial ist vor der
Verfüllung zu benennen.
Der saubere Pflasterbelag ist mit einem Flächenrüttler
bis zur Standfestigkeit
abzurütteln. Der Belag darf nur im trockenen Zustand
und unter Verwendung
einer Plattengleitvorrichtung (Kunststoffschürze)
abgerüttelt werden. Nach dem
Abrütteln sind die Fugen erneut mit Fugenmaterial zu
schließen.
Bettungsmaterial aus Diabas mindestens 3 cm, höchstens
5 cm (verdichteter Zustand) nach DIN 18318.
Besonders geeignet sind Baustoffgemische mit
kornabgestufter Zusammensetzung der
Körnung 0/4, 0/5 oder 0/8 gemäß den TL Pflaster-Stb.
Das Mischungsverhältnis ist bei
Auftragsvergabe zu benennen. Die Bettung ist aus
Edelsplitt herzustellen.

Firma  Telefon: +49 (0) 9181 4806-0
Egner + Sohn GmbH  Telefax: +49 (0) 9181 4806-50
Regensburger Straße 160  E-Mail:
info@egner-pflastersteine.de
D-92318 Neumarkt/OPf.  Internet:
www.egner-pflastersteine.de
oder gleichwertig.
Menge: 2600,000 m2

**2.6.50 Pflastersteine zuarbeiten aus Beton Dicke ü. 8-10 cm**
StL-Nr. 1211151950102
Pflastersteine auf Passmaß trennen und Pflastersteine
an Kanten und Einfassungen oder an Aussparungen und
Einbauten über 1,00 m2 Einzelgröße zuarbeiten, nassschneiden oder behauen.
Das Zuarbeiten, Nassschneiden oder Behauen der Pflastersteine an Aussparungen und Einbauten bis zu 1,00 m2
Einzelgröße wird gesondert vergütet.
Art = Pflastersteine aus Beton.
Dicke über 8 bis 10 cm.
Menge: 400,000 m

**2.6.60 Pflastersteine aus- und einbauen Fl. 2 bis 10 m2 ErsatzSt. 5-10 vH Baustgem. 0/5 Fuge, BG 0/4**
Pflastersteine mit Bettung ohne Bindemittel aus- und
wieder einbauen. Pflastersteine aufnehmen, säubern und
seitlich lagern. Vorhandene Bettung aufnehmen. Pflasterdecke in vorhandenem Verband wieder herstellen.
Nicht wieder verwendbare Baustoffe der Verwertung nach
Wahl des AN zuführen.
In Zufahrten, Zugängen
Einzelflächen über 2 bis 10 m2.
Steine
Rechteckpflastersteine/Verbundpflastersteine/Wabenpflas
ter
Ersatzsteine über 5 bis 10 v. H. der Fläche liefern.
Vorhandene Bettung einer Verwertung nach Wahl des AN
zuführen. Neue Bettung aus Baustoffgemisch.0/5.
Fuge mit Baustoffgemisch 0/4.
Menge: 50,000 m2

**2.6.70 Pflastersteine aus- und einbauen Fl. 2 bis 10 m2 ErsatzSt. 5-10 vH Baustgem. 0/5 Fuge, BG 0/5**
Pflastersteine mit Bettung ohne Bindemittel aus- und
wieder einbauen. Pflastersteine aufnehmen, säubern und
seitlich lagern. Vorhandene Bettung aufnehmen. Pflasterdecke in vorhandenem Verband wieder herstellen.
Nicht wieder verwendbare Baustoffe der Verwertung nach
Wahl des AN zuführen.
In Zufahrten, Zugängen
Einzelflächen über 2 bis 10 m2.
Steine Kleinpflaster aus Naturstein
Ersatzsteine über 5 bis 10 v. H. der Fläche liefern.
Vorhandene Bettung einer Verwertung nach Wahl des AN
zuführen. Neue Bettung aus Baustoffgemisch.0/5.
Fuge mit Baustoffgemisch 0/5.
Menge: 50,000 m2

**2.6.80 Fundamentgraben herstellen SoB**
StL-Nr. 1231153061999
Fundamentgraben für Einfassung, Streifen, Rinnen herstellen. Vorhandene Schichten profilgerecht lösen und
seitlich lagern. Arbeitsraum nach Setzen der Borde bzw.
Herstellen der Einfassung, Streifen, Rinnen verfüllen
und verdichten.
Vorhandene Schicht = Schicht ohne Bindemittel.
Fundamentbreite '60cm
für die Herstellung der Randeinfassung 8/25/100cm,
Hinterkante der Gehwege '
Grabentiefe '20cm
vergütet wird die Grabentiefe ab Erdplanum Gehweg,
bei Bodenaustausch wird der Grabenausgub, ab Erdplanum des Bodenaustausches vergütet. '
Überschüssigen Aushub 'wird gesondert vergütet
(zwischenlagern, beproben und entsorgen) '
Menge: 1600,000 m

**2.6.90 Bordstein aus Naturstein setzen Granit Fuge Typ A gerader Stein bis 10 cm unt.OK F-beton Unt. AG**
StL-Nr. 12111531699111102
Bordstein aus Naturstein mit gleichmäßiger Färbung setzen. Breite der Rückenstütze mind. 15 cm.
Naturstein 'Granitbordstein BR1 15/25/100 nach
Zeichnung herstellen, Vorderkante gerundet  r= 2 cm,
Sicht und Trittflächen gesägt und gestockt '
Bordstein aus Granit.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Gerader Stein.
Rückenstütze bis 10 cm unter Oberkante Bordstein. Beton
mit einer Druckfestigkeit (Einzelwert) am Bohrkern von
mind. 12 MPa.
Fundamentbeton nach Unterlagen des AG herstellen.
Menge: 1600,000 m

**2.6.100 Bordstein aus Naturstein setzen Granit Fuge Typ A Halbm. ü. 2,5-5 m bis 10 cm unt.OK F-beton Unt. AG**
StL-Nr. 12111531699113102
Bordstein aus Naturstein mit gleichmäßiger Färbung setzen. Breite der Rückenstütze mind. 15 cm.
Naturstein 'Granitbordstein BR1 15/25/100 nach
Zeichnung herstellen, Vorderkante gerundet  r= 2 cm,
Sicht und Trittflächen gesägt und gestockt '
Bordstein aus Granit.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Kurvenstein, Halbmesser größer 2,50 bis 5,00 m.
Rückenstütze bis 10 cm unter Oberkante Bordstein. Beton
mit einer Druckfestigkeit (Einzelwert) am Bohrkern von
mind. 12 MPa.
Fundamentbeton nach Unterlagen des AG herstellen.
Menge: 20,000 m

**2.6.110 Bordstein aus Naturstein setzen Granit Fuge Typ A Überg./Absenker bis 10 cm unt.OK F-beton Unt. AG**
StL-Nr. 12111531699116102
Bordstein aus Naturstein mit gleichmäßiger Färbung setzen. Breite der Rückenstütze mind. 15 cm.
Naturstein 'Granitbordstein BR1 15/25/100 nach
Zeichnung herstellen, Vorderkante gerundet  r= 2 cm,
Sicht und Trittflächen gesägt und gestockt '
Bordstein aus Granit.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Übergangsstein/Absenkungsstein.
Rückenstütze bis 10 cm unter Oberkante Bordstein. Beton
mit einer Druckfestigkeit (Einzelwert) am Bohrkern von
mind. 12 MPa.
Fundamentbeton nach Unterlagen des AG herstellen.
Menge: 150,000 m

**2.6.120 Bordstein aus Beton setzen BSt. TB 8x25 cm gerader Stein bis 10 cm unt. OK**
StL-Nr. 12311531107000119
Bordstein aus Beton setzen. Breite der Rückenstütze
mind. 15 cm.
Bordstein = TB 8 x 25 cm.
Gerader Stein.
Rückenstütze bis 10 cm unter Oberkante Bordstein. Beton
mit einer Druckfestigkeit (Einzelwert) am Bohrkern von
mind. 12 MPa.
Fundamentbeton 'Fundament nach Unterlagen des AG.
vor dem Versetzen/Abstecken der Bordsteine ist eine
Reihe, l=ca.1,60m, des Gehwegpflasters auszulegen,
damit die exakte Breite des Gehweges festgestellt
werden kann. Die Anschluss-fugen an den beiden
Randeinfassungen max. 5mm. '
Menge: 1600,000 m

**2.6.130 Blindenleitsystem gem. DIN 32984 Rippen 50**
Bodenindikatoren mit taktiler Oberfläche mit
trapezähnlichem Rippenprofil, strukturierter
Auftrittsfläche, gem. DIN 32984, Achsmaß 50 mm mit
Vorsatz,Hochleistungsbeton Typ Dyckerhoff Flowstone
Rillenhöhe 4 mm.
Rippenabstand: 35 mm
Auftrittsfläche 15 mm
Auftrittsfläche griffig ( SRT- Wert >60), Talfläche
glatt
Beständigkeit: Erhöhte Beständigkeit gegen klimatische,
mechanische und chemische Angriffe.

Zusätzliche technische Anforderung:
Frost- Tausalz- Widerstand: Nach CDF Test: Abwitterung
unter 200 g/m2 bei 28 Wechseln

Abrieb: DIN 52108: < 18 cm3/50 cm2

Die Prüfzeugnisse müssen bei Angebotsabgabe
nachgewiesen werden.

Bezeichnung  Nennmaß

30 x 30 x 8  300 x 300 x 80 mm

Farbe:  ( verkehrsweiß)]

Die Platten sind entsprechend dem beschriebenen
Verlegemuster auf einer Bettung aus Edelbrechsand -
Splitt -
Gemisch der Körnung 0-4 mm in 30 - 50 mm
Dicke zu verlegen, Fugen vollständig mit Edelbrechsand
- Splitt -Gemisch der Körnung 0-4 mm füllen und
abrütteln.

Angebotenes Fabrikat: ..........
Menge: 140,000 St

**2.6.140 Plattenbel. mit Pl. a. Bet. herst . rechtw. zum Rand Bett.0/5 30 v. H. Fuge 0/4**
StL-Nr. 123115202999121
Plattenbelag mit Platten aus Beton einschließlich handelsüblicher Ergänzungsplatten herstellen. Äußere Be-
schaffenheit (Oberfläche und Farbgestaltung) der Platten, Trassierung des Plattenbelages und Verlegung der
Platten im Kurvenbereich nach Unterlagen des AG.
In Flächen 'der Bushaltestellen '
Einzelflächen 'je circa 40m² '
Format für Rastermaß '30/30/8cm, passend zum
Blindenleit-system, Farbe anthrazit, Verlegen in
Kreuzverband. '
Platten rechtwinklig zum Rand verlegen.
Bettung aus Baustoffgemisch 0/5, Anteil an Körnung unter 2 mm max. 30 Massenprozent, E CS35, C 90/3.
Fuge mit Baustoffgemisch 0/4, GU, F, E CS35, C 90/3,
Fugenmaterial einarbeiten und einschlämmen, Fugenschluss durch Einfegen und Einschlämmen herstellen.
Menge: 70,000 m2

**2.6.150 Platte zuarbeiten Platte aus Beton**
StL-Nr. 1231152220199
Platte auf Passmaß trennen und an Kanten und Einfassungen oder an Aussparungen und Einbauten über 1,00 m2
Einzelgröße zuarbeiten, nassschneiden oder behauen. Das
Zuarbeiten, Nassschneiden oder Behauen der Platten an
Aussparungen und Einbauten bis zu 1,00 m2 Einzelgröße
wird gesondert vergütet.
Art = Platte aus Beton.
Dicke '8cm '
Menge: 40,000 m

**2.6.160 Bordstein trennen NBSt. 15/30-15/25 BSt.nassschneiden BSt. trennen**
StL-Nr. 1211153266101
Bordstein auf Passmaß trennen.
Bordstein aus Naturstein ca. 15/30 bis 15/25 cm.
Bordstein trennen durch Nassschneiden.
Bordstein quer trennen.
Menge: 150,000 St

**2.6.170 Bewegungsfuge im Fundament herst. Fuge unter Borden Band mit PU-Kaut.**
StL-Nr. 12111550631
Bewegungsfuge im Fundament von Streifen, Rinnen und
Borden mit einer Dicke von 8 mm bis 15 mm herstellen.
Fuge unter Bord.
Bewegungsfuge mit Band aus PU-Kautschuk mit Shore A-
Härte (ShA) 50 +/-10, nach DIN ISO 7619-1:2012-02.
Menge: 400,000 St

**2.6.180 Bewegungsfuge in Borden herstellen Fugenl. b. 30 cm verf. Pflasterfm.**
StL-Nr. 12111551611
Bewegungsfuge in einer Dicke von 8 mm bis 15mm in Borden herstellen.
Fugenlänge bis 30 cm.
Verfüllen mit Pflasterfugenmasse. Unterfüllung mit Band
aus PU-Kautschuk mit Shore A-Härte (ShA) 50 +/-10, nach
DIN ISO 7619-1:2012-02.
Menge: 400,000 St

### Bereich 3 Straßenunterhalt Deckenbau, außerhalb OD Richtung ST 2208

#### Abschnitt 3.1 Entsorgung

**3.1.10 Nicht gef. Abf. Baustelle entsorg . Bankett 17 05 04 RuVA-StB 01 Kat.A Anfallstelle Wahl AN einr. Verbl. el. Pap.**
StL-Nr. 12480244008041102
Nicht gefährlichen Abfall aus Aufbruch und Ausbau
nach Unterlagen des AG laden, zur
Entsorgungsanlage befördern und entsorgen.
Abrechnung nach Wiegenachweisen.
Abfall = Bankettschälgut als Boden und Steine mit
Ausnahme derjenigen, die unter 17 05 03* fallen.
Abfallschlüssel = 17 05 04.
RuVA-StB 01 Kat. = A.
Gelösten Abfall an Anfallstelle laden.
Entsorgung nach Wahl des AN. Kosten der
Abfallentsorgung trägt der AN.
Verbleibsdokumentation nach Unterlagen des AG
führen. Dokumentation und Wiegenachweise nach
Abschluss dem AG elektronisch und in Papierform
übergeben.
Menge: 40,000 t

#### Abschnitt 3.2 Schichten ohne Bindemittel

**3.2.10 Bankett schälen Breite bis 1,00 m Dicke 5-10cm SG entsorgen**
StL-Nr. 12381204112900002
Bankett einschließlich Vegetationsdecke schälen durch
abschieben oder abfräsen.
Breite bis 1,00 m.
Dicke über 5 bis 10 cm.
Querneigung '6 bis 12%
Ausbaumaterial auf Zwischenlager des AN außerhalb
der Baustelle transportieren und lagern. '
Schälgut entsorgen. Entsorgen wird gesondert
vergütet.
Menge: 245,000 m

**3.2.20 Bankett profilgerecht herstellen Neben Fahrbahn Baustoff. C 90/3 URM n. Unterl. AG Breite 1,00 m Einbaudicke 15 cm 12 tief+ 6 hoch 3cm tiefer EV2 mind. 100MPa**
StL-Nr. 12381270711121111
Bankett gemäß ZTV E-StB profilgerecht herstellen.
Neben Verkehrsfläche Fahrbahn.
Baustoffgemisch, Kategorie C 90/3, Größtkorn
von 32 mm. Der Feinkornanteil muss im eingebauten Zu-
Stand 8 M.-v.H. bis 12 M.-v.H. betragen.
Umweltrelevante Anforderungen beim Einsatz von Baustoffgemischen nach Unterlagen des AG.
Breite = 1,00 m.
Einbaudicke = 15 cm.
Querneigung 12 v.H. am tiefliegenden und 6 v.H. am
hochliegenden Fahrbahnrand.
Einbau 3 cm tiefer als Fahrbahnrand.
Verformungsmodul EV2 auf der Oberfläche mindestens
100 MPa.
Menge: 245,000 m

#### Abschnitt 3.3 Asphaltbauweisen

**3.3.10 Asphalt fräsen Fahrbahn Fräsasph. verw. Unebenheit 10 mm**
StL-Nr. 12311300599901913
Asphalt fräsen und Fräsgut aufnehmen. Anschlusskante
geradlinig auf Frästiefe herstellen. Der Schnittlinienabstand darf maximal 15 mm betragen.
Asphalt 'Asphaltdeckschicht ca. 2/3 der Fläche und
Asphalttragschicht ca. 1/3 der Fläche (TWL-Rohrgraben)
'
Asphaltschicht 'Asphaltragschicht und
Asphaltdeckschicht '
Frästiefe '3 bis 5cm '
Fläche = Fahrbahn.
Breite '5,50 bis 6,50m '
Fräsasphalt nach Wahl des AN verwerten.
Unebenheiten der gefrästen Fläche höchstens 10 mm innerhalb einer 4,00 m langen Messstrecke in Längs- und
Querrichtung.
Menge: 690,000 m2

**3.3.20 Asphalt fräsen ADS Asphaltbeton Fräsasph. verw. Unebenheit 10 mm**
StL-Nr. 12311300512909913
Asphalt fräsen und Fräsgut aufnehmen. Anschlusskante
geradlinig auf Frästiefe herstellen. Der Schnittlinienabstand darf maximal 15 mm betragen.
Asphaltdeckschicht.
Asphaltdeckschicht = Asphaltbeton.
Frästiefe '3 bis 5cm '
Fläche 'Zufahrten, Nebenflächen,
Einmündung Richtung Schwärzdorf '
Breite '5,50 bis 30,00m
sämtliche erforderlichen Handarbeiten im Bereich von
Zwickel und Einsatz von Kleingeräten, sind in dieser
Position mit ein- zukalkulierenn '
Fräsasphalt nach Wahl des AN verwerten.
Unebenheiten der gefrästen Fläche höchstens 10 mm innerhalb einer 4,00 m langen Messstrecke in Längs- und
Querrichtung.
Menge: 160,000 m2

**3.3.30 Asphaltbefestigung aufnehmen Dicke ü. 6-12 cm Aufbr. Verw. AN**
StL-Nr. 12211302890309003
Asphaltbefestigung aufbrechen und aufnehmen.
Fläche 'Durchbrüchein der Asphalttragschicht '
Dicke der Asphaltbefestigung über 6 cm bis 12 cm.
Gesamtaufbruchtiefe 'bis 12 cm '
Aufbruchgut nach Wahl des AN verwerten.
Menge: 150,000 m2

**3.3.40 Asphaltbefestigung trennen Anbauber. quer schneiden**
StL-Nr. 1221130382109
Asphaltbefestigung geradlinig trennen.
im Anbaubereich quer zur Fahrbahnachse,
Trennen durch Schneiden.
Dicke der Asphaltbefestigung '10 cm bis 16 cm '
Menge: 15,000 m

**3.3.50 Bitumenemulsion aufsprühen Bk1,8-Bk0,3 Asphalt frisch C40B5-S Menge 300 g/m2 vor A.deckschicht**
StL-Nr. 122113063210233
Bitumenemulsion zur Herstellung des Schichtenverbundes
aufsprühen.
Auf Verkehrsflächen der Belastungsklassen Bk1,8 bis
Bk0,3.
Unterlage = Asphaltbefestigung, frisch.
Bindemittel = C40B5-S.
Bindemittelmenge = 300 g/m2.
Vor Einbau Asphaltdeckschicht.
Menge: 150,000 m2

**3.3.60 Bitumenemulsion aufsprühen Bk1,8-Bk0,3 Asphalt gefräst manuell C40B5-S Menge 500 g/m2 vor A.deckschicht**
StL-Nr. 122113063222263
Bitumenemulsion zur Herstellung des Schichtenverbundes
aufsprühen.
Auf Verkehrsflächen der Belastungsklassen Bk1,8 bis
Bk0,3.
Unterlage = Asphaltbefestigung, gefräst.
Ausführung in Teilflächen manuell.
Bindemittel = C40B5-S.
Bindemittelmenge = 500 g/m2.
Vor Einbau Asphaltdeckschicht.
Menge: 850,000 m2

**3.3.70 Erschwernis infolge Einbauten Erschwer. gesamt Asphaltbefestig. Hydranten+Schieb**
StL-Nr. 1221130781501
Erschwernis infolge Einbauten, Schächten und Straßenabläufen.
Erschwernis beim Fräsen, Aufnehmen, Aufsprühen von Bi-
tumenemulsionen sowie Herstellen von Asphaltschichten.
Asphaltbefestigung.
Hydranten und Schieberkappen.
Menge: 2,000 St

**3.3.80 Erschwernis infolge Einbauten Erschwer. gesamt Asphaltbefestig. Schächte**
StL-Nr. 1221130781502
Erschwernis infolge Einbauten, Schächten und Straßenabläufen.
Erschwernis beim Fräsen, Aufnehmen, Aufsprühen von Bi-
tumenemulsionen sowie Herstellen von Asphaltschichten.
Asphaltbefestigung.
Schächte.
Menge: 2,000 St

*Hinweis*
die beiden nachfolgenden Pos. gelten für bestehende
Einbauteile. Die Anpassung von neuen Einbauteilen (für
Schächte, Schieber) sind in den entsprechenden Pos.
bereits beinhaltet.

**3.3.90 Anpassung von Schachtabdeckungen**
Anpassung von best. Schachtabdeckungen, äußerer
Durchmesser 650 bis 1000 mm, in befestigten Flächen,
höhenmäßig an die neue Straßenoberfläche
herstellen.Erforderliche Stemmarbeiten an Mauerwerk
oder Beton sowie abnehmen und wieder versetzen des
Schachthalses werden nicht gesondert vergütet.
Ausführung mit Vergußmörtel (z.B. Fabrikat Topolith o.
glw.)
bei Anpassungshöhen bis 60 mm bzw, mit Ausgleichsringen
aus Beton oder Schachtringen bzw.Kanalklinkern in MGIII
bei größeren Anpassungshöhen.
Sämtliche Erdarbeiten, Aufbruchs-und
Wiederherstellungsarbeiten der vorhandenen Oberfläche
ausführen.
Abbruchgut wird Eigentum des AN und ist zu beseitigen.
Menge: 2,000 St

**3.3.100 Anpassung von Einbauteilen**
Anpassung von best. Schieber- und
Hydrantenkappen (G, W, FW), in befestigten Flächen,
höhemäßig an die neue bzw. vorh. Straßenoberfläche,
herstellen.
Einschl. evtl. Schiebergestängverlängerungen.
Einschl. der ggf. erforderlichen
Betonunterlagsplatten, aller erforderl. Erdarbeiten,
Aufbruchs- und Wiederherstellungsarbeiten der vorh.
Oberfläche.
Aufbruchgut wird Eigentum des AN und ist zu beseitigen.
Lieferung der Kappe erfolgt bauseits bzw. durch Dritte.
Menge: 2,000 St

**3.3.110 Asphalttragsch. aus AC 32 T N herst Dicke 14 cm Bitumen 70/100**
StL-Nr. 123113138921000
Asphalttragschicht aus Asphalttragschichtmischgut
AC 32 T N herstellen. Anlieferung des Asphaltmischguts
in thermoisolierten Transportbehältern.
In Verkehrsflächen 'Einmündungen, Nebenflächen,
Durchbrüche '
Einbaudicke = 14 cm.
Bindemittel = 70/100.
Menge: 150,000 m2

**3.3.120 Asphaltdecksch. aus AC 11 D N herst Bk1,8-Bk0,3 Dicke 4,0 cm Bitumen 50/70**
StL-Nr. 12211333811100000
Asphaltdeckschicht aus Asphaltbeton für Asphaltdeckschichten AC 11 D N herstellen. Anlieferung des
Asphaltmischguts in thermoisolierten
Transportbehältern.
In Verkehrsflächen der Belastungsklassen Bk1,8 bis
Bk0,3.
Einbaudicke = 4 cm.
Bindemittel = 50/70.
Menge: 690,000 m2

**3.3.130 Asphaltdecksch. aus AC 11 D N herst Dicke 4,0 cm Bitumen 50/70**
StL-Nr. 12211333891100000
Asphaltdeckschicht aus Asphaltbeton für Asphaltdeckschichten AC 11 D N herstellen. Anlieferung des
Asphaltmischguts in thermoisolierten
Transportbehältern.
In Verkehrsflächen 'Einmündungen, Nebenflächen '
Einbaudicke = 4 cm.
Bindemittel = 50/70.
Menge: 310,000 m2

**3.3.140 Asphaltdecksch. aus AC 11 D N herst Bk1,8-Bk1,8 n. Unterlagen AG Bitumen 50/70**
StL-Nr. 12311334311100009
Asphaltdeckschicht aus Asphaltbeton für Asphaltdeckschichten AC 11 D N herstellen. Anlieferung des
Asphaltmischguts in thermoisolierten
Transportbehältern.
In Verkehrsflächen der Belastungsklassen Bk1,8 bis
Bk0,3.
Einbau nach Unterlagen des AG.
Bindemittel = 50/70.
Einbau 'als Profilausgleich in der ADS '
Menge: 20,000 t

**3.3.150 Anschluss a. Fuge m. Fugenm. herst . Längs-/Querfuge Deckschicht Tiefe 40 mm Breite 10 mm Fugenmasse N2**
StL-Nr. 12211391231061001
Anschluss als Fuge mit Fugenmasse herstellen.
Längs- und Querfuge.
In der Asphaltdeckschicht ausbilden.
Fugenspalttiefe = 40 mm.
Fugenspaltbreite = 10 mm.
Mit heiß verarbeitbarer Fugenmasse Typ N2, einschließlich zugehörigem und zuvor aufgetragenem Voranstrichmittel.
Menge: 15,000 m

**3.3.160 Anschluss a. Fuge m. Fugenm. herst . Deckschicht Tiefe 40 mm Breite 12 mm Fugenmasse N2**
Anschluss als Fuge mit Fugenmasse herstellen.
Fuge um Schachtabdeckungen.
In der Asphaltdeckschicht ausbilden.
Fugenspalttiefe = 40 mm.
Fugenspaltbreite = 12 mm.
Mit heiß verarbeitbarer Fugenmasse Typ N2, einschließlich zugehörigem und zuvor aufgetragenem Voranstrichmittel.
Menge: 2,000 St

**3.3.170 Anschluss a. Fuge m. Fugenm. herst . Deckschicht Tiefe 40 mm Breite 12 mm Fugenmasse N2**
Anschluss als Fuge mit Fugenmasse herstellen.
Fuge bei Einbauteilen wie Hydranten- und
Schieberkappen.
In der Asphaltdeckschicht ausbilden.
Fugenspalttiefe = 40 mm.
Fugenspaltbreite = 12 mm.
Mit heiß verarbeitbarer Fugenmasse Typ N2, einschließlich zugehörigem und zuvor aufgetragenem Voranstrichmittel.
Menge: 2,000 St

**3.3.180 Abstumpfungsmaßnahme durchführen LFK 1/3 Gestein wie Decke Menge 1 kg/m2 maschinell**
StL-Nr. 1221139521111
Abstumpfungsmaßnahme zur Erhöhung der Anfangsgriffigkeit durch gleichmäßiges Aufbringen und Einwalzen von
Abstreukörnung durchführen. Nicht gebundene Abstreukörnung aufnehmen und nach Wahl des AN verwerten.
Abstreukörnung = Lieferkörnung 1/3.
Aus Gestein wie grobe Gesteinskörnung in Asphaltdeckschicht.
Abstreumenge = 1 kg/m2.
Maschinell abstreuen.
Menge: 1000,000 m2

**3.3.190 Verkehrsfläche kehren Walzasphalt VSM durchführen**
StL-Nr. 12211397721
Verkehrsfläche mit einer selbstaufnehmenden Kehrmaschine nach Verkehrsfreigabe unverzüglich nach Aufforderung
durch den AG kehren. Kehrgut aufnehmen und nach Wahl
des AN verwerten.
Verkehrsfläche = Fahrbahndeckschicht aus Walzasphalt.
Erforderliche Verkehrssicherungsmaßnahmen durchführen.
Menge: 1000,000 m2

**3.3.200 Randabdichtung herstellen Flankenfl. rein. Abd. 25/55-55 A ein Arbeitsgang über 12-14 cm**
StL-Nr. 1231139221114
Flankenfläche des hochliegenden Randes der Asphaltschichten abdichten.
Reinigen der Flankenfläche mit Hochdruckreiniger.
Abdichtung mit 25/55-55 A.
Herstellung für alle Schichten in einem Arbeitsgang.
Dicke der abzudichtenden Asphaltbefestigung über 12 bis
14 cm.
Menge: 130,000 m

#### Abschnitt 3.4 Leiteinrichtungen, Verkehrsschilder, Markierung

**3.4.10 Leitpfosten abbauen Eingrableitpfost. erf. Erdarbeiten Abbauteil verwert**
StL-Nr. 1211290571101
Leitpfosten abbauen.
Abbauteil = Eingrableitpfosten.
Erforderliche Erdarbeiten ausführen. Vorhandene Pfostenlöcher entsprechend der sie umgebenden Fläche
schließen.
Abbauteile nach Wahl des AN verwerten.
Menge: 10,000 St

**3.4.20 Leitpfosten des AG aufstellen Eingrableitpf. Eingr.stein a.Bet Pfosten abladen HB 1**
StL-Nr. 121129412100331
Leitpfosten des AG aufstellen.
Eingrableitpfosten, Länge 1,60 m.
Eingrabsockelstein aus Beton.
Leitpfosten stellt AG frei Baustelle. Leitpfosten abladen.
Leitpfosten in Boden, Homogenbereich HB 1 - FRS. Erforderliche Erdarbeiten ausführen, die die Pfosten umgebende Fläche wiederherstellen. Überschüssigen Boden
flächenhaft verteilen.
Menge: 10,000 St

**3.4.30 Verkehrsschild abbauen Größe bis 1,1 m2 Rohrpf. bis 76,1 Fundament entf. neben d. Fahrbahn Stoffe d.Verw.zuf Boden a.Bst.verf.**
StL-Nr. 12113001110051121
Verkehrsschild ggf. mit Aufstellvorrichtung abbauen.
Schildgröße bis 1,1 m2.
Aufstellvorrichtung = Rohrpfosten, DU bis 76,1 mm abbauen.
Fundament entfernen.
Schild neben der Fahrbahn.
Abgebaute Stoffe nach Wahl des AN verwerten.
Fundamentlöcher mit Boden aus dem Baubereich flächenhaft verfüllen und verdichten.
Menge: 4,000 St

**3.4.40 Verkehrsschild abbauen Größe bis 1,1 m2 2 Rohrpf.bis 76,1 Fund.ges.vergütet säubern u. lagern Boden a.Bst.verf.**
StL-Nr. 12113001110062911
Verkehrsschild ggf. mit Aufstellvorrichtung abbauen.
Schildgröße bis 1,1 m2.
Aufstellvorrichtung = 2 Rohrpfosten, DU bis 76,1 mm abbauen.
Fundament entfernen, wird gesondert vergütet.
Schild 'neben der Fahrbahn,
Wegweiser (Schwärzdorf 1km) '
Wieder verwendbare Stoffe säubern, fördern und nach Un-
terlagen des AG lagern. Restliches Abbruchgut nach Wahl
des AN verwerten.
Fundamentlöcher mit Boden aus dem Baubereich flächenhaft verfüllen und verdichten.
Menge: 1,000 St

**3.4.50 Rohrpfosten des AG aufstellen L bis 2 m D 76mm vorh. Bodenhülse Aushub i.Bst.vert**
StL-Nr. 12113031110069019
Rohrpfosten des AG für Verkehrsschild aufstellen
einschl. anfallenden Aushubarbeiten. Umgebende Fläche
entsprechend dem früheren Zustand herstellen.
Pfostenlänge bis 2000 mm und Rohrdurchmesser bis 76 mm.
In vorhandene Bodenhülse aufstellen.
Fundament 'wird in Pos. 3.3.70 vergütet '
Überschüssigen Aushub innerhalb der Baustelle flächenhaft verteilen.
Rohrpfosten 'lagert innerhalb der Baustelle,
Hinweisschild (Schwärzdorf 1km) '
Menge: 2,000 St

**3.4.60 Schild mit Verkehrsz. liefern u. anbringen Z 205 Aluschild 2 mm, randgeb. Groesse 2**
Schild mit Verkehrszeichen nach StVO und VwV-StVO an
Aufstellvorrichtung nach Angabe des AG liefern und
anbringen.
Aufstellvorrichtung wird gesondert berechnet.
Schild = Zeichen 205.
voll retroreflektierend mit Folie Typ 2 DIN 67520.
Schild aus Aluminium, 2 mm dick, randgeboerdelt.
Schildgroesse 2.
Befestigungsmittel liefern.
Befestigung mit Edelstahl-Klemmschelle,
Schrauben aus korrosionsbestaendigem Stahl
nach DIN 17 440, Werkstoff-Nr. 1.4571.
Menge: 2,000 St

**3.4.70 Schild mit Verkehrsz. liefern u. anbringen Z 306 Aluschild 2 mm, randgeb. Groesse 2**
Schild mit Verkehrszeichen nach StVO und VwV-StVO an
Aufstellvorrichtung nach Angabe des AG liefern und
anbringen.
Aufstellvorrichtung wird gesondert berechnet.
Schild = Zeichen 306.
voll retroreflektierend mit Folie Typ 2 DIN 67520.
Schild aus Aluminium, 2 mm dick, randgeboerdelt.
Schildgroesse 2.
Befestigungsmittel liefern.
Befestigung mit Edelstahl-Klemmschelle,
Schrauben aus korrosionsbestaendigem Stahl
nach DIN 17 440, Werkstoff-Nr. 1.4571.
Menge: 2,000 St

**3.4.80 Rohrpfosten lief. u. aufstellen Laenge .... mm Stahlrohr 76,1/2,9**
Rohrpfosten, Kopf wasserdicht verschlossen, fuer Verkehrsschild nach Angabe des AG liefern und aufstellen.
Pfostenlaenge 3500 mm,
Rohr aus Stahl, feuerverzinkt, Schichtdicke mind.
60 mym, Aussendurchmesser 76,1 mm, Wanddicke 2,9 mm.
Befestigungsmittel liefern.
Menge: 4,000 St

**3.4.90 Fundament herstellen Rohrpfosten Bodenhuelse Ortbetonfund.75cm Aushub beseitigen**
Fundament fuer Rohrpfosten herstellen einschliesslich
der anfallenden Erdarbeiten.
Umgebende unbefestigte Flaeche entsprechend dem
frueheren Zustand herstellen.
Strassenaufbruch oder Rasenansaat werden gesondert
verguetet.
Bodenhuelse einbauen.
in den Bodenklassen 3-5,
Fundament aus Ortbeton C 12/15,
Breite 30/30 cm, Tiefe 75 cm,
herstellen.
Ueberschuessiger Aushub geht in Eigentum des AN ueber
und wird beseitigt.
Menge: 6,000 St

**3.4.100 Markierungsfläche trocknen**
StL-Nr. 121131105
Fläche für Markierung schonend trocknen. Abgerechnet
wird die zu markierende Fläche. Bei Pfeil, Buchstabe,
Ziffer, Verkehrsschild und Piktogramm ergibt sich die
Fläche aus dem kleinsten umschließenden Rechteck.
Menge: 40,000 m2

**3.4.110 Markierungsfläche reinigen Saugkehrwagen**
StL-Nr. 12113111002
Fläche für Markierung reinigen. Kehrgut aufnehmen und
nach Wahl des AN verwerten. Abgerechnet wird die zu
markierende Fläche. Bei Pfeil, Buchstabe, Ziffer, Verkehrsschild, und Piktogramm ergibt sich die Fläche aus
dem kleinsten umschließenden Rechteck.
Reinigung mit Saugkehrwagen.
Menge: 40,000 m2

**3.4.120 Längsmarkierung Typ II herstellen durchg.Fb.begr. Breite 0,12 m mit Vormarkierung Kaltplastikmasse P 7**
StL-Nr. 12113150511160029
Längsmarkierung Typ II einschl. evtl.
Sperrflächenumrandung als endgültige Markierung herstellen. Abgerechnet wird der markierte Strich, bei
Doppelstrichen zwei Striche.
Durchgehend als Fahrbahnbegrenzung.
Strichbreite = 0,12 m.
Strich mit Vormarkierung.
Markierungssystem aus reaktivem Stoff, nicht spritzbar
(Kaltplastikmasse).
Verkehrsklasse = P 7.
Markierung auf 'Asphaltdeckschicht '
Menge: 490,000 m

**3.4.130 Längsmarkierung Typ II herstellen Blockmark. 1 zu 1 Breite 0,25 m mit Vormarkierung Kaltplastikmasse P 7**
StL-Nr. 12113150543160029
Längsmarkierung Typ II einschl. evtl.
Sperrflächenumrandung als endgültige Markierung herstellen. Abgerechnet wird der markierte Strich, bei
Doppelstrichen zwei Striche.
Unterbrochen; Verhältnis Strich/Lücke 1 zu 1 als Fahrbahnbegrenzung (Blockmarkierung).
Strichbreite = 0,25 m.
Strich mit Vormarkierung.
Markierungssystem aus reaktivem Stoff, nicht spritzbar
(Kaltplastikmasse).
Verkehrsklasse = P 7.
Markierung auf 'Asphaltdeckschicht '
Menge: 50,000 m

### Bereich 4 Gestaltungsflächen Markt Mitwitz, OD Neundorf

#### Abschnitt 4.1 Entsorgung

**4.1.10 Nicht gef. Abf. Baustelle entsorg . Boden 17 05 04 DepV=DK0 HfW Anfallstelle Wahl AN einr. Verbl. el. Pap.**
StL-Nr. 12480244007232102
Nicht gefährlichen Abfall aus Aufbruch und Ausbau
nach Unterlagen des AG laden, zur
Entsorgungsanlage befördern und entsorgen.
Abrechnung nach Wiegenachweisen.
Abfall = Bodenaushub als Boden und Steine mit
Ausnahme derjenigen, die unter 17 05 03* fallen.
Abfallschlüssel = 17 05 04.
Zuordnungswert DepV = DK 0.
Abfall an Anfallstelle in Haufwerk gelagert laden.
Entsorgung nach Wahl des AN. Kosten der
Abfallentsorgung trägt der AN.
Verbleibsdokumentation nach Unterlagen des AG
führen. Dokumentation und Wiegenachweise nach
Abschluss dem AG elektronisch und in Papierform
übergeben.
Menge: 150,000 t

#### Abschnitt 4.2 Erdbau-/Abbrucharbeiten

**4.2.10 Strauchbestand roden Höhe bis 2 m Wst.Verw.AN S.Abr. Verw. AN**
StL-Nr. 123806010100101
Strauchbestand und sonstiger Aufwuchs bis 0,10 m Stammdurchmesser, in 1,00 m Höhe über dem Erdboden gemessen,
mit Wurzelwerk roden. Abgerechnet wird die Fläche der
größten Ausdehnung des Strauchwerks.
Mittlere Höhe bis 2,00 m.
Wurzelstöcke nach Wahl des AN verwerten.
Schlagabraum nach Wahl des AN verwerten.
Menge: 100,000 m2

**4.2.20 Bäume fällen mit Roden DU über 0,1-0,3 m verfüll/Boden AG Holz Verwert. AN Wst.Verwert. AN S.Abr.Verwert. AN**
StL-Nr. 123806033101111
Bäume fällen, höchstens 0,25 m über dem Erdboden
absägen. Wurzelstöcke roden. Gemessen wird der Durchmesser 1,00 m über dem Erdboden.
Durchmesser über 0,10 bis 0,30 m.
Wurzellöcher mit geeignetem Boden verfüllen. Boden aus
Abtragsbereichen profilgerecht lösen.
Gesamtes Holz nach Wahl des AN verwerten.
Wurzelstöcke nach Wahl des AN verwerten.
Schlagabraum nach Wahl des AN verwerten.
Menge: 2,000 St

**4.2.30 Oberboden abtragen Abtrag ü. 10-30cm Oberb.Verw. AN Abrechnung Abtrag**
StL-Nr. 121106119002101
Oberboden ggf. einschließlich Vegetationsdecke abtragen. Homogenbereiche nach Unterlagen des AG.
Dicke des Abtrages über 10 bis 30 cm.
Oberboden nach Wahl des AN verwerten.
Abgerechnet wird nach Abtragsprofilen.
Menge: 20,000 m3

**4.2.40 Oberboden liefern und andecken Andeck. ü.15-25cm**
StL-Nr. 1238061609903
Oberboden liefern und profilgerecht andecken. Abgerechnet wird nach Auftragsprofilen.
Andeckung '3cm unterhalb der Randeinfassungen '
Einbau 'in den beiden Gestaltungsflächen '
Dicke der Andeckung über 15 bis 25 cm.
Menge: 30,000 m3

**4.2.50 Rasenansaat mit RSM Regio herst. Feinplanum lock. UG 12**
StL-Nr. 12110720409191200
Rasenansaat mit RSM Regio herstellen. Saatgut ohne Entmischung ausbringen, einarbeiten und andrücken.
Fläche 'Randbereiche Straße '
Feinplanum feinkrümelig lockern.
Saatgutmenge '10 g/m2 '
Regiosaatgutmischung (RSM Regio), Ursprungsgebiet 12,
Fränkisches Hügelland.
Menge: 100,000 m2

**4.2.60 Boden bzw. Fels lös. u. wiederverw. Boden a. Zw.verd. Planum gesondert Abrechng. Auftrag**
StL-Nr. 124106210900421
Boden bzw. Fels aus Abtragsbereichen profilgerecht
lösen und wiederverwenden, einschließlich ggf. erforderlicher Wasserzugabe. Beschreibung der Homogenbereiche nach Unterlagen des AG. Die Herstellung von Mulden
und Gräben wird gesondert vergütet.
Homogenbereich 'B2'
Boden bzw. Fels fördern und außerhalb der Baustelle auf
Zwischenlager nach Unterlagen des AG einbauen und verdichten.
Das Herstellen des Planums wird gesondert vergütet.
Abrechnung nach Abtragsprofilen.
Menge: 90,000 m3

**4.2.70 Mehraufwand vorh. Leitungen, Kabel**
Mehraufwand bei der Ausführung der Abtrags-
und/oder Verfüllarbeiten einschließlich des ungebundenen Oberbaues in Folge von vorhandenen Leitungen unter Beachtung der einschlägigen Vorschriften.
Der Mehraufwand wird bis zu einem Abstand von
50 cm in horizontaler und vertikaler Richtung
vergütet, sofern kein anderer Abstand angegeben ist.
Abgerechnet wird die Mehraufwandspauschale für die
gesamte Baustelle.
Leitung = 'Kabel, Leerrohre (Strom, TK usw. '
Verlauf der Leitungen 'längs- und querlaufend
erforderliche Handschachtung ist mit einzukalkulieren
und wirdnicht gesondert vergütet '
Menge: 1,000 PSCH

**4.2.80 Suchgraben herstellen Tiefe bis 1,25 m mitMasch.unterst. Aufbruch gesond. Boden einb.u.v.**
StL-Nr. 121108911912101
Suchgraben nach Unterlagen des AG einschließlich Handschachtung herstellen. Aushub zur Wiederverwendung
seitlich lagern. Beschreibung der Homogenbereiche nach
Unterlagen des AG. Abgerechnet wird nach Abtragsprofilen.
Homogenbereiche 'B1 und B2 '
Grabentiefe bis 1,25 m.
Handschachtung mit Maschinenunterstützung.
Straßenaufbruch wird gesondert vergütet.
Seitlich gelagerten Boden einbauen und verdichten.
Menge: 4,000 m3

**4.2.90 Planum herstellen Ev2 = 45 MPa**
Planum herstellen nach Unterlagen des AG.
Verformungsmodul Ev2 = 45 MPa.
Diese Position wird neu 1x vergütet. Entweder
für den Erdaushub, oder für den Bodenaustausch.
Menge: 200,000 m2

**4.2.100 Beton abbrechen Ger.bewehrt.Beton C12/15 bis C20/25 Ohne Sprengen Verwerten**
StL-Nr. 121118013922101
Beton nach Unterlagen des AG abbrechen.
Bauteil 'Betonabbruch verschiener Art in Kleinmengen '
Material = Beton, mit geringer Bewehrung.
Druckfestigkeitsklasse über C12/15 bis C20/25.
Abbruch ohne Sprengen.
Abbruchgut nach Wahl des AN verwerten.
Menge: 2,000 m3

**4.2.110 Kabel umlegen in Betrieb Masse ü. 2-4 kg/m Kabel freiliegend Kabel verl., Sand Trassenband d. AN**
StL-Nr. 12113411792210032
Kabel umlegen. Erdarbeiten und der Aufbruch von Straßenbefestigungen werden gesondert vergütet.
Kabeltyp 'Energiekabel, Telekommunikationskabel '
Kabel bleibt während des Umlegens in Betrieb.
Kabelmasse über 2 bis 4 kg/m.
Kabel freiliegend.
Kabel aufnehmen und in Graben verlegen, einschl. Herstellen der Bettung aus Sand, 10 cm dick. Kabel mit
mind. 10 cm Sand überdecken.
Trassenwarnband nach Unterlagen des AG liefern und auslegen.
Menge: 30,000 m

#### Abschnitt 4.3 Baugruben, Leitungsgräben

**4.3.10 Leitungsgraben herstellen eing. verd. Boden Tiefe bis 1,25 m Rohr bis DN 150 Aushub verwerten**
StL-Nr. 12410820711109029
Leitungsgraben profilgerecht herstellen. Straßenaufbruch wird gesondert vergütet.
In eingebautem und verdichtetem Boden.
Grabentiefe bis 1,25 m.
Breite der Grabensohle für Rohr bis DN 150.
Aushub 'aufnehmen und nach Wahl des AN entsorgen '
Zum Verfüllen nicht verwendeten Aushub nach Wahl des AN
verwerten.
Abrechnung 'nach DIN EN 1610 '
Menge: 5,000 m3

**4.3.20 Handschachtung**
Aushub für Handschachtung als Zuschlag zur
Aushubpos. für Hindernisse .
Menge der Handschachtung als Zulage entspricht
die Menge für die Herstellung des Rohrgrabens im
Bereich des Brunnens für den Überlauf zur Rückführung.
Menge: 5,000 m3

**4.3.30 Baustoff lief.,in Leitungsgr. einb . Tiefe bis 1,25 m Rohr bis DN 150 Abrechnung senkr.**
StL-Nr. 124108238911091
Baustoff nach Unterlagen des AG liefern, in Leitungsgraben einschließlich Schachtbaugruben einbauen und
verdichten. Einbaudokumentation nach Unterlagen des AG
übergeben.
Baustoff 'Abdecksand für Rohruauflager nach DIN EN 1610
'
Grabentiefe bis 1,25 m.
Breite der Grabensohle für Rohr bis DN 150.
Baustoff 'Abdecksand für Rohrumhüllung nach DIN EN 1610
'
Abrechnung mit senkrechten Wänden entsprechend
der Abrechnung beim Aushub.
Menge: 2,500 m3

**4.3.40 Baustoff lief.,in Leitungsgr. einb . gemkörn. Boden Tiefe bis 1,25 m Rohr bis DN 150 oberh.Leitungsz. Abrechnung senkr.**
StL-Nr. 124108238211011
Baustoff nach Unterlagen des AG liefern, in Leitungsgraben einschließlich Schachtbaugruben einbauen und
verdichten. Einbaudokumentation nach Unterlagen des AG
übergeben.
Baustoff = gemischtkörniger Boden.
Grabentiefe bis 1,25 m.
Breite der Grabensohle für Rohr bis DN 150.
Baustoff nach Verlegen der Leitung in Graben oberhalb
der Leitungszone und in Baugruben einbauen und verdichten.
Abrechnung mit senkrechten Wänden entsprechend
der Abrechnung beim Aushub.
Menge: 2,500 m3

#### Abschnitt 4.4 Entwässerung für Straßen

**4.4.10 Entwässerungsrohrleitung abbrechen Kunststoff-Rohr Ausb. verwerten**
StL-Nr. 123810305940901
Entwässerungsrohrleitung abbrechen. Entwässerungsrohrleitung liegt bis Oberkante Rohr frei. Erdarbeiten in
der verbliebenen Leitungszone ausführen. Offene Wasserhaltung bis zu einer Pumpenleistung von 10 m3 Fördermenge und 5,00 m Förderhöhe je Stunde und Haltung ausführen. Das Ausbauen von Schächten wird gesondert vergütet.
Rohr DN/ID 'bis 150 '
Rohr aus Kunststoff.
Fließsohlentiefe 'bis 1,00m '
Ausbaustoffe nach Wahl des AN verwerten.
Menge: 5,000 m

**4.4.20 Kunststoffrohrleitung herstellen PP-Rohr Verb. Wahl AN Bettung Typ 1 Tiefe bis 1,25 m Überdeckg.0,5-1 m Ringst. SN 4 o.Verk.l.,Statik**
StL-Nr. 12381033492111111
Entwässerungsleitung aus Kunststoffrohren nach statischen und konstruktiven Erfordernissen herstellen. An-
schluss an Schacht sowie Formstücke werden gesondert
vergütet.
Rohr DN/ID '150 '
Rohr aus PP.
Rohrverbindung nach Wahl des AN.
Bettung nach DIN EN 1610, Typ 1 herstellen. Boden für
Leitungszone liefern und einbauen.
Fließsohlentiefe bis 1,25 m.
Überdeckungshöhe 0,50 bis 1,00 m.
Ringsteifigkeit SN 4 nach DIN EN ISO 9969.
Ohne Straßenverkehrslast. Statische Berechnung aufstellen und liefern.
Menge: 5,000 m

**4.4.30 Schachtanschluss herstellen (Zul.) Rohr DN 150 Kunststoff-Rohr Öffnung herst.**
StL-Nr. 123810362034919
Rohrleitung an Schacht anschließen, Anschluss abdichten. Vergütet wird der Mehraufwand für das Herstellen
des Anschlusses einschließlich Passstücke gegenüber der
bis zur Innenfläche des Schachtes durchgemessenen Rohrleitung.
Rohrleitung DN/ID 150.
Rohr aus Kunststoff.
Schacht aus 'Sandsteinquader, d bis 30cm (vorh.
Brunnen) '
Öffnung für Rohranschluss durch Bohren herstellen.
Anschluss 'wasserdicht verschließen '
Menge: 1,000 St

**4.4.40 Schachtanschluss herstellen (Zul.) Rohr DN 150 Kunststoff-Rohr**
StL-Nr. 123810362034900
Rohrleitung an Schacht anschließen, Anschluss abdichten. Vergütet wird der Mehraufwand für das Herstellen
des Anschlusses einschließlich Passstücke gegenüber der
bis zur Innenfläche des Schachtes durchgemessenen Rohrleitung.
Rohrleitung DN/ID 150.
Rohr aus Kunststoff.
Schacht aus 'Polymerbeton (Hofablauf) '
Menge: 1,000 St

**4.4.50 Formstück einbauen (Zul.) Bogen DN 150 Kunststoff-Rohr Rohr DN 150**
StL-Nr. 123810369080403
Formstück in Rohrleitung einbauen. Vergütet wird der
Mehraufwand für den Einbau des Formstückes gegenüber
der bis zur Innenfläche der Sammelrohrleitung durchgemessenen Rohrleitung.
Formstück = Bogen DN/ID 150.
Rohr aus Kunststoff.
Durchgangsrohr DN/ID 150.
Menge: 10,000 St

**4.4.60 Hofablauf liefern und einbauen**
ACO DRAIN Punktablauf NW275 Kurzform,
Kl. A15 entsprechend DIN EN 1433 und DIN V 19580,
aus frost- und tausalzbeständigem ACO Polymerbeton,
mit integrierter Dämpfung,
mit Kantenschutz und Abdeckrost aus Gusseisen,

Punktablauf NW275 Kurzform,
entsprechend DIN EN 1433 und DIN V 19580,
aus frost- und tausalzbeständigem Polymerbeton,
mit integrierter austauschbarer Dämpfung,
 mit Kantenschutz aus Gusseisen EN-GJS,
mit selbsthemmender Sicherheitsarretierung Powerlock,
mit allgemeiner bauaufsichtlicher Zulassung
Nennweite 27,5 cm,
Baulänge 54,0 cm,
Baubreite 35,5 cm,

Bestehend aus:
Oberteil H=45cm,
mit integriertem Kantenschutz 8mm und Stegrost aus
Kugelgraphitgusseisen EN-GJS-500-7 jeweils
KTL-beschichtet,
Belastungsklasse A15 nach DIN EN 1433, mit
selbsthemmender Sicherheitsarretierung Powerlock, mit
integrierter Dämpfung,
Schlitzweite 20 mm,
Einlaufquerschnitt 1106 cm²/m,
Unterteil Kurzform H=36,5cm
mit Lippenlabyrinthdichtung aus NBR für waagerechten
flüssigkeitsdichten Rohranschluss DN/OD160
mit Schlammeimer NW275mm Stahl verzinkt
liefern und nach Einbauanleitung des Herstellers
einbauen.

________________________
oder gleichwertig
Menge: 1,000 Stck

#### Abschnitt 4.5 Schichten ohne Bindemittel

**4.5.10 Schicht ohne Bindemittel aufnehmen STS Bstoff. lagern Abrechng. Abtrag**
StL-Nr. 123812010499911
Schicht ohne Bindemittel aufnehmen
Schicht aus Baustoffgemisch für Schottertragschichten.
Dicke '15 bis 25cm '
Fläche 'Privatzufahrt und Gehweg '
Baustoffgemisch 'Frostschutz- Schottergemisch '
Baustoff innerhalb der Baustelle fördern und nach Un-
terlagen des AG zwischenlagern.
Abgerechnet wird nach Abtragsprofilen.
Menge: 15,000 m3

**4.5.20 Schottertragschicht herstellen 0/45 URM n. Unterl. AG Dicke Unterl. AG**
Schottertragschicht herstellen. Erschwernisse durch
Einbauten, Schächte und Straßenabläufe werden gesondert vergütet.
In Verkehrsflächen Einmündungen, Zufahrten,
Nebenflächen
(unterschiedliche Einbaudicken)
Baustoffgemisch 0/45.
Umweltrelevante Merkmale des Baustoffgemisches nach
Unterlagen des AG.
Verdichtungsgrad/Verformungsmodul EV2 mind. 100 MN/m2
Einbaudicke nach Unterlagen des AG.
Menge: 30,000 m3

**4.5.30 Deckschicht ohne Bindem. herst. 0/8 URM n. Unterl. AG Dicke 4,0 cm**
StL-Nr. 1238125029112
Deckschicht ohne Bindemittel herstellen.
In Verkehrsflächen 'Gehweg, Kleinflächen '
Baustoffgemisch 0/8.
Umweltrelevante Anforderungen beim Einsatz von Baustoffgemischen nach Unterlagen des AG.
Einbaudicke = 4 cm.
Menge: 35,000 m2

#### Abschnitt 4.6 Asphaltbauweisen

**4.6.10 Asphaltbefestigung aufnehmen Dicke ü. 6-12 cm Aufbr. Verw. AN**
StL-Nr. 12211302890309003
Asphaltbefestigung aufbrechen und aufnehmen.
Fläche 'Zufahrten, Nebenflächen, Fußwege '
Dicke der Asphaltbefestigung über 6 cm bis 12 cm.
Gesamtaufbruchtiefe 'bis 12 cm '
Aufbruchgut nach Wahl des AN verwerten.
Menge: 75,000 m2

**4.6.20 Asphaltbefestigung trennen Anbauber. quer schneiden**
StL-Nr. 1221130382109
Asphaltbefestigung geradlinig trennen.
im Anbaubereich quer zur Fahrbahnachse,
Trennen durch Schneiden.
Dicke der Asphaltbefestigung '8 cm bis 15 cm '
Menge: 5,000 m

**4.6.30 Erschwernis infolge Einfassungen Erschw. aufnehmen Asphaltbefestig. Einfassung**
StL-Nr. 1231130833501
Erschwernis infolge Einfassungen, Borden und Fahrbahnübergängen. Abgerechnet wird die Länge der Einfassung.
Erschwernis beim Aufnehmen.
Asphaltbefestigung.
Einfassung.
Menge: 50,000 m

#### Abschnitt 4.7 Pflaster, Platten, Borde, Rinnen

**4.7.10 Bordstein aufnehmen. Tiefbord Beton Fund. ü. 10-20 cm alles Verw. AN**
StL-Nr. 123115031220200
Bordstein aufnehmen.
Bordstein = Tiefbordstein aus Beton, Höhe bis 30 cm.
Fundament aus Beton, über 10 bis 20 cm dick, aufbrechen.
Sämtliche Steine und übriges Aufbruchgut nach Wahl des
AN verwerten.
Menge: 50,000 m

**4.7.20 Streifen aus Pfl. st. a. Nst. herst . St. 160/160/160 Granit 1-zeilig bis 10 cm unt.OK Fuge Typ A**
StL-Nr. 12111541192111910
Streifen aus Pflastersteinen aus Naturstein herstellen.
Ein mehrzeiliger Streifen ist mit beidseitigen Schnurkanten herzustellen.
Streifen 'als Randeinfassung nach Unterlage des AG.
Sichtflächen der Granitsteine gesägt und gestockt. '
Format für Rastermaß des Pflastersteins = 160/160/160
mm.
Pflasterstein aus Granit.
Breite 1-zeilig.
Rückenstütze bis 10 cm unter Oberkante Streifen. Beton
mit einer Druckfestigkeit (Einzelwert) am Bohrkern von
mind. 12 MPa.
Fundamentbeton 'C 25/30, 20 cm dick '
Fuge aus Fugenmörtel Typ A mit Zementmörtel 0/2.
Druckfestigkeit zwischen 40 MPa und 70 MPa im Mittel.
Biegezugfestigkeit mind. 6 MPa im Mittel und mind. 5
MPa im Einzelwert. Widerstand gegen Frost-Taumittel-
Beanspruchung max. 500 g/m2 Masseverlust im Einzelwert
mit dem CDF-Test. Haftzugfestigkeit mind. 1,5 MPa im
Mittel und mind. 1,2 MPa im Einzelwert. Statischer E-
Modul mind. 17000 MPa, max. 22000 MPa im Einzelwert.
Menge: 130,000 m

**4.7.30 Pfl.m. Kl.pfl.st. a. Nat.st. herst . St.80/80/80 Granit**
StL-Nr. 12111514790319999
Pflasterdecke mit Kleinpflastersteinen aus Naturstein
herstellen. Bearbeitung der Oberfläche der Kleinpflastersteine nach Unterlagen des AG.
In Flächen 'Umpflasterung des Brunnen als 5-Zeiler,
Sichtflächen gesägt und gestockt. '
Format für Rastermaß = 80/80/80 mm.
Pflasterstein aus Granit.
Baustoffgemisch für Bettung und Fugen Kategorie 'nach
Unterlage AG '
Bettung aus Baustoffgemisch 'aus Beton C25/30, 20 cm
dick '
Fuge 'mit kunststoffmodifiziertem Zementmörtel'
Verlegen 'mehrzeiliger Streifen. Verlegung in Radien
ist in dieser Position mit einzukalkulieren und wird
nicht gesondert vergütet. '
Menge: 6,000 m2

**4.7.40 Eganto-Kombi 10 cm Wilder Verband marmoriert**
Kunststein aus hochwertigen farbidentischen natürlichen
Zuschlagsstoffen in verschiedenen Marmorierungen mit angeformten
Abstandshilfen nach DIN EN 1338 Qualität DIK als
Flächenbefestigung fachgerecht herstellen. Gefertigt mit hydrophobierenden
Zusatzmittel,
welches die Wasseraufnahme im Beton reduziert. Die
Frost- und
Tausalzbeständigkeit erhöht sich und eine Verminderung
von Verschmutzungen und Ausblühungen ist gewährleistet. Die
Verlegevorschriften des Herstellers und die Angaben des
Merkblattes für
Flächenbefestigung (MFP-1) sind zu beachten.

Format: 16x28 cm, 16x24 cm, 16x20 cm, 16x16, 16x12 cm
Steinhöhe: 10 cm
Fugenbreite: 5 mm
Farbe: Muschelkalk Nr. 1, M
Oberfläche: Die Oberfläche der Steine ist zu den Kanten
hin abfallend.
Ausführung: glatt
Kantenausbildung: ohne Fase (scharfkantig)paketiert
Das aktuelle Regelwerk ZTV Pflaster-StB 20 ist zu
beachten.
Die Pflasterfugen sind kontinuierlich, mit dem
Fortschreiten des Verlegens,
mit geeignetem Fugenmaterial zu schließen.
Der saubere Pflasterbelag ist mit einem geeignetem
Flächenrüttler
bis zur Standfestigkeit abzurütteln. Der Belag darf nur
im trockenen
Zustand und unter Verwendung einer
Platten-gleitvorrichtung
(Kunststoffschürze) abgerüttelt werden. Nach dem
Abrütteln sind die
Fugen erneut mit Fugenmaterial zu schließen und unter
Wasserzugabe
einzuschlämmen.
Der Pflasterbelag ist auf 4 cm (+/- 1 cm)
Bettungsmaterial im verdichtetem
Zustand nach DIN 18318 fachgerecht zu verlegen.
Besonders geeignet
sind Baustoffgemische mit kornabgestufter
Zusammensetzung der
Körnung 0/4, 0/5 oder 0/8 gemäß den TL Pflaster-StB.
Das Mischungsverhältnis ist bei Auftragsvergabe zu benennen.
Die Bettung sollte aus Edelsplitt hergestellt werden.

Liefernachweis:
Firma Telefon: +49 (0) 9181 4806-0
Egner + Sohn GmbH Telefax: +49 (0) 9181 4806-50
Regensburger Straße 160 E-Mail:
info@egner-pflastersteine.de
D-92318 Neumarkt/OPf. Internet:
www.egner-pflastersteine.de

__________________________
oder gleichwertig:
Menge: 70,000 m2

**4.7.50 Pflastersteine zuarbeiten aus Beton Dicke ü. 8-10 cm**
StL-Nr. 1211151950102
Pflastersteine auf Passmaß trennen und Pflastersteine
an Kanten und Einfassungen oder an Aussparungen und
Einbauten über 1,00 m2 Einzelgröße zuarbeiten, nassschneiden oder behauen.
Das Zuarbeiten, Nassschneiden oder Behauen der Pflastersteine an Aussparungen und Einbauten bis zu 1,00 m2
Einzelgröße wird gesondert vergütet.
Art = Pflastersteine aus Beton.
Dicke über 8 bis 10 cm.
Menge: 50,000 m

**4.7.60 Pflastersteine aus- und einbauen Fl. 2 bis 10 m2 ErsatzSt. 5-10 vH Baustgem. 0/5 Fuge, BG 0/4**
Pflastersteine mit Bettung ohne Bindemittel aus- und
wieder einbauen. Pflastersteine aufnehmen, säubern und
seitlich lagern. Vorhandene Bettung aufnehmen. Pflasterdecke in vorhandenem Verband wieder herstellen.
Nicht wieder verwendbare Baustoffe der Verwertung nach
Wahl des AN zuführen.
In Zufahrten, Zugänge
Einzelflächen über 2 bis 10 m2.
Steine
Rechteckpflastersteine/Verbundpflastersteine/Wabenpflas
ter
Ersatzsteine über 5 bis 10 v. H. der Fläche liefern.
Vorhandene Bettung einer Verwertung nach Wahl des AN
zuführen. Neue Bettung aus Baustoffgemisch.0/5.
Fuge mit Baustoffgemisch 0/4.
Menge: 2,000 m2

**4.7.70 Pflastersteine aus- und einbauen Fl. 2 bis 10 m2 ErsatzSt. 5-10 vH Baustgem. 0/5 Fuge, BG 0/5**
Pflastersteine mit Bettung ohne Bindemittel aus- und
wieder einbauen. Pflastersteine aufnehmen, säubern und
seitlich lagern. Vorhandene Bettung aufnehmen. Pflasterdecke in vorhandenem Verband wieder herstellen.
Nicht wieder verwendbare Baustoffe der Verwertung nach
Wahl des AN zuführen.
In Zufahrten, Einfahrten
Einzelflächen über 2 bis 10 m2.
Steine Kleinpflaster aus Naturstein
Ersatzsteine über 5 bis 10 v. H. der Fläche liefern.
Vorhandene Bettung einer Verwertung nach Wahl des AN
zuführen. Neue Bettung aus Baustoffgemisch.0/5.
Fuge mit Baustoffgemisch 0/5.
Menge: 10,000 m2

**4.7.80 Bewegungsfuge im Fundament herst. Band mit PU-Kaut.**
StL-Nr. 12111550691
Bewegungsfuge im Fundament von Streifen, Rinnen und
Borden mit einer Dicke von 8 mm bis 15 mm herstellen.
Fuge unter 'Großpflaster-Einzeiler '
Bewegungsfuge mit Band aus PU-Kautschuk mit Shore A-
Härte (ShA) 50 +/-10, nach DIN ISO 7619-1:2012-02.
Menge: 10,000 St

**4.7.90 Bewegungsf. in Str. u. Ri. herst . Fuge in Streifen verf. Pflasterfm.**
StL-Nr. 1211155111901
Bewegungsfuge in Streifen und Rinnen herstellen. Fugenbreite 8 mm bis 15 mm.
Fuge in Streifen.
Streifen-/Rinnenbreite 'Granitgroßpflasterstreifen,
1-zeilig '
Verfüllen mit Pflasterfugenmasse. Unterfüllung mit Band
aus PU-Kautschuk mit Shore A-Härte (ShA) 50 +/-10, nach
DIN ISO 7619-1:2012-02.
Menge: 10,000 St

#### Abschnitt 4.8 Ausstattung

**4.8.10 Sitzbank liefern und einbauen**
Bank LUEBBENAU mit Ruecken- und Armlehne,
einschl. Gestell aus Stahlrohr und gebogenem Flachstahl
(80 x 8 mm)
Ausfuehrung: verzinkt / verzinkt und pulverbeschichtet
Standardfarbe: anthrazit-eisenglimmer, (aehnl. DB 703),
Befestigung: zum Aufduebeln / mit Bodenanker zum
Einbetonieren,
Laenge: 1.800 mm, Tiefe: 720 mm, Sitzhoehe: 450 mm
Auflage: Leisten 60 x 45 mm
Holzart: FSC-zertifiziertes Hartholz (SCS-COC 001802),
Leisten: unbehandelt

Inkl. aller Befestigungsmaterialien sowie
Befestigungs,- Erd-,
Fundament- und Nebenarbeiten, in kompletter Leistung
liefern
und fix und fertig aufbauen.

Bezugsquelle:
Nusser Stadtmoebel GmbH & Co. KG
Max-Eyth-Strasse 33
71364 Winnenden

Telefon: 07195 / 693-111
e-mail: nusser@stadtmoebel.de
Internet: www.stadtmoebel.de

_____________________
oder gleichwertig
Menge: 2,000 Stck

**4.8.20 Abfallbehälter liefern und einbauen**
Abfallbehaelter
Modell A13-S60

PROFIrund 60 l, flaches Dach, Stuetze lang zum
Einbetonieren
Stahlblech feuerverzinkt,
Behaelter: Durchmesser 340 mm, Hoehe 585 mm,
Staender: U-Profil 110 x 45 mm, Hoehe GOK ca. 920 mm

Inkl. aller Befestigungsmaterialien sowie
Befestigungs,- Erd-,
Fundament- und Nebenarbeiten, in kompletter Leistung
liefern
und fix und fertig aufbauen.

Bezugsquelle:
Nusser Stadtmoebel GmbH & Co. KG
Max-Eyth-Strasse 33
71364 Winnenden

Telefon: 07195 / 693-111
e-mail: nusser@stadtmoebel.de
Internet: www.stadtmoebel.de

_______________________
oder gleichweritg
Menge: 2,000 Stck

#### Abschnitt 4.9 Kosmetikarbeiten am Sandsteinbrunnen (Stundenlohn)

**4.9.10 Verrechnungssatz fuer Arbeitskraft BFA (V 1)**
Stundenlohnarbeiten durch Arbeitskraefte auf Anordnung
des AG ausfuehren. Der Verrechnungssatz fuer die jeweilige Arbeitskraft umfasst saemtliche Aufwendungen, insbesondere den tatsaechlichen Lohn einschliesslich vermoegenswirksamer Leistungen mit den Zuschlaegen fuer
Gemeinkosten (Sozialkassenbeitraege, Winterbauumlage
und dgl.), sowie Lohn- bzw. Gehaltsnebenkosten und Zu-
schlaege fuer Ueberstunden. Zuschlaege fuer Nacht-,
Sonntags- und Feiertagsarbeit werden gesondert verguetet.
Baufacharbeiter (Berufsgruppe V 1).
Menge: 20,000 h

**4.9.20 Verrechnungssatz fuer Arbeitskraft Baufachwerker(VI)**
Stundenlohnarbeiten durch Arbeitskraefte auf Anordnung
des AG ausfuehren. Der Verrechnungssatz fuer die jeweilige Arbeitskraft umfasst saemtliche Aufwendungen, insbesondere den tatsaechlichen Lohn einschliesslich vermoegenswirksamer Leistungen mit den Zuschlaegen fuer
Gemeinkosten (Sozialkassenbeitraege, Winterbauumlage
und dgl.), sowie Lohn- bzw. Gehaltsnebenkosten und Zu-
schlaege fuer Ueberstunden. Zuschlaege fuer Nacht-,
Sonntags- und Feiertagsarbeit werden gesondert verguetet.
Baufachwerker (Berufsgruppe VI).
Menge: 15,000 h

**4.9.30 Verrechnungssatz fuer Hochdruckreiniger**
Stundenlohnarbeiten durch Baugeraete auf Anordnung des
AG ausfuehren. Der Verrechnungssatz fuer das jeweilige
Geraet umfasst saemtliche Aufwendungen fuer den Einsatz, insbesondere Geraetevorhalte- und Betriebsstoffkosten sowie saemtliche Zuschlaege einschliesslich der
Kosten fuer das Bedienungspersonal. Der Verrechnungssatz gilt fuer das zum Zeitpunkt des Abrufes einsatzbereit auf der Baustelle befindliche Baugeraet. Verguetet
werden die tatsaechlich geleisteten Arbeitsstunden.
Hochdrcukreiniger ueber 180 bar.
Menge: 5,000 h

**4.9.40 Trass-Zement-Mörtel liefern**
Trass-Zement-Mörtel (Restauriermörtel) geeignet zur
Sandsteinsanierung entsprechend der DIN-Normen liefern.
Menge: 300,000 kg

### Bereich 5 Gehweg, außerhalb OD Richtung Mitwitz

#### Abschnitt 5.1 Entsorgung

**5.1.10 Nicht gef. Abf. Baustelle entsorg . Bankett 17 05 04 RuVA-StB 01 Kat.A Anfallstelle Wahl AN einr. Verbl. el. Pap.**
StL-Nr. 12480244008041102
Nicht gefährlichen Abfall aus Aufbruch und Ausbau
nach Unterlagen des AG laden, zur
Entsorgungsanlage befördern und entsorgen.
Abrechnung nach Wiegenachweisen.
Abfall = Bankettschälgut als Boden und Steine mit
Ausnahme derjenigen, die unter 17 05 03* fallen.
Abfallschlüssel = 17 05 04.
RuVA-StB 01 Kat. = A.
Gelösten Abfall an Anfallstelle laden.
Entsorgung nach Wahl des AN. Kosten der
Abfallentsorgung trägt der AN.
Verbleibsdokumentation nach Unterlagen des AG
führen. Dokumentation und Wiegenachweise nach
Abschluss dem AG elektronisch und in Papierform
übergeben.
Menge: 30,000 t

#### Abschnitt 5.2 Erdbau

**5.2.10 Oberboden abtragen Abtrag bis 10 cm Oberb.Verw. AN Abrechnung Abtrag**
StL-Nr. 123806120001101
Oberboden ggf. einschließlich Vegetationsdecke abtragen. Homogenbereiche nach Unterlagen des AG.
Dicke des Abtrages bis 10 cm.
Oberboden nach Wahl des AN verwerten.
Abgerechnet wird nach Abtragsprofilen.
Menge: 5,000 m3

**5.2.20 Oberboden liefern und andecken Seitenstreifen Andeckung 15 cm**
StL-Nr. 1238061532003
Oberboden liefern und profilgerecht andecken. Abgerechnet werden die angedeckten Flächen.
Andeckung auf Seitenstreifen.
Dicke der Andeckung = 15 cm.
Menge: 100,000 m2

#### Abschnitt 5.3 Landschaftsbauarbeiten

**5.3.10 Schutz für Baumstamm herstellen StU ü. 150-200 cm Polst. Wahl AN Brett 24 mm Höhe mind. 3,00m Schutz Verwert.AN**
StL-Nr. 121107004431301
Schutz für Baumstamm durch Mantel mit Polsterung herstellen und während der Bauzeit vor- und unterhalten.
Der Mantel darf den Baumstamm und die Wurzelanläufe
nicht berühren.
Stammumfang über 150 bis 200 cm.
Polsterung des Stammes nach Wahl des AN.
Mantel aus Brettern, 24 mm dick, lückenlos befestigen.
Mantelhöhe mindestens 3,00 m.
Schutz nach Beendigung der Bauarbeiten abbauen und nach
Wahl des AN verwerten.
Menge: 8,000 St

**5.3.20 Hecke schneiden Hainbuche vorher über 2-3 m vorh. 0,6-1mbreit**
StL-Nr. 12110763810949100
Hecke schneiden. Schnittgut nach Wahl des AN verwerten.
Gehölz = Hainbuche.
Heckenschnitt 'einseitig, bei Bedarf entlang des
Gehweges '
Höhe vor dem Schnitt über 2,00 bis 3,00 m.
Höhe 'entsprechend den Baufahrzeuge, die vom Gewicht
und Größe auf ein minmales gewählt werden muss, damit
Beschädigungen am Baumbestand ausgeschlossen werden. '
Basisbreite vor dem Schnitt über 0,60 bis 1,00 m.
Menge: 250,000 m

#### Abschnitt 5.4 Schichten ohne Bindemittel

**5.4.10 Bankett schälen Bankett m. Bäumen Wurzelb. von Hand SG Bösch verteil.**
StL-Nr. 12381204199940204
Bankett einschließlich Vegetationsdecke schälen durch
abschieben oder abfräsen.
Breite '40 bis 60cm '
Dicke '10 bis 15cm '
Querneigung 'wechselhaft 0 bis 15%
Bankettmaterial bestehend aus Oberboden '
Bankett mit Bäumen.
Im Wurzelbereich von Hand schälen.
Schälgut auf den Böschungen verteilen
Menge: 300,000 m

**5.4.20 Bankett profilgerecht herstellen Neben Geh-Radweg Baustoff. C 90/3 URM n. Unterl. AG Einbaudicke 15 cm 12 tief+ 6 hoch 3cm tiefer**
StL-Nr. 12381270721191110
Bankett gemäß ZTV E-StB profilgerecht herstellen.
Neben Verkehrsfläche Geh- und Radweg.
Baustoffgemisch, Kategorie C 90/3, Größtkorn
von 32 mm. Der Feinkornanteil muss im eingebauten Zu-
Stand 8 M.-v.H. bis 12 M.-v.H. betragen.
Umweltrelevante Anforderungen beim Einsatz von Baustoffgemischen nach Unterlagen des AG.
Breite '30cm '
Einbaudicke = 15 cm.
Querneigung 12 v.H. am tiefliegenden und 6 v.H. am
hochliegenden Fahrbahnrand.
Einbau 3 cm tiefer als Fahrbahnrand.
Menge: 300,000 m

**5.4.30 Frostschutzschicht herstellen Gehu.Radw. o.F. 0/32 URM n. Unterl. AG DPr min. 100 v.H. Profilausgleich N Wiegescheinen**
StL-Nr. 12381221650051121
Frostschutzschicht herstellen.
In Verkehrsflächen für Geh- und Radwege, ohne
Fertiger.
Baustoffgemisch 0/32.
Umweltrelevante Anforderungen beim Einsatz von Baustoffgemischen nach Unterlagen des AG.
Verdichtungsgrad DPr mindestens 100 v.H.
Zum Profilausgleich.
Abgerechnet wird nach Wiegescheinen.
Menge: 50,000 t

**5.4.40 Unterlage profilieren SfM Unebenh. max.2 cm**
StL-Nr. 1238120201001
Unterlage für Schicht ohne Bindemittel auf Sollhöhe
nach Unterlagen des AG profilieren und verdichten.
Liefern von Baustoff bzw. Entfernen von überschüssigem Baustoff wird gesondert vergütet.
Unterlage = Schicht aus frostunempfindlichem Baustoff
oder Baustoffgemisch.
Unebenheit innerhalb einer 4,00 m langen Messstrecke
höchstens 2 cm in Längs- und Querrichtung.
Menge: 750,000 m2

#### Abschnitt 5.5 Asphaltbauweisen

**5.5.10 Asphalt fräsen Geh- und Radwege Breite ü150-200cm**
StL-Nr. 12311300599905590
Asphalt fräsen und Fräsgut aufnehmen. Anschlusskante
geradlinig auf Frästiefe herstellen. Der Schnittlinienabstand darf maximal 15 mm betragen.
Asphalt 'bleibt als Hocheinbau in der Fräsfläche '
Asphaltschicht 'Trag- und Deckschicht '
Frästiefe '6 bis 12cm '
Fläche = Geh- und Radwege.
Breite der Fläche über 150 bis 200 cm.
Fräsasphalt 'wird mit Frostschutzmaterial aus der Pos.
5.4.30 vermischt und planiert, als Unterbauverstärkung.
Die Her- stellung des Frostschutzplanums wird nach Pos.
5.4.40 vergütet '
Menge: 300,000 m2

**5.5.20 Asphaltbefestigung trennen Anbauber. quer schneiden**
StL-Nr. 1221130382109
Asphaltbefestigung geradlinig trennen.
im Anbaubereich quer zur Fahrbahnachse,
Trennen durch Schneiden.
Dicke der Asphaltbefestigung '10 cm bis 16 cm '
Menge: 5,000 m

**5.5.30 Bitumenemulsion aufsprühen Geh- und Radwege Asphalt frisch Rampenspritzgerät C40B5-S Menge 300 g/m2 vor A.deckschicht**
StL-Nr. 123113063311233
Bitumenemulsion zur Herstellung des Schichtenverbundes
aufsprühen.
Auf Verkehrsflächen für Geh- und Radwege.
Unterlage = Asphaltbefestigung, frisch.
Mit Rampenspritzgerät.
Bindemittel = C40B5-S.
Bindemittelmenge = 300 g/m2.
Vor Einbau Asphaltdeckschicht.
Menge: 300,000 m2

**5.5.40 Asphalttragsch. aus AC 22 T N herst Geh- und Radwege Dicke 8 cm Bitumen 70/100**
StL-Nr. 123113148251000
Asphalttragschicht aus Asphalttragschichtmischgut
AC 22 T N herstellen. Anlieferung des Asphaltmischguts
in thermoisolierten Transportbehältern.
In Verkehrsflächen für Geh- und Radwege.
Einbaudicke = 8 cm.
Bindemittel = 70/100.
Menge: 300,000 m2

**5.5.50 Asphaltdecksch. aus AC 8 D L herst. Geh- und Radwege Dicke 3,5 cm Bitumen 70/100 Böschung 2 zu 1**
StL-Nr. 12311335812100001
Asphaltdeckschicht aus Asphaltbeton für Asphaltdeckschichten AC 8 D L herstellen. Anlieferung des
Asphaltmischguts in thermoisolierten
Transportbehältern.
In Verkehrsflächen für Geh- und Radwege.
Einbaudicke = 3,5 cm.
Bindemittel = 70/100.
Seitliche Abböschungen mit Neigung 2 zu 1 herstellen.
Menge: 300,000 m2

**5.5.60 Anschluss a. Fuge m. Fugenm. herst . Längs-/Querfuge Deckschicht Tiefe 40 mm Breite 10 mm Fugenmasse N2**
StL-Nr. 12211391231061001
Anschluss als Fuge mit Fugenmasse herstellen.
Längs- und Querfuge.
In der Asphaltdeckschicht ausbilden.
Fugenspalttiefe = 40 mm.
Fugenspaltbreite = 10 mm.
Mit heiß verarbeitbarer Fugenmasse Typ N2, einschließlich zugehörigem und zuvor aufgetragenem Voranstrichmittel.
Menge: 5,000 m

**5.5.70 Abstumpfungsmaßnahme durchführen LFK 1/3 Gestein wie Decke Menge 1 kg/m2 maschinell**
StL-Nr. 1221139521111
Abstumpfungsmaßnahme zur Erhöhung der Anfangsgriffigkeit durch gleichmäßiges Aufbringen und Einwalzen von
Abstreukörnung durchführen. Nicht gebundene Abstreukörnung aufnehmen und nach Wahl des AN verwerten.
Abstreukörnung = Lieferkörnung 1/3.
Aus Gestein wie grobe Gesteinskörnung in Asphaltdeckschicht.
Abstreumenge = 1 kg/m2.
Maschinell abstreuen.
Menge: 300,000 m2

**5.5.80 Verkehrsfläche kehren Walzasphalt VSM durchführen**
StL-Nr. 12211397721
Verkehrsfläche mit einer selbstaufnehmenden Kehrmaschine nach Verkehrsfreigabe unverzüglich nach Aufforderung
durch den AG kehren. Kehrgut aufnehmen und nach Wahl
des AN verwerten.
Verkehrsfläche = Fahrbahndeckschicht aus Walzasphalt.
Erforderliche Verkehrssicherungsmaßnahmen durchführen.
Menge: 300,000 m2

**5.5.90 Randabdichtung herstellen Flankenfl. rein. Abd. 25/55-55 A ein Arbeitsgang über 12-14 cm**
StL-Nr. 1231139221114
Flankenfläche des hochliegenden Randes der Asphaltschichten abdichten.
Reinigen der Flankenfläche mit Hochdruckreiniger.
Abdichtung mit 25/55-55 A.
Herstellung für alle Schichten in einem Arbeitsgang.
Dicke der abzudichtenden Asphaltbefestigung über 12 bis
14 cm.
Menge: 150,000 m

### Bereich 6 Straßenbeleuchtung (tiefbautechnischer Teil), OD Neundorf

#### Abschnitt 6.1 Entsorgung

**6.1.10 Nicht gef. Abf. Baustelle entsorg . Boden 17 05 04 DepV=DK0 HfW Anfallstelle Wahl AN einr. Verbl. el. Pap.**
StL-Nr. 12480244007232102
Nicht gefährlichen Abfall aus Aufbruch und Ausbau
nach Unterlagen des AG laden, zur
Entsorgungsanlage befördern und entsorgen.
Abrechnung nach Wiegenachweisen.
Abfall = Bodenaushub als Boden und Steine mit
Ausnahme derjenigen, die unter 17 05 03* fallen.
Abfallschlüssel = 17 05 04.
Zuordnungswert DepV = DK 0.
Abfall an Anfallstelle in Haufwerk gelagert laden.
Entsorgung nach Wahl des AN. Kosten der
Abfallentsorgung trägt der AN.
Verbleibsdokumentation nach Unterlagen des AG
führen. Dokumentation und Wiegenachweise nach
Abschluss dem AG elektronisch und in Papierform
übergeben.
Menge: 6,000 t

**6.1.20 Nicht gef. Abf. Baustelle entsorg . Boden 17 05 04 DepV=DKI HfW Anfallstelle Wahl AN einr. Verbl. el. Pap.**
StL-Nr. 12480244007242102
Nicht gefährlichen Abfall aus Aufbruch und Ausbau
nach Unterlagen des AG laden, zur
Entsorgungsanlage befördern und entsorgen.
Abrechnung nach Wiegenachweisen.
Abfall = Bodenaushub als Boden und Steine mit
Ausnahme derjenigen, die unter 17 05 03* fallen.
Abfallschlüssel = 17 05 04.
Zuordnungswert DepV = DK I.
Abfall an Anfallstelle in Haufwerk gelagert laden.
Entsorgung nach Wahl des AN. Kosten der
Abfallentsorgung trägt der AN.
Verbleibsdokumentation nach Unterlagen des AG
führen. Dokumentation und Wiegenachweise nach
Abschluss dem AG elektronisch und in Papierform
übergeben.
Menge: 12,000 t

#### Abschnitt 6.2 Erdarbeiten

**6.2.10 Zulage für Zwischenlagerung in Haufwerken**
Zulage zur Herstellung des Straßenkoffers der
vorherigen Positionen für das Separieren, laden,
transportieren und lagern in Haufwerken auf vom AN zu
beschaffende Lagerflächen außerhalb des Baubereichs.
Zwischenlagerung auf wasserundurchlässiger Fläche.
Abdeckung mit Folie o.ä.
Ausführung gemäß den geltenden, umweltrechtlichen
Vorschriften.

Die Beprobungen und Analysen werden durch den AN
veranlasst. Der AN hat die Durchführung der Beprobung
mit dem Baugrundgutachter/Fachlabor rechtzeitig
abzustimmen sowie die weiteren Beprobungen mit dem AG
zu koordinieren.
Alle Mehraufwendungen hierfür sind in die Position mit
einzukalkulieren.
Menge: 10,000 m3

**6.2.20 Zuschlag für Handschachtung**
Zuschlag zu Pos. Baugruben im Bereich der
Lampenfundamente und vorh. Leerrohre und Kabel.
Menge: 10,000 m3

**6.2.30 Baugruben für Lichtmaste ausheben**
Baugruben für Lichtmaste ausheben
0,6 x 0,6 m x 1,00 m,
(Lichtpunkthöhe bis 6 m)
Die erforderliche Handschachtung wird
in Position vor vergütet.
Die Abrechnung der Aushubtiefe erfolgt
ab Erdplanum des Gehweges.
Menge: 25,000 St

**6.2.40 Betonfundamentplatte herstellen**
Betonfundamentplatte herstellen
C 25/30.
0,5 m x 0,5 m x 0,1 m
Menge: 25,000 St

**6.2.50 Bauseits gestelltes Beleuchtungskabel in Leerrohr einziehen**
vom AG bauseits gestelltes Beleuchtungskabel
in das vorh Leerrohr DN 110 einziehen und Kabeleinführung in den Köcherfundamente herstellen.
Menge: 770,000 m

**6.2.60 Köcherfundament herstellen**
Köcherfundament mit vom AG bauseits gestelltes
Rohr DN 300 herstellen, Beton C 25/30,
einbauen und mit Sandverfüllung (Quarzsand)
DN 300 x 0,8 m, nach Regelzeichnung.
Menge: 25,000 St

USt %: 19,00
